# VG Haßloch Neubau KiTa
Angebotsaufforderung (GAEB DA XML 3.2, DA83)
Projekt: H2317
Währung: EUR
Erstellt mit: GXML Toolbox V3.3 R20230829, iTWO_64 V24.0.667, 22.04.2026

## H2317-02 Wärmeversorgungsanlagen
Datum: 20.04.2026

*Hinweis: Allgemeine Technische Vertragsbedingungen (ATV)*
ALLGEMEINE TECHNISCHE VERTRAGSBEDINGUNGEN

Baustelleneinrichtung

Lager- und Arbeitsplätze

Durch die beengten Platzverhältnisse kann nur begrenzt Baumaterial gelagert werden. Entsprechende
Flächen werden in geringem Umfang vor Montagebeginn durch die Bauleitung festgelegt.

Räume innerhalb des Bauvorhabens

Lager-, Arbeits- und Aufenthaltsräume werden innerhalb des Gebäudes nicht zur Verfügung gestellt.
Übernachtungsmöglichkeiten für Bedienstete und Personal des Auftragnehmers sind innerhalb des
Baugeländes ausgeschlossen.
Das Anbringen von Behelfs- und Bautüren ist nicht gestattet.
Auftragnehmer, die sich an diese Festlegung nicht halten und Räume belegen oder herrichten, haben diese
auf Anweisung des bauleitenden Architekten/ Fachingenieurs innerhalb von 2 Tagen kostenfrei zu räumen.

Wasseranschlüsse

Der Rohbauunternehmer gestattet Nachunternehmern den Anschluss von Wasserleitungen mit weiteren
Zähleinrichtungen für deren Gebrauch. Ein Auf- und Abbau der unternehmereigenen Leitungen ist nur mit
Zustimmung des bauleitenden Architekten/ Fachingenieurs möglich.

Der Auf - und Abbau sowie das Vorhalten dieser Installationen ist Nebenleistung und wird nicht gesondert
vergütet. Die Anschlüsse sind fachgerecht herzustellen. Festinstallierte Leitungen sind frostsicher zu
verlegen.

Die Kosten des Verbrauches sind vom Auftragnehmer zu tragen und mit dem Rohbauunternehmen
abzurechnen.

Der Auftragnehmer hat dafür zu sorgen, dass die von ihm belegten Entnahme- und Einleitungsstellen
jederzeit ordnungsgemäß sind und, soweit notwendig, gewartet werden.

Trinkwasser darf nicht unkontrolliert entweichen. Abwasser muss ordnungsgemäß eingeleitet werden und
darf keine größeren Verunreinigung aufweisen, als es die Entwässerungssatzung der örtlichen Gemeinde
zulässt.

Stromanschlüsse

Strom wird auf der Baustelle zur Verfügung gestellt.

Die Stromentnahme aus dem Leitungsnetz abbereit gestellter Entnahmestelle erfolgt in eigener
Verantwortung des Auftragnehmers. Die einschlägigen VDE-Vorschriften und die Technischen
Anschlussbedingungen der örtlichen EVU sind einzuhalten.

Der Auftraggeber gestattet Nachunternehmern den Anschluss von Elektro-Leitungen mit weiteren
Zähleinrichtungen für deren Gebrauch. Ein Auf- und Abbau der unternehmereigene Leistungen ist nur mit
Zustimmung des bauleitenden Architekten/ Fachingenieurs möglich. Der Auf- und Abbau sowie das Vorhalten
dieser Installationen ist Nebenleistung und wird nicht vergütet.

Bei einer Änderung der Bezugskosten wird der jeweils gültige Preis in Rechnung gestellt.

Fernsprechanschlüsse
Der Auftragnehmer hat für die notwendigen Fernsprechanschlüsse selbst zu sorgen. Er trägt die Kosten für
den Auf- und Abbau sowie den Betrieb der Anlagen.

Beleuchtung
Die Erstellung der Arbeitsplatzbeleuchtung ist Sache des Auftragnehmers.
Das Baugelände ist nicht beleuchtet.

Baustellenbewachung
Eine Baustellenbewachung ist nicht vorgesehen.

Parkplätze
Parkplätze für Angestellte und Bedienstete des Auftragnehmers sind innerhalb der Baustelle nicht vorhanden.
Die öffentlichen Parkplätze außerhalb des Baugeländes sind anzufahren.

Werbung
Ein gemeinsames Bauschild wird erstellt . Reklametafeln und gewerbliche Werbungen sind zugelassen.

Lärm, Erschütterung
Bezüglich Baulärm gilt die Einhaltung der "Richtlinien zum Schutz gegen Baulärm", die im Hinblick auf die
angrenzenden Anwohner besonders zu beachten sind. Auf das Bundesimmissionsschutzgesetz wird
hingewiesen.

Arbeiten, bei denen mit Erschütterungen zu rechnen ist, s ind vorher rechtzeitig mit der Bauleitung
abzustimmen.

Alle erforderlichen Maßnahmen zur Vermeidung von Lärm und Erschütterungen sind mit den Einheitspreisen
abgegolten.

Gerüste/ Kräne
Kräne und Gerüste für eigene Arbeiten - auch über 2 m Höhe - sind selbst zu erstellen; die Kosten hierfür
sind in die Einheitspreise einzurechnen, es sei denn, diese sind in besonderen Leistungspositionen
beschrieben. Sofern Kräne und Gerüste bereits vorhanden sind, sollten diese gemeinsam benutzt werden.
Die Vereinbarung und Verrechnung hat ohne Einschaltung der Objektüberwachung zu erfolgen.

Bauschutt und Umweltschutz
Der Bauschutt und alle von den Arbeiten des Auftragnehmers herrührenden Abfälle sind täglich zu sammeln
und nach Bedarf, gegebenenfalls auf Verlangen des mit der Bauüberwachung beauftragten
Architekten/ Fachingenieurs, unverzüglich abzufahren.

Auf der Baustelle darf kein Abfall verbrannt werden.

Werden durch den Auftragnehmer Stoffe in das Baugelände eingebracht, bzw. verwendet, die
umweltbelastend sind oder besonderen Umgangsvorschriften unterliegen, z.B. Arbeitsstoffverordnung,
Abfallbeseitigung, Gesetze über die Beförderung gefährlicher Güter, Verordnung über brennbare
Flüssigkeiten, Druckbehälterverordnung, Verordnung zur Wasserreinhaltung, so ist der Auftragnehmer dafür
verantwortlich, dass die entsprechenden Vorschriften eingehalten und Reststoffe ordnungsgemäß beseitigt
werden.

Es ist erklärtes Ziel des Auftraggebers, dass keine Stoffe verwendet werden, deren Inhalt ganz oder teilweise
als gefährlicher Stoff in der Gefahrenstoffverordnung (Bundesgesetzblatt 1986, Nr. 47, Seite 1470 ff)
aufgeführt ist. Die Verwendung von asbesthaltigen Produkten ist nicht gestattet.

Brandschutz
Bei gefährlichen Arbeiten des Auftragnehmers, im Hinblick auf Feuer, Hitze, Rauch usw. wird der
Auftragnehmer auf seine Kosten eine Wache unter Berücksichtigung aller Schutzbestimmungen stellen und
ausrüsten.
Über eine verkehrsübliche Sorgfalt hinaus verpflichtet sich der Auftragnehmer, sowenig wie möglich
brennbares Material bzw. brennbare Schutzmaterialien auf der Baustelle zu verwenden oder zu lagern,
insbesondere kein Kunststoffmaterial, welches im Zusammenhang mit Feuer oder Hitze aggressive Gase
oder Dämpfe entwickelt.

Für den Fall, dass der Auftragnehmer brennbares Material auf der Baustelle verwendet oder lagert - wenn
auch nur für kurzfristig - so wird er in eigener Verantwortung eine mit geeigneten Feuerlöscheinrichtungen
ausgerüstete ständige Bewachung stellen.

Nicht mehr benötigtes Verpackungsmaterial ist täglich von der Baustelle zu entfernen.

Umweltbelastende Stoffe, wie z.B. Farbdosen, Kleber, Lösungsmittel müssen gesondert entsorgt werden.

Für die Lagerung von brennbaren Flüssigkeiten sind die entsprechenden Vorschriften genauestens
einzuhalten.

Durch Schweißperlen und Flex- Scheiben gefährdete Bauteile sind vom Auftragnehmer kostenlos mit
nichtbrennbarem Material abzudecken.

Schweiß -, Brenn- und Feuerarbeiten sind, insbesondere im Altbau, unter ständiger Aufsicht und Kontrolle
durchzuführen.

Anlieferung
Sämtliche Lieferungen für den Auftragnehmer sind grundsätzlich während der Besetzungszeiten an der
Baustelle und mit eigenem Personal anzufahren und abzuladen. Lieferungen für eine Firma werden von der
örtlichen Bauleitung nicht entgegengenommen.

Ausführungsunterlagen
Der Auftragnehmer erhält zur Ausführung seiner Leistungen folgende Pläne vom Auftraggeber:

- 1 Datenträger mit dwg- und pdf-Dateien.

Ausführungsbestimmungen
Die Anlagen sind nach den anerkannten Regeln der Technik unter Berücksichtigung aller einschlägigen
Normen, Richtlinien und Vorschriften, den Auflagen der Behörden, insbesondere Baurechtsamt,
Brandschutzbehörde, Gewerbeaufsichtsamt, TÜV und der Versorgungsunternehmen auszuführen.

Projektleiter, Fachbauleiter
Der Auftragnehmer benennt nach Aufforderung des Auftraggebers seinen verantwortlichen und entsprechend
qualifizierten Projektleiter. Dieser ist für den gesamten Auftragsumfang mit den erforderlichen Vollmachten
ausgestattet. Er ist ferner bevollmächtigt, für den Auftragnehmer Erklärungen und Anordnungen des
Auftraggebers wirksam entgegenzunehmen.

Der Auftragnehmer hat den Fachbauleiter i.S. LBO § 47 für die Ausführung der beauftragten Leistung
schriftlich zu benennen. Er ist gleichzeitig auch Fachbauleiter für die Dübelarbeiten. Eine besondere
Vergütung erfolgt nicht.

Der Auftragnehmer hat für die in seinem Gewerk auszuführenden Dübelkonstruktionen den Fachbauleiter i.S.
LBO § 47 zu benennen. Er ist für die Einhaltung der Einbaubedingungen verantwortlich und hat die
Einbauprotokolle der Bauleitung 2-fach auszuhändigen. Eine besondere Vergütung hierfür erfolgt nicht .
Die Dübelanordnungen werden im wesentlichen durch die Ausführungsplanung bestimmt.

Der Auftragnehmer ist verpflichtet, zur laufenden Auftrags - und Terminkontrolle mit der örtlichen Bauleitung
zusammenzuwirken und an den Koordinierungsgesprächen teilzunehmen. Die Abstimmungen erfolgen je
nach Auftragsumfang nach vorheriger Übereinkunft wöchentlich oder vierzehntägig. Erkennt der
Auftragnehmer eine voraussichtliche Überschreitung des vorgegebenen Kosten- und/oder Terminrahmens,
so ist er verpflichtet, unverzüglich den Auftraggeber und die örtliche Bauleitung schriftlich hierüber zu
benachrichtigen.

Der Auftragnehmer wird von sich aus alle Klärungen herbeiführen, die für die ordnungsgemäße Erfüllung
seines Vertrages erforderlich sind; insbesondere dann, wenn seine Lieferungen und Leistungen von den
Vorleistungen anderer Nebengewerke des Auftragnehmers oder Beteiligten abhängen.

Der Aufbau der Technikzentralen, die Leitungsführung etc. ist auf der Grundlage der Planunterlagen des
Fachingenieurs mit den Gewerken der anderen Auftragnehmer in allen Teilen abzustimmen. Vor der Montage
einzelner Arbeitsabschnitte hat der Auftragnehmer eine Abstimmung über Montageablauf und
Ausführungsdetails mit den beteiligten Auftragnehmern und dem Fachingenieur herbeizuführen.

Änderungen jeglicher Art, auch Änderungen bei anderen Gewerken und baulichen Maßnahmen, die auf
ungenügende und unterlassene Koordination zurückzuführen sind, gehen zu Lasten des Auftragnehmers.
Der Auftragnehmer hat sich mit seinen Leistungen dem übrigen Bauablauf anzupassen.

Koordinierung
Der Auftragnehmer hat Berechnungen und Montagezeichnungen umgehend nach Auftragserteilung zu
erstellen und durch Fachpersonal an der Koordinierung mit den anderen Gewerken mitzuwirken. Die
Montagepläne sind unter Anleitung der fachtechnischen Bauüberwachung mit den Plänen der anderen
Gewerke bezüglich Trassenführung, Geräteanordnung und Befestigungen zu den Terminen der Detail -
Terminplanung abzustimmen.

Technische Daten und Beschreibungen, sowie Pläne, die für die Leistung anderer Gewerke notwendig sind,
hat der Auftragnehmer zu den Terminen der Detail-Terminplanung vollständig der fachtechnischen
Bauüberwachung zur Verfügung zu stellen.

B esonders erwähnt seien hier die Vorleistungen und Koordinationen mit dem Gewerk Elektro. Liefergrenzen
einschließlich Gewährleistung für Funktionsvorgaben.

Der Auftragnehmer hat dafür zu sorgen, dass Auftraggeber und dessen Beauftragte stets im Besitz der
gültigen Montagezeichnung sind. Vom Auftraggeber geforderte Änderungen sind umgehend vorzunehmen.
Die Montage darf nur nach genehmigten Montagezeichnungen durchgeführt werden.

Terminpläne
Der Auftraggeber erstellt Terminpläne für Planung, Vorbereitung und Ausführung der Baumaßnahme. Aus
den Terminplänen sind die Vertragsfristen, sonstige Fristen und Termine sowie deren Abhängigkeiten als Soll -Vorgabe ersichtlich. Im Auftragsfall erhält der Auftragnehmer dieses Terminplan als Vertragsgrundlage.

Nach Auftragserteilung hat der Auftragnehmer unverzüglich den Terminplan für seine eigenen Leistungen,
soweit erforderlich, zu ergänzen und zu detaillieren.

Bei abweichender Vorstellung hat er einen Alternativvorschlag, der die Vertragsfristen nicht verändert,
vorzulegen und mit der Bauleitung abzustimmen.

Dieser Vorschlag muss soweit in Einzelvorgänge aufgegliedert sein, dass eine umfassende Beurteilung und
Kontrolle des vorgesehenen Ablaufs möglich ist.

Nach Abstimmung des Alternativvorschlags und Einarbeitung in die Terminpläne wird dieser verbindliche
Grundlage für den weiteren Ablauf.

Die Verpflichtung des Auftragnehmers, die vertraglich vereinbarten Termine und Fristen einzuhalten, wird
hierdurch nicht eingeschränkt.

Bautagesberichte
Der Auftragnehmer hat auf Verlangen Bautagesberichte zu führen und dem Auftraggeber täglich zu
übergeben. Sie müssen alle Angaben enthalten, die für die Ausführung und Abrechnung des Auftrages von
Bedeutung sein können.

Liefer- und Leistungsgrenzen
- Für Beton- und Maurerarbeiten:

Die Baufirma stellt nach genehmigten Montageunterlagen des Auftragnehmers Fundamente, Schächte,
Trennwände etc . her, sie mauert bzw. betoniert die vom Arbeitnehmer rechtzeitig zu liefernden Rohr- und
Kanaldurchführungen, Rahmen und dergleichen ein. Für den maßgebenden Einbau seiner Anlage ist der
Auftragnehmer verantwortlich.

- Für Dachdecker- und Fassadenarbeiten:

Anlagenteile des Auftragnehmers durch Dächer und Fassaden werden von den am Bau tätigen Fachfirmen
verwahrt und eingedichtet. Die Anlagenteile sind mit den notwendigen Anschlussprofilen und Dichtflanschen
in Abstimmung mit dem Architekturbüro und dem Bauphysiker zu versehen. Die Gesamtgestaltung der über
Dach sichtbaren Anlagenteile erfolgt in Abstimmung und nach Angaben des Architekten

- Für die technischen Gewerke:

Für den Anschluss der von Nebengewerken herangeführten Energien, Medien und Entsorgungseinrichtungen
hat der Auftragnehmer an den Anschlussstellen Stutzen, Flanschen, Klemmen und Verschraubungen mit
Gegenstücken vorzuhalten. Die Verbindung an der Übergabestelle erfolgt durch Nebengewerke.

Nebenleistungen

Gespräche mit Behörden, TÜV und Versorgungsunternehmen über Anlagenausführung. Werkstoffwahl und
sicherheitstechnische Ausrüstung.
Einholen der erforderlichen Genehmigungen und Einleitung der notwendigen Abnahmen. Der Auftragnehmer
hat sämtliche erforderlichen behördlichen (auch TÜV) Prüfungen vorzubereiten, durchzuführen und die
erforderlichen Prüfbescheinigungen und Abnahmen beizubringen. Stemm- und
Bohrarbeiten für die Befestigung von Halterungen, Konsolen und Befestigungskonstruktionen. Abdeckung
von Anlagenteilen während der Bauzeit zum Schutz vor Beschädigung und Verschmutzung. Erstellung der
erforderlichen und nachfolgend beschriebenen Montage- und Revisionsunterlagen.

Revisionsunterlagen
Als Revisionsunterlagen sind Ausführungs- bzw. Montagezeichnungen zu liefern, in die alle im Rahmen der
Ausführung vorkommenden Änderungen maßstäblich richtig eingetragen worden sind. Bei geringfügigen
Abweichungen ist aus Billigkeitsgründen eine Maßänderung ausreichend.
Wegen der Übersichtlichkeit und zum Erkennen der Zusammenhänge müssen die Anlagen in sich
zusammenhängend dargestellt werden. Wenn optische Verkleinerungen gewählt werden, muss die
Ausgangszeichnung mindestens über den Maßstab 1:50 verfügen. Die Schriftgröße muss so gewählt
werden, dass die Verkleinerungen gut lesbar sind. Der Endmaßstab der Verkleinerung darf nicht kleiner als
1 : 100 sein.

Die vorgenannten Pläne sind in der in den Leistungspositionen beschriebenen Form zu übergeben.

Ferner sind folgende Revisionsunterlagen je 4-fach, in Mappen geordnet mit Inhaltsverzeichnis versehen zu
liefern:

- Bedienungsanweisungen, abgestimmt auf die ausgeführten Anlagen
- Gerätebeschreibungen, abgestimmt auf die eingebauten Teile
- Anlagen- und Funktionsbeschreibung mit Hinweisen für eine wirtschaftliche Betriebsweise
- Stromlauf- und Klemmenanschlusspläne. Zusätzlich ist ein Satz dieser Pläne in einem Planfach im
Schaltschrank vorzusehen .
- Schmierpläne und detaillierte Wartungslisten, Ersatzteilliste.
- Kopie sämtlicher behördlicher Prüfbescheinigungen und Werksatteste
- Protokolle über alle im Rahmen der Einregulierungsarbeiten durchgeführten Messungen
- Dokumentation der Erstaufstellung
Alle Unterlagen sind so zu ordnen, dass der Auftraggeber mit geringem Aufwand die zur Wartung der
Anlagen erforderlichen Arbeiten disponieren kann.

Abnahme
Nach erfolgreichem Abschluss der Inbetriebnahme erfolgt die Abnahme, bei der ergänzend eine
abschließende Funktionskontrolle erfolgt und alle ergänzenden Bestandsunterlagen zu übergeben sind.

Zur Anmeldung der Abnahmebereitschaft seiner Leistung hat der Arbeitnehmer folgende Nachweise zu
erbringen:
a ) dass alle Einregulierungsarbeiten durchgeführt sind;
b ) dass bei der Einregulierung Betriebsbedingungen vorgelegen haben, die den Vertraglichen entsprechen
(auf Einschränkungen ist gesondert hinzuweisen);
c ) dass alle technischen Leistungsdaten erbracht sind, dass Dichtigkeitsproben und Prüfungen verdeckter
Anlagenteile durchgeführt wurden;
d ) dass die Anlagen betriebsbereit sind:
e ) sämtliche Revisionspläne und Bedienungsanweisungen in vertraglich vereinbarter Form vorliegen;
f ) dass die notwendigen Messstellen zur Verfügung stehen;
h ) dass sämtliche Zulassungsbescheinigungen vorliegen;
g ) dass die erforderlichen Einweisungen stattgefunden haben.

Zu den Einregulierarbeiten Punkt a sind prüfbare Messprotokolle als Nachweis zur Abnahme vorzulegen. Sie
müssen alle bei der Einregulierung ermittelten Einstellwerte der Regelgeräte enthalten.

Einige technische Anlagen unterliegen der Prüfung durch Sachverständige (z.B. TÜV- Baden). Der
Auftragnehmer hat diese abnahmepflichtigen Prüfungen vorzubereiten. Der Bericht mit dem Prüfergebnis
muss zur Abnahme vorliegen. Die Beauftragung und Kosten übernimmt der Auftragnehmer.

Wird die Abnahme verweigert, so trägt der Auftragnehmer die Kosten, die dem Auftraggeber oder dessen
Beauftragten durch den Mehraufwand entstehen. Dies gilt auch für mehrfache Kontrollen der
Mängelbeseitigung (z.B. Wiederholungsprüfung durch den TÜV).

Sofern die Prüfung auf Vertragsmäßigkeit (Funktionsprüfung) aus Gründen, die der Arbeitgeber nicht zu
vertreten hat, nicht unmittelbar nach Fertigstellung der Leistung vorgenommen werden kann, findet zunächst
keine Abnahme sondern nur eine Übernahme statt.

Mit der Übernahme
- endet die Schutzpflicht des Auftragnehmers,
- geht die Gefahr auf den Auftraggeber über,
- sind die bis dahin erbrachten Leistungen abzurechnen, wenn der Auftragnehmer eine Sicherheit in einer
bei der Vergabe zu verhandelnden Höhe der Abrechnungssumme stellt,

Die Leistung wird förmlich abgenommen, sobald die Vertragsmäßigkeit durch eine
Funktionsprüfung nachgewiesen ist.

*Hinweis: Zusätzliche Technische Vertragsbedingungen (ZTV)*
ZUSÄTZLICHE TECHNISCHE VORBEMERKUNGEN FÜR DIE AUSFÜHRUNG VON KÄLTE - ,
HEIZUNGS - , SANITÄR - und RLT- A NLAGEN

Die nachstehenden Ausführungsbestimmungen gelten zusätzlich zu den Bestimmungen der VOB und DIN.

1.
Pumpen aller Art sind grundsätzlich einschl. Gegenflanschen, Schrauben und Dichtungen zu
kalkulieren und anzubieten. Das gilt auch für Pumpen in Normalausführung:
Gewindeanschluss + Verschraubung dieser Pumpen sind mit einem Gewindeflansch zu versehen.

2.
Wenn nicht anders vermerkt, verstehen sich sämtliche Druckangaben in bar als Überdruck.

3.
Sämtliche Pumpen sind grundsätzlich mit handelsüblich erhältlichem Thermokontakt zu liefern.

4.
Pumpenspezifische Schaltgeräte bzw. Steuergeräte sind Bestandteil dieses Abschnittes.
Grundsätzlich sind diese Geräte mit zusätzlichen potentialfreien Kontakten für externe Betriebs -
und Störmeldung, Störmeldeleuchte auszurüsten sowie für das "externe Schalten" bzw.
" Umschalten".

5.
Elektrischer Anschluss von Pumpen und Motoren. Das elektrische Auflegen und Anklemmen der von
der Elektrofirma verlegten Kabel auf die Klemmleisten an die Pumpen und in Schaltschrank erfolgt
durch die vom Auftragnehmer beauftragte Regelungsfirma bzw. durch den AN selbst.

6.
Druckverluste:
Die wasserseitigen Druckverluste in Rohrnetz, Armaturen, Regelventilen, Heizkörpern und
Wärmetauschern sowie Förderhöhe und Kennlinien der Pumpen sind so auszulegen, dass unter
Berücksichtigung der Änderung der Druckverhältnisse im Rohrnetz bei allen Betriebsbedingungen eine
einwandfreie Regelfunktion der Regelorgane gesichert ist. Zur Rohrleitungs- Dimensionierung der
Heizungs- und Kälteanlage soll ein R-Wert von 200 Pa/m nicht überschritten werden.

7.
Eine Rohrnetzberechnung mit Ermittlung der KV-Werte bzw. Drosselstellungen aller Regelventile
und Reguliervorrichtungen zur Einregulierung der Heizwassermengen ist mitzuliefern und im EP
einzurechnen.
8.
Förderhöhen und Fördermengen der Pumpen sind mit den anderen Gewerken (z.B. RLT-Anlagen)
abzustimmen. Dies ist bei der Kalkulation zu berücksichtigen.

9.
MSR-Teile für Fremdmontage:
MSR-Teile, deren Montage nicht vom AN vorgenommen wird (z.B. Ventilkörper, Tauchhülsen etc.),
werden der betreffenden Firma auf der Baustelle übergeben. Die Teile sind zweifelsfrei nach Art
und Einbauort ggf. mit erforderlichen Montagehinweisen zu kennzeichnen. Der AN wird sich
eine Empfangsbestätigung der Firma aushändigen lassen.
10.
Stellglieder:
Die endgültige Auslegung der Stellglieder hat der AN in Abstimmung mit dem AN BTA eigenver -
antwortlich vorzunehmen. Mechanische Schließvorgänge, wie z.B. Federrücklauf, sind bei Sicherheitsfunktionen anzuwenden. Die Stellmotore sind in ihrer Stellkraft bzw. in ihrem Drehmoment so
zu bemessen, dass der Betrieb über den genannten Hub- oder Drehbereich in allen
Betriebszuständen sichergestellt ist.
Der AN übernimmt die Gewährleistung für die richtige Anpassung der Stellglieder auf
die Regelstrecken, für die technisch richtige Ventildimensionierung, für die richtige Auswahl
der Materialien für Ventilkörper und ihrer Garnitur. Sämtliche Stellglieder sind mit Klartext und der
Betriebsmittelkennzeichnung, die auch in der Dokumentation der Schaltschrankpläne verwendet wird,
zu beschriften.
11.
Sensoren:
Messelement und Ausgangssignale von Sensoren sind auf das angebotene Regelsystem
abzustimmen.
Werden andere als die in den AU aufgeführten Hilfsenergieversorgungen benötigt, so sind die
entsprechenden Netzgeräte u.a. Versorgungseinrichtungen mit einzukalkulieren. Die Einbaulänge
und Montageorte von Sensoren hat der AN in Abstimmung mit dem AN BTA eigenverantwortlich
vorzunehmen. Die Montageorte von Sensoren und Bedienungselementen in Räumen hat der AN
in Abstimmung mit der BÜ und dem Nutzer festzulegen. Die Messbereiche von Sensoren, Messumformern und Analog- Digital- Wandlern einschl. Messwertkurve sind so zu wählen, dass die Anzeige
für den Bereich des Nennwertbetriebs bei 2/3 des Endwertes liegt. Elektrische
Überwachungseinrichtungen für Heizungs- und Brauchwarmwassererwärmungsanlagen müssen
mindestens den Anforderungen nach DIN 3440 und VDI 2068 entsprechen. Elektrische
Messeinrichtungen müssen der Messklasse 1,5 nach VDE 0410 entsprechen. Messgenauigkeit von
analogen Gebern:

- Raumtemperaturfühler + /- 0,2 °C mit Messelement aus Pt 100
- sonstige Temperaturfühler + /- 0,5 °C - dito-
- Feuchtefühler + /- 3 % r.F.
- sonstige Messumformer 1,5% vom Endwert.

Sämtliche Sensoren, Geber und Überwachungseinrichtungen sind mit Klartext (mit der Anlagen -
nummer und der Betriebsmittelkennzeichnung, die auch in der Dokumentation der Schaltschrankp
läne verwendet wird) zu beschriften.

12.
Inbetriebnahme, Einregulierung, Einweisung:
Die Inbetriebnahme, Einregulierung und die Einweisung aller an die DDC und an den Schaltschrank
angeschlossenen Anlagen und der ausgeschriebenen Leistungen ist in Extrapositionen enthalten.
Zu den Inbetriebnahme- und Einregulierungsleistungen gehören:

- Prüfen aller Klemmstellen auf festen Sitz
- Richtige Einstellung der Motorschutzrelais
- Überprüfung aller Schalt- u nd Sicherheitsfunktionen
- Überprüfung und ggf. Korrektur des Drehfeldes für alle anzuschließenden Drehstromverbraucher
- Isolationsprüfung nach VDE 0100, Teil 600
- Prüfung der Schleifenimpendanz nach VDE 0100, Teil 600
- Prüfung der FI- Schutzeinrichtung nach VDE 0100, Teil 600
- Spannungsprüfung nach VDE 0113
- Funktionsprüfung und Einstellung aller Messwertgeber, Überwachungsgeräte, Stellantriebe und
sonstiger analoger und binärer Geber (u.a. Brandschutzklappen)
- Durchprüfen aller Informationspunkte von der UST bis zu den binären und analogen Gebern
- Einstellen der Messkurven, Vergleich der örtlich erfassten Messwerte mit den angezeigten Werten
- Prüfen der anlagenspezifischen Steuerlogiken und Ablaufketten
- Optimale Einstellung der Regelparameter zur Erreichung eines stabilen Regelbetriebes
- Vorübergehende Einstellungen der Stellglieder nach Sollwertvorgaben des AN BTA zur
Einregulierung und Leistungsmessung der BTA-A nlage
- Komponenten der GLT elektrisch anschließen und Prüfung der GLT- Funktionen.
Sämtliche gemessenen Istwerte und eingestellte Sollwerte, Schaltpunkte, Grenzwerte, Parameter,
Schaltzeitpunkte usw. sind zu protokollieren und der techn. Dokumentation beizulegen. Die
Ausführung der elektrischen Anlagen entsprechend den geltenden VDE-Vorschriften,
insbesondere der VDE 0100 und 0113, ist zu bestätigen. Die Einweisung in Aufbau und Bedienung der
Anlage findet vor Ort nach Anmeldung statt. E s steht dem Bauherrn frei, wie viele Personen an der
Einweisung teilnehmen.

13.
In die Einheitspreise der elektrischen Feldgeräte ist die Lieferung und betriebsfertige Montage
(Verkabelung, Anklemmen, Prüfen, Einregulieren, Einweisen mit Einzurechnen.)
14.
Das Rohrzubehör für Rohre < DN 100 ist als Zuschlag in den Rohrpositionen ausgewiesen.
Es wird nicht gesondert vergütet. Für die Kalkulation ist jedoch zu berücksichtigen:

Für die Durchführung der Schweißarbeiten gilt DIN 8564. Grundsätzlich ist es erforderlich, dass
nach erfolgter Ausführung von Schweißarbeiten die Schlacke an den Schweißnähten gänzlich
zu entfernen ist.

15.
Für Schweißnähte auf der Primär- und der Sekundärseite des Heizungssystems sind nur geprüfte
Schweißer gemäß DIN 8560 R II einzusetzen. Sofern bei Rohrverbindungen durch Schweißen
"A usführung durch geprüfte Schweißer" vorgeschrieben wird, ist darüber grundsätzlich eine Prüfung
nach DIN 8560 zu verstehen. Das Schweißmaterial ist dem des Werkstoffes anzupassen.

16.
Rohre (außer DIN 2440 und 2441) müssen den technischen Lieferbedingungen nach DIN 1626
und 29, Teil 1-4 entsprechen. Die Mindestanforderungen an Werkstoffen entsprechend den
E insatzbedingungen der DIN 4747, Tabelle 1, sind bindend.

17.
Die Druckprobe- Nebenleistung - erfolgt mit 1,3 x Betriebsdruck.

18.
Die Rohrsysteme sind nach Dichtigkeitsprobe grundsätzlich durchzuspülen. Die Siebe der
Schmutzfänger sind zu säubern.

19.
Es dürfen nur innen und außen saubere Rohre zum Einbau kommen. Die Rohre sind daher mit
verschlossenen Enden anzuliefern und während der Montagezeit stets provisorisch zu verschließen.

20.
Die Verbindungen für Rohrbefestigungen zum tragenden Bauelement beinhalten Bohr- und
Stemmarbeiten sowie Setzen von Metalldübeln (letzteres mit Zulassung).

21.
Als Rohraufhängungen dürfen nur Pendelrohrschellen, geteilt und völlig lösbar, verwendet werden.
Das Drehgelenk hat außerhalb der Wärmedämmung zu liegen. Rohre dürfen nicht an anderen
Rohrleitungen oder Kanälen befestigt werden. Parallel verlaufende Rohrgruppen können mittels
Traversen befestigt werden.

Rohrbefestigungen in Trassenführungen müssen aus einem einheitlichen System bestehen.
Eine Abstimmung hat mit den Nachbargewerken zu erfolgen. Entsprechende Muster sind der
Bauleitung vor Ausführung vorzulegen. Das Befestigungssystem der Trasse, mit entsprechenden
Verbindungswinkeln, Stützen etc. ist in verzinkter Ausführung vorzusehen, Rohrpendel aus ents prechender Gewindestabstärke, passend zu den Rohrschellen etc. Bei Trassenmassierungen sind,
wenn konstruktiv sinnvoll, gemeinsame Befestigungskonstruktionen für Heizung, Lüftung, Sanitär
und MSR zu erstellen.

Alle Rohrbefestigungen sind mit körperschalldämmenden Einlagen zur Vermeidung von
Geräuschübertragung auf das Bauwerk zu versehen. Die Temperatur des Mediums ist zu beachten.

22.
Die Festpunkte müssen in ihrer Konstruktion so ausgebildet sein, dass sie den auftretenden
Spannungen bzw. Dehnungen sowie den entsprechenden Reaktionskräften standhalten. Die
Rohr- Nennweite, die Betriebstemperatur und der Betriebsdruck sind zu berücksichtigen.

23.
Die Festpunktkonstruktionen sind so herzustellen, d ass die Rohrleitung nicht festgeschweißt wird . Sie
ist mit Spannbügeln und Haltenocken an einer Profilstahlkonstruktion zu befestigen. Der Festig -
keitsnachweis ist vom Auftragnehmer ohne besondere Aufforderung dem Auftraggeber vor
Ausführung der Arbeiten vorzulegen.

24.
Rohrleitungen, die durch Brandabschnitte, Wände, Decken und Unterzüge verlegt werden, sowie
HK- Anbindeleitungen bei Decken und Wanddurchführungen erhalten zusätzlich eine Rohrdurch -
führung (Futterrohr), wo erforderlich mit Brandschott und sind im sichtbaren Bereich mit Klapprosetten
zu versehen.

25.
Die Rohrleitungen sind mit Gefälle bzw. S teigung zu verlegen. Entsprechende Entleerungen und
E ntlüftungen sind vorzusehen. Die Entlüftung sollte möglichst in Strömungsrichtung erfolgen.
Entsprechende Lufttöpfe sind anzuordnen.

26.
Entlüftungs - und Entleerungsleitungen sind auf eine handliche Höhe zu ziehen, leicht zugänglich
und gut bedienbar. Dabei ist zu beachten, dass ein Entleeren dieser Leitungen mit einem
entsprechend vorgesehenen Entleerungsschlauch bis zum nächstgelegenen Entwässerungspunkt
in einer mittleren Entfernung von 15 - 20 m zu erfolgen hat.

27.
Die Rohrleitungen sind in solchen Achsabständen zu verlegen, dass nach Aufbringen der
erforderlichen Wärmedämmung einschl. ihrer Ummantelung ein lichter Abstand zwischen den
Rohrleitungen und zur Wand bzw. Decke von min. 5 - 8 cm Gewähr leistet ist und an keiner
Stelle Körperschallbrücken zum Baukörper entstehen. Die Rohrleitungen müssen einzeln isoliert
werden.

28.
Bei sämtlichen Austritten der Rohrleitungen, in Nutzräumen (Büroräume) sind Rosetten anzubringen.
Falls erforderlich (in Nassräumen) sind diese mit dauerelastischem Kitt abzudichten.

29.
Der AN hat alle von ihm verlegten Rohrleitungen, Armaturen, Geräte usw. nach erstellter Montage,
jedoch noch vor Anbringen der Dämmarbeiten gründlich vom Bauschutt zu reinigen. Lösbare
Rohrverbindungen aller Art dürfen nicht unter Putz, in Mauer- oder Deckendurchführungen sowie
Regelaussparungen angeordnet werden.
30.
Offene Fall- und Steigeleitungen sind bei Arbeitsunterbrechung mit Holz- oder Kunststoffpfropfen
zu verschließen.

31.
Alle Rohrleitungen sind vom Auftragnehmer zu kennzeichnen, damit der ggf. entsprechende
Nachunternehmer für die Wärmedämmung oder die Malerarbeiten die endgültige Markierung
vornehmen kann, auch an nicht wärmegedämmten Rohrleitungen. Die Kennzeichnung hat nach
DIN 2403 und 2404 zu erfolgen.

32.
Kleinere örtliche Nachstemmarbeiten an Durchbrüchen, Bohren von Dübellöchern, Einzementieren
von Befestigungen aller Art für Heizkörper, Rohrleitungen, Armaturen etc . sind in die Einheitspreise
einzurechnen.

AUSFÜHRUNGSFRISTEN

Die gesamte Maßnahme wird in der nachfolgend aufgeführten Zeitspanne ausgeführt.

Für die Leistungen bzw. Teilleistungen werden folgende Fristen festgelegt:

siehe Formularsatz

Die einzelnen Arbeitszeitblöcke können möglicherweise nicht in einem Arbeitsgang durchgeführt werden.
Es ist damit zu rechnen, dass die einzelnen Arbeitszeitblöcke zeitlich mehrfach unterbrochen werden können.
Wenn eine Vertragsfrist- Einzelfrist oder Fertigstellungsfrist- nach dem Kalender, also mit dem Datum des
Endtermins, bestimmt ist, gerät der Auftragnehmer ohne Mahnung in Verzug, wenn der Termin überschritten
wird.

*Hinweis: Objektbeschreibung*
O B J E K T B E S C H R E I B U N G

Bei dem Bauvorhaben Müller-Thurgau-Str. in 67454 Haßloch, handelt es sich um den Neubau einer Kindertagesstätte, mit zwei Ebenen.
HEIZUNG
Die Auslegung der Heizungsanlage gewährleistet die Einhaltung der definierten Innentemperaturen bei einer Außentemperatur von bis zu -9,9 °C. Folgende Raumtemperaturen sind vorgesehen:
o Gruppenräume / Nebenräume22°C
o Funktionsräume  22°C
o Mehrzweckräume  22°C
o Wickelräume / Umkleiden 24 °C
o Sanitärräume  21 °C
o Spielflure  21 °C
o Treppenhaus / Foyer  20 °C
o Lagerräume  18 °C

Wärmeerzeugungsanlage:
Zur Einhaltung der gesetzlichen Vorgaben, insbesondere des GEG, ist der konsequente Einsatz regenerativer Energien vorgesehen.
Die Wärmeerzeugung erfolgt über vier moderne Luft-Wasser-Wärmepumpen in Monoblock-Bauweise. Zur Abdeckung von Lastspitzen sowie bei sehr niedrigen Außentemperaturen wird die Bereitstellung des Heizmediums durch integrierte Elektroheizstäbe (bivalenter Betrieb) sichergestellt. Da die Wärmepumpen Vorlauftemperaturen von bis zu 75 °C nicht erreichen können, erfolgt die Anhebung auf das für die Warmwasserbereitung erforderliche Temperaturniveau im Regelfall unter unterstützendem den Einsatz der Elektroheizstäbe.
Die Betriebsführung der Kaskade erfolgt über ein intelligentes Management mit Fühler-Schichtladelogik. Die Beladung des Warmwasser-Puffers hat Priorität und wird über 2-Wege-Zonenventile gesteuert. Ein temperaturabhängiges 3-Wege-Ventil im Rücklauf der Frischwasserstation sichert dabei die thermische Schichtung.
Ein umfassendes Frostschutzkonzept (interne WP-Taktung, Rohrbegleitheizung und Pumpen-Dauerbetrieb bei AT < +5 °C) sichert die Außen- und Innenhydraulik. Die elektrische Spitzenlast von 25 kW im Heizungspuffer dient als Bivalenz-Ergänzung und Notheizreserve.
Ergänzend wird auf dem Dach des Gebäudes eine PV-Anlage installiert. Diese trägt zur Reduktion des Primärenergiebedarfs und der CO?-Emissionen bei, indem sie einen Teil des Strombedarfs für das Heizsystem sowie den allgemeinen Eigenbedarf des Gebäudes deckt.
Die vier Luft-Wasser-Wärmepumpen verwenden Propan (R290) als natürliches Kältemittel. Bei der Installation werden alle erforderlichen Sicherheitsmaßnahmen (insbes. Schutzbereiche) strikt beachtet. Durch die Kaskadierung mit vier Maschinen wird eine hohe Redundanz gewährleistet und die Einhaltung der geforderten Schallschutzwerte ermöglicht.
Die Anforderungen nach DIN 4109, ASR und TA Lärm werden sichergestellt. Die Immissionsrichtwerte für den Beurteilungspegel an Immissionsorten außerhalb von Gebäuden (allgemeine Wohngebiete/Kleinsiedlungsgebiete) werden eingehalten:
- Tags: 55 dB(A)
- Nachts: 40 dB(A)
Die Versorgung der Heizkreise ist geregelt: Der RLT-Heizkreis (40/30 °C) wird witterungsgeführt bzw. anforderungsgeführt über die Lüftungssteuerung betrieben, während der FBH-Heizkreis (36/30 °C) witterungsgeführt und optional über die Bedarfsmeldung der Regelung aktiviert wird.

Wärmeverteilnetz:
Von der Außeneinheiten der Wärmepumpen wird die Leistung zur Technikzentrale geführt. Um ein häufiges Takten der Luft-Wasser-Wärmepumpen zu vermeiden, wird die erzeugte Wärme über Pufferspeicher zwischengespeichert. Systemtemperatur: 40 / 30°C.
Von dort erfolgt die Wärmeverteilung über drehzahlgeregelte Pumpen und einen Heizkreisverteiler zu den Verbrauchern. Das System unterteilt sich in zwei Heizkreise:
- Raumlufttechnik (RLT)
- Flächenheizung / Heizkörper

Für die Warmwasserbereitung ist ein separater Pufferspeicher mit integrierten Elektroheizstäben vorgesehen. Die im Speicher bevorratete Energie speist eine Frischwasserstation, welche die Küche bedarfsgerecht versorgt. Durch dieses System wird das Trinkwasser im Durchflussprinzip erst im Moment des Bedarfs erwärmt. Da kein warmes Trinkwasser stagniert, werden Hygieneprobleme (wie z. B. Legionellenbildung) im Vergleich zu herkömmlichen Warmwasserspeichern konsequent vermieden.

Die Hauptrassenführung aus der Technikzentrale erfolgt in der Abhangdecke im Erdgeschoss. Die Versorgung der Bereiche erfolgt mit isolierten, verzinkten Stahlrohrleitungen (C-Stahl).
Die Dämmung der Heizungsleitungen erfolgt mit Mineralfaserschalen mit Alu-Gitterfolie kaschiert und nicht brennbar nach DIN 4102. Die Dämmschichtdicke entspricht den Vorgaben des GEG.
Die Rohrleitungen des KVS-Systems (Kreislaufverbundsystem für die Wärmerückgewinnung der Lüftungsanlagen) werden in Edelstahl ausgeführt. Um Tauwasserbildung während des WRG-Betriebs (Kälterückgewinnung) sicher zu vermeiden, werden diese Leitungen mit einer diffusionsdichten Steinwolledämmung versehen. Die Dämmschichtdicken entsprechen den gesetzlichen Anforderungen des GEG
In stoßgefährdeten Bereichen bis 2,0 m über dem Fußboden und außerhalb des Gebäudes erfolgt eine Blechummantelung. Stichleitungen und Anschlussleitungen der statischen Heizung werden nicht isoliert.
Sämtliche Durchdringungen durch F30-/ F90-Wände und Decken sind fachgerecht zu verschließen

Wärmeübergabe:
Die Beheizung der Räume erfolgt überwiegend über Fußbodenheizung. Fußboden-Oberflächentemperaturen gemäß EN 1264-2 im wärmephysiologisch zugelassenen Bereich. Die Anbindung wird über den Rohfußboden innerhalb der Trittschall- bzw. Wärmedämmung erfolgen. Kleine Räume mit höheren Wärmelasten, die nicht vollständig mit Fußbodenheizung abgedeckt werden können, werden mittels Heizkörper beheizt.
Die einzelnen Bereiche der Fußbodenheizung werden über Heizkreisverteiler versorgt. Es erfolgt eine raumtemperaturabhängige Regelung.
Die Beheizung der einzelnen Räume erfolgt über Fußbodenheizung. Lüftungsgeräte und der Warmwasserbedarf für die Küche werden ebenfalls durch die Luft-Wasser-Wärmepumpen versorgt.

Folgende Unterlagen sind Basis dieser Ausschreibung:

Berechnungen:
- ipk-H2317_LP5_420__Rohrnetzberechnung HZG RLT
- ipk-H2317_LP5_420__Rohrnetzberechnung HZG FBH
- ipk-H2317_LP5_420__Heizkörperberechnung HZG
- ipk-H2317_LP5_420__Heizlast HZG
- ipk-H2317_LP5_420__Flächenheizung HZG

Pläne:
- ipk-H2317-LP5-420-E0-4001-_ Grundriss E0 Heizung
- ipk-H2317-LP5-420-E1-4002-_ Grundriss E1 Heizung
- ipk-H2317-LP5-420-XX-4200-_ Schema Heizung
- ipk-H2317-LP5-420-GL-4003-_ Aussenanlage GL  WP

### Bereich 1 KG 420 Wärmeversorgungsanlage

*Hinweis: Allgemeiner Vortext*
Allgemeiner Vortext

Es ist komplett mit allen notwendigen Kleinmaterialien wie Dichtungen, Schweißmaterial, Verschraubungen usw. zu liefern und betriebsfertig zu montieren!

Die Heizkörperanschlußleitungen werden teilweise auf Putz, auf Sichtmauerwerk verlegt. Die Leitungen sind parallel, geradlinig und rechtwinklig zu Decken und Wänden zu verlegen.

Der Heizungsverteiler und die Pumpengruppen sind so aufzubauen, dass alle Pumpen, Thermometer sowie die oberen und unteren Ventile auf jeweils einer Achse sitzen.
Alle sichtbaren Bauteile sind vor Ausführung zu bemustern.

#### Abschnitt 1.1 KG 421 Wärmerzeugungsanlage

**1.1.10 Luft-Wasser-Wärmepumpe, Kaskaden- Set**
Luft-Wasser-Wärmepumpe,Kaskaden- Set
Zwei Außenaufgestellte Luft/Wasser-Wärmepumpe in Monoblock-Bauweise für Heizung und Trinkwassererwärmung.
- Geringe Betriebskosten durch hohen COP (coefficient of performance)
- Leistungsregelung und DC-Inverter für hohe Effizienz im Teillastbetrieb. Eine maximale Vorlauftemperatur bis 70 °C bei einer Außentemperatur von -2 °C und einer maximalen Rücklauftemperatur von 65 °C ermöglicht den Einsatz sowohl im Neubau als auch in der Modernisierung
- Umweltfreundliches, natürliches Kältemittel R290 mit einem besonders niedrigen GWP von 0,02 (GWP = Global Warming Potential)
- Komfortabel durch reversible Ausführung für Heizen
- Bedienung, Optimierung, Wartung und Service über Touchdisplay oder integrierten Webserver der Wärmepumpenregelung.
- Inbetriebnahme-Assistent über integrierten Webserver

Lieferumfang/Ausstattung
Außenaufgestellte modulierende Wärmepumpe in Kompaktbauweise für Heizung, Kühlung und Warmwasser. Bedienung über innen montierte Wärmepumpenregelung.

Außeneinheit:
- Mit DC-Inverter-Technologie zur stufenlosen Leistungsregelung, für einen optimalen Betrieb unter allen Betriebsbedingungen
- Geräusch- und schwingungsarm durch drehzahlgeregelten Scroll-Verdichter
- Mit elektronischem Expansionsventil zur Erhöhung der Jahresarbeitszahl und drehzahlgesteuerten Axialventilatoren
- Energieeffiziente Abtauung über Kreislaufumkehr Korrosionsbeständiger, wasserabweisender Verdampfer mit Beschichtung und geschwungenen Verdampferlamellen zur Erhöhung der Effizienz sowie effizientem asymmetrischen Edelstahl-Plattenwärmetauscher (1.4401/1.4307) zur Wärmeabgabe an das Heizsystem
- Mit integrierter elektrischer Begleitheizung in der Kondenswasserwanne
- Mit eingebautem Sicherheitsventil, Volumenstromsensor und Drucksensor

Hinweis!
Das Kältemittel R290 ist ein leicht entflammbares Kältemittel
(Sicherheitsgruppe A3 gemäß ANSI/ASHRAE Standard 34).

Arbeiten am in der Außeneinheit verbauten Kältekreis dürfen nur durch speziell im Umgang mit A3-Kältemitteln und in die produktspezifischen Eigenheiten geschulte Fachkräfte durchführen. (Mindestvoraussetzung: Kälteschein Kat I, Sachkundenachweis für A3-Kältemittel und durchgeführte Akademieschulung)

Montage der Wärmepumpe auf Bodenkonsole (Zubehör), Inneneinheit wandhängend.

- Pumpenmodule zur Verbindung der Wärmepumpe mit der Heizungsanlage sind im Zubehör erhältlich.
- Anschlussverrohrung muss anlagenspezifisch bestellt werden (Zubehör).
- Längengeeignete Kommunikationsverbindung zwischen Außen- und
Inneneinheit muss bauseits erstellt werden (Übertragungsstandard: Ethernet).

Wärmepumpenregelung
Für Heizungsanlagen mit bis zu 3 direkten oder gemischten Heiz-/Kühlkreisen mit Mischer hinter einem Heiz-/Kühlwasser-Pufferspeicher.

Mit witterungsgeführter, digitaler Wärmepumpen- und Heiz-/Kühlkreis Regelung

- Bedienung über mind. 7-Zoll-Farb-Touchdisplay mit Klartext- und Grafikanzeige, kontextbezogener Hilfe, Anzeigen für Energieverbräuche
- Inbetriebnahme-Assistent über integrierten Webserver
- Zeiträume für den Heizkreis oder Heiz-/Kühlkreis, Trinkwassererwärmung und Zirkulation des Trinkwassers getrennt einstellbar
- Mit Speichertemperaturregelung
- Erhöhte Trinkwasserhygiene durch Aufheizen auf einen erhöhten Trinkwassertemperatur-Sollwert möglich.
- Mit automatischer Sommer-/Winterzeitumstellung und kontrollierter Estrichtrocknung
- Einstellungen für Betriebsarten, bedarfsabhängige Heizkreispumpen, Sommersparbetrieb und variabler Heizgrenze sowie Wintersparbetrieb
- Möglichkeit zur Einstellung der Raumtemperatur (2 Raumtemperatur-Niveaus) und der Trinkwassertemperatur und zur Abfrage von Temperaturen
- Mit Smart Grid Regelfunktion EVU-Sperre,geräuschreduzierter Betrieb.
- Integrierter Wasserdrucksensor zur Messung des Anlagendrucks
- Integrierte Schnittstelle zur Gebäudeleittechnik (Modbus TCP oder BACnet IP)
- Maximaltemperaturbegrenzer und integrierte Einsatzgrenzenüberwachung
- Mit serienmäßiger Internet-Schnittstelle zur Ferndiagnose des Wärmepumpen-Systems durch den Technischer Dienst. Übertragung von Störungsmeldungen und ausgewählten Informationen. Das ermöglicht einen besseren Support im Störungsfall.
Leistungsdaten nach EN 14511 im Heizbetrieb pro Außeneinheit.
Bei Betriebspunkt A2/W35:
Nenn-Wärmeleistung  min. 16,7 kW
Elektr. Leistungsaufnahme 4,2 kW
Leistungszahl (COP)  min. 3,97
Leistungsregelung  ca. 7,7 bis 27,4 kW
Bei Betriebspunkt A7/W35:
Nenn-Wärmeleistung  min. 21,5 kW
Elektr. Leistungsaufnahme max. 4,0 kW
Leistungszahl (COP)  min. 5,32
Leistungsregelung  ca. 8,9 bis 39,58
  kW
Bei Betriebspunkt A7/W55:
Nenn-Wärmeleistung  min. 20,2 kW
Elektr. Leistungsaufnahme max. 5,6 kW
Leistungszahl (COP)  min. 3,59
Leistungsregelung  ca. 8,0 bis 37,7 kW
Bei Betriebspunkt A -7/W35:
Nenn-Wärmeleistung  min.25,0 kW
Elektr. Leistungsaufnahme max. 8,6 kW
Leistungszahl (COP)  min.2,91
Leistungsregelung  ca. 9,6 bis 25,0 kW
Bei Betriebspunkt A -7/W55:
Nenn-Wärmeleistung  min.25,7 kW
Elektr. Leistungsaufnahme max. 11,3 kW
Leistungszahl (COP)  min. 2,28
Leistungsregelung  ca. 7,3 bis 25,7 kW

Lufteintrittstemperatur Heizbetrieb:
Lufttemperatur min.  -22 °C
Lufttemperatur max.  45 °C

Heizwasser (Sekundärkreis):
Wasserinhalt  ca. 14,5 l
Mindestvolumenstrom Heizbetrieb ca. 1500 l/h

Mindestvolumen der
Heizungsanlage nich tabsperrbar)ca. 1000 l/h
Max. Volumenstrom Wärmepumpenkreis ca. 5000 l
Max. Vorlauftemperatur 70 °C
Zul. Betriebsdruck  min. 3 bar
Zul. Betriebsdruck  min. 0,3 MPa

Elektrische Werte Außeneinheit:
Nennspannung  3/N/PE 400  V/50 Hz
Max. Betriebsstrom  ca. 29 A
Absicherung  32 A
Schutzart  min. IPX4
Elektrische Werte Inneneinheit:
Nennspannung  1/N/PE 230 V/50 Hz
Absicherung Netzanschluss ca. B25 A
Absicherung intern  1x C16, 3x 6,3, 1x 1 A
Max. elektrische Leistungsaufnahme:
Außeneinheit  19,5 kW
Inneneinheit  2,5 kW
Kältemittel R290:
Sicherheitsgruppe  A3
Kältemittelfüllmenge  ca. 3,3 kg
Treibhauspotenzial (GWP) 0,02
CO2-Äquivalent  0,000066 t
Abmessungen Außeneinheit:
Länge  ca. 940 mm
Breite  ca. 1900 mm
Höhe  ca. 1570 mm
Gewicht (ohne Wasser, mit Kältemittel) ca. 550 kg
Abmessungen Inneneinheit:
Länge  ca. 250 mm
Breite  ca. 600 mm
Höhe  ca. 700 mm
Gewicht  ca. 26,3 kg
Anschlüsse
Heizwasservorlauf  G 1½
Heizwasserrücklauf  G 1½

Minimale Technische Daten zur Bestimmung der Energieeffizienzklasse (ErP-Label) Wärmepumpe bei durchschnittlichen Klimaverhältnissen:

Schallleistungspegel max.:
Schallleistungspegel Außen 59 dB
Schallleistungspegel Innen  -dB
Temperaturregler
Temperaturregler Klasse II
Beitrag Raumheizungs-Energieeffizienz min. 2 %
Energieeffizienz Verbund (Heizung) min. 153 %
Energieeffizienzklasse Verbund (Heizung) A+++

Fabrikat/Typ: ________________________
  (vom Bieter auszufüllen)

Komplett liefern, montieren und betriebsfertig anschließen.
Menge: 2,000 St

**1.1.20 Schallentkopplung, Wärmepumpe**
Schallentkopplung, Wärmepumpe

Zur Schwingungsentkopplung der Vor- und Rücklaufleitungen.
2 Kompensatoren DN 40

komplett liefern und montieren
Menge: 4,000 St

**1.1.30 Auffang- und Rückhaltesystem, Wärmepumpe**
Auffang- und Rückhaltesystem, Wärmepumpe

Auffang- und Rückhaltesystem für Klima- und Kälteanlagen zur Einhaltung der Gesetzesanforderungen nach § 62g ff. des WHG (Wasserhaushaltsgesetz) § 17 der AwSV (Anlagenverordnung), § 3 USchadG (Umweltschadensgesetz), sowie Art. 4, Art. 11 § 3 der Europäischen Wasserrahmenrichtlinie (EU WRRL) und ihrer
EU Tochterrichtlinie "Grundwasserschutz".

Systemprüfung mit Eignungsnachweis durch Sachverständigen nach §62 WHG (Wasserhaushaltsgesetz).

Abmessungen (L x B x H):ca. 2100 x 1100 x 50 mm
bestehend aus  Edelstahl-Auffangwanne
  Gegenstromsystem
  Gegenstromsystem-  Laubschutzgitter

Sicherheitssystem auf dem neuesten Stand der Technik. Sollten sich im Auffang- und Rückhaltesystem Leichtflüssigkeiten, wie z.B. Estheröl befinden, werden diese gemäß den gesetzlichen Vorgaben durch das integrierte Abscheidesystem abgeschieden und im System zurück gehalten.

Das Abscheidesystem ist im Auffang- und Rückhaltesystem integriert und fasst gleichzeitig den optional erhältlichen, innenliegenden Hochleistungs-Heizeinsatz und ist mit einem
Laubschutzgitter ausgestattet, das grobe Schmutzpartikel fern hält.

Leistungsmerkmale und technische Daten:

SystemprüfungEignungsnachweis durch
  Sachverständigen nach §62 WHG

LieferantenzertifikateQualitätsmanagement nach DIN EN ISO 9001:2008
  Umweltmanagement
  nach DIN EN ISO 14001:2009
  TÜV-geprüfter Fachbetrieb
  nach Wasserhaushaltsgesetz

FertigungszertifikateTÜV-geprüfter Fachbetrieb
  nach Wasserhaushaltsgesetz
  Schweißerprüfung durch die TÜV Nord GmbH regelmäßige Überwachung durch
  die TÜV Nord GmbH (oder gleichwertig)

Auffangsystem
Flüssigkeiten:  Öl
Werkstoff:  Edelstahl 1.4301
Abnahmezeugnis:  ED 10204-3.1
Materialgüte:  3.1.b ADW2, DIN EN 10259
Schweißungen:  DIN-EN ISO 9606 - 1 141

Gegenstromsystem
Werkstoff:  Edelstahl 1.4301
Abnahmezeugnis:  ED 10204-3.1
Materialgüte:  3.1.b ADW2, DIN EN 10259
Schweißungen:  DIN-EN ISO 9606 - 1 141

komplett liefern und montieren
Menge: 4,000 St

**1.1.40 Montagesockel Auffang- und Rückhaltesystem, Wärmepumpe**
Montagesockel Auffang- und Rückhaltesystem, Wärmepumpe

Montagesockel für Auffang- und Rückhaltesystem
Die Montagesockel dienen der Aufstellung des Gerätes im Auffangsystem.
Abmessungen (L x B x H): ca. 120 x 120 x 110 mm Anzahl und Maße sind abhängig von den Gerätefüßen/Schwingungsdämpfern oder Aufstellpunkten. Vollkunststoff-Montagesockel (PE1000) - Vorteile:
-  Maximale Alterungsbeständigkeit, kein gebundenes  Granulat
-  Druckfester, homogener Werkstoff
-  Benötigen keine spezielle Wartung
-  Witterungsbeständigkeit bei Außenanwendung
-  Gute Geräuschdämpfung
-  UV-Beständig

komplett liefern und montieren
Menge: 24,000 St

**1.1.50 Flächenheizsystem, Wärmepumpe**
Flächenheizsystem, Wärmepumpe

Die Flächenheizung wird in das Auffang- und Rückhaltesystem eingelegt und sorgt für eine vollflächige und zugleich effiziente Beheizung des Auffangsystems speziell für Wärmepumpen. Zur Sicherstellung des freien Kondensatablaufs.

Geeignet für o.g. Auffang- und Rückhaltesystem:

Technische Daten:
Spannung:  230V AC 50Hz
Leistung:  ca. 599 Watt (30 Watt/m)
Schutzart:  IP66
Kabeldurchmesser:  ca. 6mm
Min. / Max. Betriebstemperatur:  -30°C / +90°C
Funktionsgewährleistung:  ca. -15°C
Länge Heizbereich:  ca. 20,00 m
Länge Anschlusskabel:  ca. 1 m
Min. Biegeradius:  35mm

komplett liefern, montieren und betriebsfertig anschließend
Menge: 4,000 St

**1.1.60 Flächenheizsystem Heizungssteuerung, Wärmepumpe**
Flächenheizsystem Heizungssteuerung, Wärmepumpe

Flächenheizsystem Heizungssteuerung
Temperatur- und Eis- oder Wasserpegelabhängige Heizungs-steuerung mit optionalem Störmeldeausgang.

Das System steuert Heizsysteme, wie z. B. Flächenheizungen in Abhängigkeit von der Temperatur und des Eis- oder Wasserpegels in Auffangsystemen. Mit der Steuerung werden Flächenheizungen in Auffangsystemen effizient genutzt und z. B. nur aktiviert, wenn Wasser  mit einer Temperatur von <5°C detektiert wird.

Die Steuerung ist werksseitig voreingestellt, mit Hilfe eines Magneten können kundenspezifische Sonderprogramme eingestellt werden. Eine LED auf der Leiterplatte zeigt den Status der Steuerung an. Die Steuerung muss außerhalb der ATEX-Zone installiert werden. Einschl. Cap-Sensor mit Temp.-Fühler

Technische Daten:
Abmessungen HxBxT:ca. 110 x 155 x 65 mm
Material:  Witterungsbeständiger  Kunsstoff (wie PC,  geeignet für den Einsatz im  außenbereich UV-  beständig.)
Schutzart:  min. IP67
Nennspannung:  230V AC ±10% 50/ 60Hz
Heizung Schaltleistung: max. 10A bei 230V/ 50Hz
Schaltleistung:  max. 1A bei 125VAC/ 60VDC
Störmeldekontakt

komplett liefern, montieren und betriebsfertig anschließend
Menge: 4,000 St

**1.1.70 Bodenkonsole, Wärmepumpe**
Bodenkonsole, Wärmepumpe

Konsole zur Bodenmontage der Luft/Wasser-Wärmepumpe.
Stabile Stahlausführung, korrosionsgeschützt, zur sicheren
Fixierung der Außeneinheit. Einschl. Gummistreifen zur
Schallentkopplung zwischen Bodenkonsole und Wärmepumpe. Höhe ca. 300mm
Inklusive Befestigungsmaterial für das Gerät.
komplett liefern und montieren
Menge: 4,000 St

**1.1.80 Pumpenmodul, Wärmepumpe**
Pumpenmodul, Wärmepumpe

Pumpenmodul für Innenaufstellung (Kaskade)
Zur Verbindung der Wärmepumpe mit der Heizungsanlage. Umwälzpumpe und erforderliche Sicherheitsausstattung in einem wärmegedämmten Gehäuse.
- Umwälzpumpe
- Absperrhahn im Vorlauf
- Absperrhahn mit Filter im Rücklauf
- Mischer
- Temperatursensor Pt1000 im Rücklauf
(zur Temperaturhochhaltung)
- Wandhalterung
Abmessungen:
- Höhe: ca. 740 mm
- Breite: ca. 502 mm
- Tiefe: ca. 370 mm
Gewicht: ca. 40 kg

komplett liefern und montieren
Menge: 4,000 St

**1.1.90 Sicherheitstemperaturbegrenzer, Wärmepumpe**
Sicherheitstemperaturbegrenzer, Wärmepumpe

Sicherheitstemperaturbegrenzer, 80°C
In Verbindung mit einem externen Wärmeerzeuger, zum Schutz des Kältekreises vor zu hohen Temperaturen.
Ausführung mit Kapillarfühler und manueller Rückstellung. gemäß DIN EN 14597

komplett liefern und montieren
Menge: 4,000 St

**1.1.100 Kleinverteiler, Wärmepumpe**
Kleinverteiler, Wärmepumpe

Kleinverteiler bestehend aus:
Sicherheitsventil (3 bar), Manometer, Entlüfter und Wärmedämmung.

komplett liefern und montieren
Menge: 4,000 St

**1.1.110 Membran-Druckausdehnungsgefäß, Wärmepumpe**
Membran-Druckausdehnungsgefäß, Wärmepumpe

Membran-Druckausdehnungsgefäß für geschlossene Heizungsanlagen Gefäße sind konstruiert und gefertigt nach DIN EN 13831. Zulassung gemäß Richtlinie für Druckgeräte 2014/68/EU.
- Langlebige Epoxidharzbeschichtung
- Mit Gewindeanschlüssen
Inhalt  ca. 18 l
Max Betriebsdruck 4 bar
Anschluss R 3/4
Durchmesser ca. 308 mm
Höhe  ca. 360 mm

Einschl. Wandkonsole für Wandmontage

komplett liefern und montieren
Menge: 4,000 St

**1.1.120 Kappenventil, Wärmepumpe**
Kappenventil, Wärmepumpe

Kappenventil R ¾ für Membran-Druckausdehnungsgefäß, Nenndruck PN 10, max. Betriebstemperatur 120 Grad C.

komplett liefern und montieren
Menge: 4,000 St

**1.1.130 Luftabscheider, Wärmepumpe**
Luftabscheider, Wärmepumpe

Luft-/Mikroblasenabscheider für Heiz-und Kühlwassersysteme bzw. geschlosseneflüssigkeitsgefüllte Anlagensysteme.
Armatur zur Ansammlung von Gasblasen aus dem Flüssigkeitsstrom über optimiertes Abscheideelement bzw. automatische, permanente Ableitung in die Atmosphäre
über integrierten nicht absperrbaren Großentlüfter.

Gehäusewerkstoff  Messing
Betriebstemperatur  0 °C - 110 °C
Betriebsüberdruck  10 bar
Anschluss  IG 2"
Entlüftungsanschluss  R 1/2"
Anschlussvariante  Gewinde
Max. Volumenstrom  ca. 7,5 m³/h
Durchfluss-Kennwert kvs ca. 56,1 m³/h
Durchmesser  ca. 100 mm
Max. Höhe  ca. 277 mm
Breite  ca. 132 mm
Einbaulänge  ca. 112 mm

komplett liefern und montieren
Menge: 4,000 St

**1.1.140 Wärmedämmung für Luftabscheider, Wärmepumpe**
Wärmedämmung für Luftabscheider, Wärmepumpe

Wärmedämmung für o.g. Luftabscheider DN50
Bestehend aus zwei form- und temperaturstabilen, anpassbaren, formschlüssigen Halbschalen aus Hartschaum mit Klappverschluß oder Spannband.

komplett liefern und montieren
Menge: 4,000 St

**1.1.150 Kaskadensteuerung, Wärmepumpe**
Kaskadensteuerung, Wärmepumpe

Multivalente Kaskadensteuerung für bis zu vier Luft-Wasser-Wärmepumpen. Die Wärmepumpen regeln dabei ihre Sekundärpumpe und Hochhaltung eigenständig. Die Kaskadensteuerung kann einen Wechselpuffer oder zwei getrennte Puffer für Heizen und Kühlen verwalten. Die Warmwasserbereitung erfolgt über eine selbstregelnde Frischwasserstation am Heizungspuffer. Die Sammelstörmeldung kann an der Kaskadensteuerung zur Meldungsanzeige aufgelegt werden. Weiterhin könnenbis zu drei Heiz-/Kühlkreise von der Kaskadensteuerung direkt geregeltwerden. Die Kaskadensteuerung regelt witterungsgeführt oder auf externe Anforderung die Kaskade. Über Anlagenmischer erfolgt eine optimierte Anlagen-Vorlauftemperaturregelung. Intuitive Bedienung über ein großzügiges Farb-Touch-Bediengerät mitschematischer Darstellung der Hydraulik und aller erfassten Temperaturen. Anzeige des Anlagenstatus sowie von Betriebs- und Störmeldungen im Klartext. Mit automatischer Sommer-/Winterzeitumschaltung und integriertem Diagnosesystem und Datenaufzeichnung. Getrennt einstellbare Zeiträume,Heizkennlinien und Temperatur-Sollwerte. Handbedienung aller angeschlossenen Aktoren über Bedienoberfläche mit Anzeige der Status "Hand/Automatik". Die Integration des Spitzenlastkessels erfolgt über potentialfreie Kontakte und Sollwertvorgabe 0…10 V DC. Ein Anschlussmodul zur Kommunikation mit weiteren Regelungen über Systembus. Darstellung der übermittelten Datenpunkte am Bediengerät, je nach angeschlossenem Produkt vorkonfiguriert. Archivierung relevanter Datenpunkte.Integrierter LAN-Anschluss für Fernzugriff über bauseitigen Internetzugang. Anschluss von Temperatursensoren ausschließlich vom Typ PT1000. Pumpen können mit max. 3 A direkt mit 230 V AC versorgt werden. Pumpen mit höherem Nennstrom müssen bauseitig versorgt und über bauseitigeHilfsschütze geschaltet werden. Die Anbindung von bis zu 5 Zählern mit M-Bus-Schnittstelle ist optional möglich. Die Anbindung an übergeordnete GLT-Systeme über BacNet oder ModBus TCP ist optional möglich. Projektumfang
- bis zu 4 x Luft-Wasser-Wärmepumpe(Ansteuerung und Leistungsversorgung Sekundärpumpe undHochhhaltemischer durch Wärmepumpe)
Anbindung über ModBus-Schnittstelle
- 1 x Ansteuerung ext. Erzeuger über potentialfreie Kontakte,
- 1 x Ansteuerung Bivalenzmischer
- 1 x Puffermanagement für Wechselpuffer Heizen/Kühle
- 1 x Trinkwassererwärmung über Friwa
- bis zu 3 x Heiz-/Kühlkreis

Lieferumfang:
Schaltschrankausführung
h
1 Wandschaltschrank Kaskadenmanager
- Wandgehäuse ca. 1000 x 1000 x 300 mm (B x H x T)
- Einspeisung: 3~ 400 V AC, max. 20 A
- Serienmäßige Ausgabe einer potentialfreien Sammelstörung und einer potentialfreien Betriebsmeldung
- Türanschlag links und rechts (zweiflügelig)
- Kabeleinführung

hGrundmodul Systemsteuerung
- Speicherprogrammierbare Steuerung (SPS), anlagenspezifisch werkseitigkonfiguriert
- Tages- und Wochenprogramm
- Getrennt einstellbare Zeiträume, Heizkennlinien, Temperatur-Sollwerte
- Handbedienung aller angeschlossenen Aktoren über Bediengerät (Pumpen,
Mischer, Ventile, Wärmeerzeuger etc.)
- Integriertes Diagnosesystem und Datenaufzeichnung
h1 Stück Bediengerät mind. 12"-Farbtouch
hFernparametrierung und Programm-Updates über einen bauseitig zu
stellenden Internetzugang (DSL)
hStörmeldeweiterleitung über E-Mail; Internetzugang oder Einbindung in lokales Netzwerk erforderlich

Kommunikation:
h
1 Stk. Anschlussmodul ModBus zur Anbindung von Kesseln mit ModBus-Schnittstelle Auslesen und Fernwirken der Kesselzustands- und -steuerungsdaten
hbis zu 4 Stk. Einbindung Wärmepumpe mit ModBus-Schnittstelle Konfiguration der Kommunikation für bis zu 20 Datenpunkte je GerätDarstellung der übermittelten Datenpunkte am Bediengerät, je nach angeschlossenem Produkt vorkonfiguriert Archivierung relevanter Datenpunkte
h1 Stk. Anbindung von Spitzenlastkessel über potentialfreie Kontakte undanalogem Sollwert (0-10 V) Je Gerät
- Ein Kontakt zur Freigabe oder Ein-/Ausschalten
- Ein Eingang für Sammelstörmeldung
- Ein Eingang für Betriebsmeldung
- Eine Temperatur-Sollwertvorgabe 0 bis 10 V-
- 2 Stk. Temperatursensoren Typ PT1000 für Vor- und Rücklauf

Funktionserweiterung
h1 Stk. Puffermanagement für Wechselpuffer Heizen/Kühlen
Speicherfüllstandsregelung ohne Be- oder Entladepumpe
bis zu 4 Temperatursensoren PT 1000 zur Überwachung des Ladezustands;
2 Temperatursensoren für Puffervor- und Rücklauf
h1 Stk. Puffermanagement für Warmwasserbereitung
Speicherfüllstandsregelung ohne Be- oder Entladepumpe
bis zu 4 Temperatursensoren PT 1000 zur Überwachung des Ladezustands; 2 Temperatursensoren für Puffervor- und Rücklauf
h1 Stk. Warmwasserbereitung mit Frischwasserstation
Ausgabe eines Freigabesignals an die Pumpe über potentialfreien Kontakt; Einbindung und Anzeige des Störungs-oder Betriebssignals der Pumpe über potentialfreien Kontakt;
Einbindung und Anzeige des Störungssignals der Frischwasserstation über potentialfreien Kontakt;
Leistungsversorgung der Pumpe mit 230 V AC, max. 3 A
hbis zu 3 Stk. Heiz-/Kühlkreisregelung
zur Regelung von einem gemischten und ungemischten Heiz-/Kühlkreisen Einbindung von Vor- und Rücklauftemperatur über Temperatursensoren Typ PT1000;
Einbindung eines Taupunktwächters über einen potentialfreien Kontakt auf einen digitalen Eingang; Ausgabe eines Freigabesignals an Pumpe über potentialfreien Kontakt; Einbindung und Anzeige des Störungs- oder Betriebssignals der Pumpe über potentialfreien Kontakt; Ansteuerung eines Dreipunktmischers über Relaiskontakte; Leistungsversorgung von Pumpen und Mischern mit 230 V AC, max. 3 A pro Heiz-/Kühlkreis
h1 Stk. Ansteuerung Dreipunktmischer Bivalenz Ansteuerung eines Dreipunktmischers über Relaiskontakte; Leistungsversorgung Mischer mit 230 V AC, max. 2 A
h1 Stk. Überspannungsschutz Basis Typ 2 - Mittelschutz Überspannungsschutzgerät für Einspeisung und Ableitermodul für einen Außentemperatursensor zum Schutz vor Blitzschlag und Überspannungen, Typ 2
h1 Stk. Notbedienebene
zur manuellen Ansteuerung aller Aktoren bei Ausfall der Steuerung; Je Wärmeerzeuger oder Rückkühler:
- Ein Kontakt zur Freigabe oder Ein-/Ausschalten
- Eine Temperatur-Sollwertvorgabe 0 bis 10 V-
je Pumpe:
- Ein Kontakt zur Freigabe oder Ein-/Ausschalten
- Eine Temperatur-Sollwertvorgabe 0 bis 10 V-, wenn drehzahlgeregelt

Zubehör
hbis zu 15 Stück Temperaturfühler Typ PT1000,
die Tauchhülsen sind bauseits zu stellen und zu installieren.
h1 Stück Außentemperaturfühler Typ PT1000
hInkl. Lizenz Fachpartner/Betreiber Web-Direktzugriff

Dienstleistungen
hnach Auftragserteilung erfolgt eine Technische Klärung der an die Regelung anzuschließenden Komponenten
hDokumentation bestehend aus Bedienungsanleitung, Montage- und Serviceanleitung, Notbedienanleitung, Regelungsbeschreibung und Stromplan;
hKabelzugliste mit allen Kabeln, die an die Steuerung
angeschlossen werden mit Angabe der empfohlenen Kabeltypen
hFür die fachgerechte Auswahl der Kabeltypen und -längen ist der Auftraggeber verantwortlich. Sie müssen auch den Herstellervorgaben der anzuschließenden Geräte entsprechen.
Werden andere Kabeltypen als empfohlen eingesetzt, können diese auf Wunsch in die As-built-Dokumentation übernommen werden.
hDie Inbetriebnahme der Systemregelung erfolgt nach
vollständiger Installation der Anlage und Vorinbetriebnahme der
Wärmeerzeuger. Nach der Vorabnahme ist die Inbetriebnahme beendet. Funktionsbeeinträchtigende Mängel werden bis zur Abnahme behoben, bei der Abnahme ggf. noch vorhandene Restmängel werden im Rahmen der Gewährleistung behoben. Die Abnahme muss spätestens 2 Wochen nach Abschluss der Inbetriebnahme erfolgen.
hDokumentation: Bedienhandbuch und Stromplan (as-built-Stand)

Fabrikat/Typ: ________________________
  (vom Bieter auszufüllen)

Komplett liefern, montieren und betriebsfertig anschließen.
Menge: 1,000 St

**1.1.160 Erweiterungsschrank Kaskadensteuerung, Wärmepumpe**
Erweiterungsschrank Kaskadensteuerung, Wärmepumpe

Erweiterungsschrank Kaskadensteuerung
Der Erweiterungsschrank mit einem Wandgehäuse ca. 600 x 380 x 210 mm (B x Hx T) wird zur Ansteuerung von Feldgeräten benötigt, sobald mindestens einerder folgenden Anlagenkomponenten in der Projekt-Hydraulik enthalten ist und
es bauseitig keine Möglichkeiten zur Ansteuerung und Spannungsversorgung gibt.

- Anschluss von bis zu 3 Heiz-/Kühlkreispumpen gemäß Schema
- Anschluss von Sicherheitstemperaturwächter gemäß Schema
- Anschluss von Umschaltventilen Heizen/Kühlen gemäß Schema
-Anschluss von Umschaltventilen Heizen/Warmwasser gemäß Schema
Anschluss der Sekundärpumpe und Mischer in Verbindung mit den eingesetzten Wärmepumpen

Fabrikat/Typ: ________________________
  (vom Bieter auszufüllen)

Komplett liefern, montieren und betriebsfertig anschließen.
Menge: 1,000 St

**1.1.170 Heizwasser-Pufferspeicher, Wärmepumpe**
Heizwasser-Pufferspeicher, Wärmepumpe

Pufferspeicher zur Innenaufstellung, zur Speicherung  thermischer Energie mittels Temperaturschichtung in Heiz- und Kühlsystemen. Stehende Ausführung mit Klöpperböden, auf Standfüßen. Gefertigt aus Mantelblech S 235 JRG und Klöpperböden in S 235 JRG. Innen roh, außen grundiert.  Dieser Pufferspeicher ist spannungsfrei anzuschließen.  Der Behälter ist ausgelegt und gefertigt nach DGRL Art. 4.  Abs .3 und einer ergänzenden Werksnorm. Geeignet für Warm- und Kaltwasser in geschlossenen Systemen  (aufbereitet z.B. nach VDI 2035).  Individuell ausgerüstet mit  Anschlüssen und Einbauten nach Kundenwunsch sowie einer  standardmäßigen Entlüftung und Entleerung. Mit Zeugnis für die Druckprüfung des Pufferspeichers. Mit Flanschanschlüssen, Entlüftung und Entleerung. Einschl. aller erforderlichen Hilfs- und Arbeitsmittel.
Die maximale Einbringungsöffnung durch die Tür des Technikraums darf nicht überschritten werden.

Technische Daten:
Inhalt (Liter):  ca. 2000
Höhe (mm):  ca. 2920 / 3040 (ohne/ mit Entlüftung)
Durchmesser (mm):  ca. 1000
Betriebstemperatur (°C): ca. 110
Betriebsdruck (bar):  mind. 6

Flanschstutzen und Muffen:
2 Flanschstutzen DN 80 im unteren und oberen Bereich
2 Flanschstutzen DN 100 im unteren und oberen Bereich
1 Revisionsöffnung
1 Flanschstutzen DN 150 im unteren bis mitten Bereich
für u.g. elektrische Heizelemente (25 kW)
4 Muffen für Tauchhülsen für Speichertemperatursensoren
1 Muffe für die Entlüftung mit Kugelhahn und
Verschlussstopfen (Muffe Rp 1")
1 Entleerung nach außen geführt, sowie
Entleerkugelhahn mit Stopfen. (AG R 1 1 /2")
Die genaue Position der Anschlüsse muss abgestimmt werden.

Inklusive Wärmedämmung gemäß GEG, bestehend aus Isolierstoffmantel aus PVC und eine mind. 100mm Steinwolle
Isolierung oder gleichwertig.

Fabrikat/Typ: ________________________
  (vom Bieter auszufüllen)

Komplett liefern, montieren und betriebsfertig anschließen.
Menge: 1,000 St

**1.1.180 Elektro-Heizeinsatz**
Elektro-Heizeinsatz, WWB

Elektro-Heizeinsatz mit Flansch und Dichtung für o.g. Pufferspeicher
Mit Sicherheitstemperaturbegrenzer und Temperaturregler
Nennleistung  ca. 25 kW
Ausführung 2-stufig  ca. (12,5/25 kW)
Oberflächenbelastung ca. 7 W/cm²
Spannungsversorgung, 3-phasig 400 V
Temperaturbereich (Regler) 0 °C, 28 bis 85 °C

komplett liefern, montieren und betriebsfertig anschließend
Menge: 1,000 St

**1.1.190 Schaltbox mit Leistungsschützen**
Schaltbox mit Leistungsschützen

Schaltbox mit Leistungsschützen
Zur Verwendung mit vorgenannten Elektro-Heizeinsätzen
Kompatible Leistung  ca. 25kW (2-stufige  Ansteuerung)
Absicherung  2x 32 A
Spannungsversorgung, 3-phasig 400 V
Schutzklasse  IP66
Abmessungen  ca. 280 x 250 x 155 mm

komplett liefern, montieren und betriebsfertig anschließend
Menge: 1,000 St

**1.1.200 Sicherheitsventil**
Sicherheitsventil

Sicherheitsventil zur Druckabsicherung von Wärmeerzeugern, Kennbuchstabe D/G/H und gemäß den Anforderungen TRD 721, EN 12828
Beheizungsleistung:  > =100 kW
Eintrittsnennweite:  G 1"
Austrittsnennweite:  G 1 1/4"
Ansprechdruck:  3,5 bar

Komplett liefern und montieren.
Menge: 1,000 St

**1.1.210 Heizwasser-Pufferspeicher, Wärmwasser**
Heizwasser-Pufferspeicher, Wärmwasser

Pufferspeicher zur Innenaufstellung, zur Speicherung  thermischer Energie mittels Temperaturschichtung in Heiz- und Kühlsystemen. Stehende Ausführung mit Klöpperböden, auf Standfüßen. Gefertigt aus Mantelblech S 235 JRG und Klöpperböden in S 235 JRG. Innen roh, außen grundiert.  Dieser Pufferspeicher ist spannungsfrei anzuschließen.  Der Behälter ist ausgelegt und gefertigt nach DGRL Art. 4.  Abs .3 und einer ergänzenden Werksnorm. Geeignet für Warm- und Kaltwasser in geschlossenen Systemen  (aufbereitet z.B. nach VDI 2035).  Individuell ausgerüstet mit  Anschlüssen und Einbauten nach Kundenwunsch sowie einer  standardmäßigen Entlüftung und Entleerung. Mit Zeugnis für die Druckprüfung des Pufferspeichers. Mit Flanschanschlüssen, Entlüftung und Entleerung. Einschl. aller erforderlichen Hilfs- und Arbeitsmittel.
Die maximale Einbringungsöffnung durch die Tür des Technikraums darf nicht überschritten werden.

Technische Daten:
Inhalt (Liter):  ca. 750
Höhe (mm):  ca. 1813 / 1933 (ohne/ mit Entlüftung)
Durchmesser (mm):  ca. 800
Betriebstemperatur (°C): ca. 110
Betriebsdruck (bar):  6

Flanschstutzen und Muffen:
5x Außengewinde 2" DN 80 im unteren bis oberen Bereich
1 Revisionsöffnung
2x Muffe 1 1/2"
für u.g. elektrische Heizelemente (2x 12 KW)
4 Muffen für Tauchhülsen für Speichertemperatursensoren
1 Muffe für die Entlüftung mit Kugelhahn und
Verschlussstopfen (Muffe Rp 1")
1 Entleerung nach außen geführt, sowie
Entleerkugelhahn mit Stopfen. (AG R 1 1 /2")
Die genaue Position der Anschlüsse muss abgestimmt werden.

Inklusive Wärmedämmung gemäß GEG, bestehend aus Isolierstoffmantel aus PVC und eine mind. 100mm Steinwolle
Isolierung oder gleichwertig.

Fabrikat/Typ: ________________________
  (vom Bieter auszufüllen)

Komplett liefern, montieren und betriebsfertig anschließen.
Menge: 1,000 St

**1.1.220 Elektro-Heizeinsatz, WWB**
Elektro-Heizeinsatz, WWB

Elektro-Heizeinsatz für o.g. Pufferspeicher
Mit Sicherheitstemperaturbegrenzer und Temperaturregler. Einschl. Koppelrelais

Nennleistung  ca. 12 kW

komplett liefern, montieren und betriebsfertig anschließend
Menge: 2,000 St

**1.1.230 Sicherheitsventil**
Sicherheitsventil

Sicherheitsventil zur Druckabsicherung von Wärmeerzeugern,
Kennbuchstabe D/G/H und gemäß den Anforderungen TRD 721, EN 12828
Beheizungsleistung: > =25 kW
Eintrittsnennweite: G 1/2"
Austrittsnennweite: G 3/4"
Ansprechdruck: 3,5 bar

Komplett liefern und montieren
Menge: 1,000 St

**1.1.240 Wärmedämmkappen**
Wärmedämmkappen

Wärmedämmkappen für ungenutzte Speicheranschlüsse
6 Stück

komplett liefern und montieren
Menge: 1,000 St

**1.1.250 Frischwasserstation, WWB**
Frischwasserstation, WWB

Frischwasser-Modul für komfortable und hygienische Trinkwassererwärmung nach dem Durchlauferhitzer-Prinzip.

Lieferumfang/Ausstattung:
- Komplett vorgefertigte, kompakte Station zur Wandmontage (ohne Zirkulationspumpe)
- Integrierte, vorverdrahtete und voreingestellte Regelung zur Einstellung der gewünschten Warmwassertemperatur
- Groß dimensionierter, hocheffizienter Plattenwärmetauscher (kupfergelötet) für eine geringe Rücklauftemperatur
- Volumenstromgeber zur exakten Durchflussmessung im Trinkwasserkreis
- Drehzahlgeregelte Hocheffizienz-Umwälzpumpe für den Primärkreis
- Absperrventile mit integriertem Rückschlagventil
- Wandhalterung
- Wärmedämmung

Zapfleistung  bis 68 l/min
(Zapfleistung bei Heizwasser-Vorlauftemperatur 60 °C, eingestellte Warmwassertemperatur 45 °C, Kaltwasser-Einlauftemperatur 10 °C)
Zulässiger Betriebsdruck
Primär  10 bar
Sekundär  10 bar
Max. Betriebstemperatur
Primär  95 °C
Sekundär  95 °C
Anschlüsse
Primär  G 1 1/2
Sekundär/Zirkulation  G 1 1/4Abmessungen mit Wärmedämmung
Länge  ca. 342 mm
Breite  ca. 410 mm
Höhe  ca. 990 mm

komplett liefern, montieren und betriebsfertig anschließend
Menge: 1,000 St

**1.1.260 Erdverlegte/ flexible-Heizungsleitung 2x50x4,6 + 2x32x3,5 Außendurchmesser 200 mm**
Erdverlegte/ flexible-Heizungsleitung 2x50x4,6 + 2x32x3,5 Außendurchmesser 200 mm

flexibles, vorgedämmtes, selbstkompensierendes Kunststoff-Rohrleitungssystem produziert gemäß DIN EN 15632 für die Erdverlegung zum Transport von Heiz- oder Kühlwasser. Mit profilierter Geometrie zur eindeutigen Zuordnung von Vor- und Rücklaufleitung.
Wärmedurchlasskoeffizient nach VDI-2055 fremdüberwacht.
Mediumrohr:
- Vernetztes Polyethylen (PE-Xa) gemäß EN ISO 15875 und DIN 16892/16893.
- Naturfarben, SDR 11 (PN6).
- Sauerstoff-diffusionsdicht gemäß DIN EN 15632 und DIN4726.
- Korrosions- und verrottungsfrei.
- Max. Temperatur- und Druckbelastung:
+95°C/ 6 bar. Betriebstemperatur 80°C gemäß DIN EN 15632.
Leerrohre:
- 2 Leerrohre für Kabel
Dämmmaterial:
- Mehrlagiger, alterungsbeständiger, geschlossenzelliger, vernetzter Polyethylen Dämmstoff, dauerelastisch,
- Wasseraufnahme gem. DIN EN 15632 und EN 489 kleiner 1 % vol.
Mantelrohr:
- Korrugiertes Polyethylen (PE-HD).
- Mit statischer Nachweisführung bei Erd- und Verkehrslasten
(SLW 60 = 60 t) nach ATV-DVWK-A127.
Einschl. Trassenwarnband zur Kenntlichmachung von
im Erdreich verlegten Rohren

Komplett liefern und montieren.
Menge: 75,000 m

**1.1.270 Erdverlegte Leitung, Übergangsnippel 50 x 4,6-G 1 1/4**
Erdverlegte Leitung, Übergangsnippel 50 x 4,6-G 1 1/4

für den Übergang von PE-Xa- und PE 100 Rohr auf zylindrisches G-Außengewinde, O-Ring dichtend.
Fitting und Klemmhülse aus korrosionsbeständigem Messing,
entzinkungsbeständig nach DIN EN ISO 6509.
Mechanische Klemmverbindung mit Edelstahlschraube,
Mutter und Unterlegscheibe aus Messing.
Mit Kunststoffplättchen vorgeweitete
Max. +95°C/6 bar oder +20°C/16 bar.
Entspricht die Anforderung nach DIN EN 15632 und verfügt über eine gültige DVGW- Zulassung für Fernwärme-/ Rohrsysteme.

Inkl. aller herstellerspezifischen Gleitmittel, Montagepasten und Klemmhilfen für einer fachgerechten und dauerhaften direkten Verbindung.

Komplett liefern und motieren.
Menge: 16,000 St

**1.1.280 Erdverlegte Leitung - Gummi-Endkappe 4-Rohre**
Erdverlegte Leitung - Gummi-Endkappe 4-Rohre

Dimensionen 32-50+50-63/200 (passend zum vorgenannten Rohr)
Zum Schutz der Dämmung an den Rohrenden und zur
Bauteilabschottung. Alle Systemzubehörteile sind
korrosionsbeständig. Für 4-Mediumrohre. Wasserdicht
bis 0,3 bar. Bestehend aus EPDM Gummiendkappe,
Edelstahlklemmring und Quelldichtungsring.
Deklaration nach DIN EN 15632.
Fachgerechte Montage, absolut dicht abschließend.

Komplett liefern und montieren
Menge: 8,000 St

**1.1.290 Erdverlegte Leitung - Gummi-Endkappe Kabel-Leerrohre**
Erdverlegte Leitung - Gummi-Endkappe Kabel-Leerrohre

Erdverlegte Leitung - Gummi-Endkappe Kabel-Leerrohre
Zum Schutz der Dämmung an den Rohrenden und zur
Bauteilabschottung. Alle Systemzubehörteile sind
korrosionsbeständig. Für die 32 mm Kabel-Leerrohre.
Wasserdicht bis 0,3 bar. Bestehend aus EPDM Gummiendkappe,
inkl. Kabelbinder.  Deklaration nach DIN EN 15632.
Fachgerechte Montage am Rohrende, asolut dicht abschließend.

Komplett liefern und montieren
Menge: 4,000 St

#### Abschnitt 1.2 KG 422 Pumpen, Armaturen und Zubehör

**Ausführungsbeschreibung 3 Strangabsperrventil**
Zum Absperren von Anlagengruppen und Bauteilen innerhalb
der Heizungsanlage mit Messmöglichkeit, bestehend aus:
- Gehäuse Schrägsitzform aus Rotguss mit Muffengewinde
- Handrad aus Kunststoff
- Ventileinsatz aus Messing mit Dichtung aus PTFE
- O-Ringe und Weichdichtungen aus EPDM
- Überwurfmutter aus Messing
- Betriebstemperatur 2 bis 130 °C
- Betriebsdruck max. 16 bar
Einschl. Anschlussverschraubung auf den verwendeten
Rohrwerkstoff und Dichtungen

Komplett liefern und montieren

**1.2.10 Strangabsperrventil DN 25**
*** gemäß Ausführungsbeschreibung 3
Menge: 13,000 St

**1.2.20 Strangabsperrventil DN 32**
*** gemäß Ausführungsbeschreibung 3
Menge: 2,000 St

**1.2.30 Strangabsperrventil DN 50**
*** gemäß Ausführungsbeschreibung 3
Menge: 6,000 St

**Ausführungsbeschreibung 4 Dämmschale Strangabsperrventil**
Dämmschale

Dämmschale für Durchgang-Strangabsperrventile, geschlossenzellig geschäumtes Polyethylen, schalldämmend, einfache Montage durch Verschlussclipse oder mit handelsüblichen Klebern diffusionsdicht verschließbar, zur Einhaltung der Anforderung gemäß GEG
Technische Eigenschaften

Baustoffklasse:  B 1, nach DIN 4102, T1 (bzw. entsprechende Klassen nach DIN EN 13501-1)
Betriebstemperatur min.: - 40 °C
Betriebstemperatur max: + 90 °C
Werkstoff:  (PE) Polyethylen

Komplett liefern und montieren.

**1.2.40 Dämmschale DN 25**
*** gemäß Ausführungsbeschreibung 4
Menge: 13,000 St

**1.2.50 Dämmschale DN 32**
*** gemäß Ausführungsbeschreibung 4
Menge: 2,000 St

**1.2.60 Dämmschale DN 50**
*** gemäß Ausführungsbeschreibung 4
Menge: 6,000 St

**Ausführungsbeschreibung 5 Strangregulierventil mit Absperrfunktion**
zum hydraulischen Abgleich der Heizungsanlage im Rücklauf
eingebaut mit den Funktionen Absperren, Entleeren, Füllen,
Voreinstellen und Regeln bestehend aus:
- Gehäuse aus Rotguss mit Muffengewinde
- Handrad und Voreinstell-Anzeige aus Kunststoff
- Ventileinsatz aus Messing mit Dichtung aus PTFE
- O-Ringe und Weichdichtungen aus EPDM
- Überwurfmutter aus Messing
- Betriebstemperatur 2 bis 130 °C
- Betriebsdruck max. 16 bar
Einschl. Anschlussverschraubung auf den verwendeten
Rohrwerkstoff und Dichtungen

Komplett liefern und montieren

**1.2.70 Strangregulierventil DN 25**
*** gemäß Ausführungsbeschreibung 5
Menge: 14,000 St

**1.2.80 Strangregulierventil DN 32**
*** gemäß Ausführungsbeschreibung 5
Menge: 2,000 St

**1.2.90 Strangregulierventil DN 40**
*** gemäß Ausführungsbeschreibung 5
Menge: 1,000 St

**1.2.100 Strangregulierventil DN 50**
*** gemäß Ausführungsbeschreibung 5
Menge: 6,000 St

**Ausführungsbeschreibung 6 Dämmschale für Strangregulierventil**
Dämmschale

Dämmschale für Strangregulier-Absperrventile, geschlossenzellig geschäumtes Polyethylen, schalldämmend, einfache Montage durch Verschlussclipse oder mit handelsüblichen Klebern diffusionsdicht verschließbar, zur Einhaltung der Anforderung gemäß EnEV GEG
Technische Eigenschaften

Baustoffklasse:  B 1, nach DIN 4102, T1 (bzw. entsprechende Klassen nach DIN EN 13501-1)
Betriebstemperatur min.: - 40 °C
Betriebstemperatur max: + 90 °C
Werkstoff:  (PE) Polyethylen

Komplett liefern und montieren.

**1.2.110 Dämmschale für Strangregulierventil DN 25**
*** gemäß Ausführungsbeschreibung 6
Menge: 14,000 St

**1.2.120 Dämmschale für Strangregulierventil DN 32**
*** gemäß Ausführungsbeschreibung 6
Menge: 2,000 St

**1.2.130 Dämmschale für Strangregulierventil DN 40**
*** gemäß Ausführungsbeschreibung 6
Menge: 1,000 St

**1.2.140 Dämmschale für Strangregulierventil DN 50**
*** gemäß Ausführungsbeschreibung 6
Menge: 6,000 St

**Ausführungsbeschreibung 7 Absperrventil**
Wartungsfreie Absperrventile, Normalbaulänge nach  EN 558-1/1, weichdichtend bis 130°C. Gehäuse aus GG-25, (EN-GJL-250) nichtsteigende Spindel. Durchgangsform mit Geradsitz-ausführung voll isolierbar nach GEG.

Einschließlich Muffen, Gegenflanschen, Schrauben,  Dichtungsmaterial und Anschlussverschraubung auf den verwendeten Rohrwerkstoff.

Druckstufe:  PN 16

Komplett liefern und montieren.

**1.2.150 Absperrventil DN 40**
*** gemäß Ausführungsbeschreibung 7
Absperrventil DN 40

Anschluss: Gewinde
Menge: 11,000 St

**1.2.160 Absperrventil DN 50**
*** gemäß Ausführungsbeschreibung 7
Absperrventil DN 50

Anschluss: Gewinde
Menge: 2,000 St

**1.2.170 Absperrventil DN 50**
*** gemäß Ausführungsbeschreibung 7
Absperrventil DN 50

Anschluss: Flansch
Menge: 16,000 St

**1.2.180 Absperrventil DN 65**
*** gemäß Ausführungsbeschreibung 7
Absperrventil DN 65

Anschluss: Flansch
Menge: 4,000 St

**1.2.190 Absperrventil DN 80**
*** gemäß Ausführungsbeschreibung 7
Absperrventil DN 80

Anschluss: Flansch
Menge: 2,000 St

**Ausführungsbeschreibung 8 Dämmschale für Absperrventil**
Dämmschale

Dämmschale für Absperrventil, geschlossenzellig geschäumtes Polyethylen, schalldämmend, einfache Montage durch Verschlussclipse oder mit handelsüblichen Klebern diffusionsdicht verschließbar, zur Einhaltung der Anforderung gemäß EnEV/ GEG
Technische Eigenschaften

Baustoffklasse:  B 1, nach DIN 4102, T1
(bzw. entsprechende Klassen nach DIN EN 13501-1)
Betriebstemperatur min.: - 40 °C
Betriebstemperatur max: + 90 °C
Werkstoff:  (PE) Polyethylen

Komplett liefern und montieren.

**1.2.200 Dämmschale für Absperrventil DN 40**
*** gemäß Ausführungsbeschreibung 8
Menge: 11,000 St

**1.2.210 Dämmschale für Absperrventil DN 50**
*** gemäß Ausführungsbeschreibung 8
Menge: 18,000 St

**1.2.220 Dämmschale für Absperrventil DN 65**
*** gemäß Ausführungsbeschreibung 8
Menge: 4,000 St

**1.2.230 Dämmschale für Absperrventil DN 80**
*** gemäß Ausführungsbeschreibung 8
Menge: 2,000 St

**Ausführungsbeschreibung 9 Rückschlagventil, PN 16**
Rückschlagventil als Einklemmarmatur ab DN50 oder mit Gewindeanschluss bis DN50, Gehäuse aus Messing, Niro- Innenteil, Durchgangsform in Geradsitzausführung mit Feder für senkrechten und waagerechten Einbau.
Einschließlich Muffen, Gegenflanschen, Schrauben und Dichtungsmaterial. PN 16

Komplett liefern und montieren.

**1.2.240 Rückschlagventil, PN16 DN 32**
*** gemäß Ausführungsbeschreibung 9
Menge: 1,000 St

**1.2.250 Rückschlagventil, PN16 DN 50**
*** gemäß Ausführungsbeschreibung 9
Menge: 3,000 St

**Ausführungsbeschreibung 10 Dämmschale für Rückschlagventil**
Dämmschale

Dämmschale für Rückschlagventil, geschlossenzellig geschäumtes Polyethylen, schalldämmend, einfache Montage durch Verschlussclipse oder mit handelsüblichen Klebern diffusionsdicht verschließbar, zur Einhaltung der Anforderung gemäß EnEV GEG
Technische Eigenschaften

Baustoffklasse:  B 1, nach DIN 4102, T1
(bzw. entsprechende Klassen nach DIN EN 13501-1)
Betriebstemperatur min.: - 40 °C
Betriebstemperatur max: + 90 °C
Werkstoff:  (PE) Polyethylen

Komplett liefern und montieren.

**1.2.260 Dämmschale für Rückschlagventil DN 32**
*** gemäß Ausführungsbeschreibung 10
Menge: 1,000 St

**1.2.270 Dämmschale für Rückschlagventil DN 50**
*** gemäß Ausführungsbeschreibung 10
Menge: 3,000 St

**Ausführungsbeschreibung 1011 Schmutzfänger**
Schmutzfänger mit Flansch-(ab DN50) oder Gewindeanschluss (bisDN50), PN 16, in Schrägsitzausführung-Y-Form, Gehäuse aus GG-25(EN-EJL-250) mit Niro- Feinsieb und Stützkorb, Siebführung in Deckel und Gehäuse. Einschließlich Muffen, Gegenflanschen, Schrauben, Dichtungsmaterial und Differenzdrucküberwachnung (Manometer, Meßleitung, Stutzen, usw.) Inkl. Reinigung des Schmutzfängers/Siebers nach der Inbetriebnahme bzw. spülen des Rohrnetzes.

Komplett liefern und montieren.

**1.2.280 Schmutzfänger, DN 65**
*** gemäß Ausführungsbeschreibung 1011
Menge: 1,000 St

**Ausführungsbeschreibung 1012 Dämmschale für Schmutzfänger**
Dämmschale für Schmutzfänger, geschlossenzellig geschäumtes Polyethylen, schalldämmend, einfache Montage durch Verschlussclipse oder mit handelsüblichen Klebern diffusionsdicht verschließbar, zur Einhaltung der Anforderung gemäß EnEV GEG

Technische Eigenschaften

Baustoffklasse:  B1, nach DIN 4 102, T 1
(bzw. entsprechende Klassen nach DIN EN 13501-1)
Betriebstemperatur min.: - 40 °C
Betriebstemperatur max : + 90 °C
Werkstoff:  (PE) Polyethylen

Komplett liefern und montieren.

**1.2.290 Dämmschalle für Schmutzfänger, DN 65**
*** gemäß Ausführungsbeschreibung 1012
Menge: 1,000 St

**1.2.300 Motorkugelhahn mit Stellantrieb, Heizung**
Motorkugelhahn mit Stellantrieb, Heizung

Motorkugelhahn mit Stellantrieb, Heizung Kompakter Regelkugelhahn, einsetzbar in Heiz- bzw. Kühlanlagen.
Anschluss Flansch  DN 65 / PN16
Kvs-Wert  ca. 63,0 m³/h
Maximale Betriebstemperatur 110 °C
Minimale Betriebstemperatur-10 °C
Drehwinkel  95°
Steuerung  3-Punkt-Signal
Spannungsversorgung 230 V/50 Hz
Laufzeit  ca. 90 s
Schutzart  IP54

Einschließlich Gegenflanschen, Schrauben, Dichtungsmaterial und Anschlussverschraubung auf den verwendeten Rohrwerkstoff.

komplett liefern, montieren und betriebsfertig anschließend
Menge: 1,000 St

**1.2.310 Motorkugelhahn mit Stellantrieb, WWB**
Motorkugelhahn mit Stellantrieb, WWB

Motorkugelhahn mit Stellantrieb, Warmwasser
Kompakter Regelkugelhahn, einsetzbar in Heiz- bzw. Kühlanlagen.
Anschluss  G 2¼ Außengewinde / PN16
Kvs-Wert  ca. 25,0 m³/h
Maximale Betriebstemperatur 110 °C
Minimale Betriebstemperatur -10 °C
Drehwinkel  95°
Steuerung  3-Punkt-Signal
Spannungsversorgung 230 V/50 Hz
Laufzeit  ca. 90 s
Schutzart  IP54

Einschließlich Muffen, Dichtungsmaterial und Anschlussverschraubung auf den
verwendeten Rohrwerkstoff.

komplett liefern, montieren und betriebsfertig anschließend
Menge: 1,000 St

**Ausführungsbeschreibung 1014 Dreiwege-Regelventil mit Antrieb**
3-Weg Edelstahl-Hubventil mit Innengewinde für offene und geschlossene Kalt- und Warmwassersysteme sowie für wasserseitige stetige Regelung von Luftbehandlungs-
und Heizungsanlagen.
Medium:  Kalt-, Warm- und Heisswasser Wasser mit Glykol bis max. 50% vol.
Bauart:  Misch-/Verteilventil Mediumstemperatur:  0...+130 Grad C
Zulässiger Druck ps:  mind. PN16
- Regelpfad A-AB max. 0,05% vom kvs-Wert
- Bypass B-AB max. 0,05% vom kvs-Wert
- Regelpfad A-AB gleichprozentig
- Bypass B-AB linear
Schliesspunkt Ventil:  oben
Stellverhaeltnis:  Sv min. 100 Hub:  10 mm
Gehäuse:  nicht rostender Stahl  oder Messing
Schliesskoerper:  nicht rostender Stahl oder Messing
Sitz:  nicht rostender Stahl  oder Messing
Stoessel:  nicht rostender Stahl  oder Messing
Stoesseldichtung:  PFTE/ EPDM
Einschl. Hubantrieb für 3-Weg Regelventil.
Hubrichtung und Schließpunkt wählbar.
Ueberlastsicher und wartungsfrei.
Mechanische Stellungsanzeige und
Handverstellung (temporär, permanent).
Nennspannung:  24V, 50/60 Hz
Ansteuerung:  3-Punkt oder Auf-Zu
Schutzart:  IP54
EMV:  CE gemäß 2014/30/EU
Einschl. Anschlussverschraubungen und Dichtungen

Komplett liefern und montieren.

**1.2.320 Dreiwegeregelventil mit Antrieb DN15**
*** gemäß Ausführungsbeschreibung 1014
Dreiwegeregelventil mit Antrieb DN15

Kvs-Wert: 4,0 m³/h
Menge: 1,000 St

**1.2.330 Dreiwegeregelventil mit Antrieb DN25**
*** gemäß Ausführungsbeschreibung 1014
Dreiwegeregelventil mit Antrieb DN25

Kvs-Wert: 10,0 m³/h
Menge: 1,000 St

**1.2.340 Dreiwegeregelventil mit Antrieb DN40**
*** gemäß Ausführungsbeschreibung 1014
Dreiwegeregelventil mit Antrieb DN40

Kvs-Wert: 25,0 m³/h
Menge: 1,000 St

**Ausführungsbeschreibung 1013 Dämmschale für Regelventile**
Dämmschale für Regelventile, geschlossenzellig geschäumtes Polyethylen, schalldämmend, einfache Montage durch Verschlussclipse oder mit handelsüblichen Klebern diffusionsdicht verschließbar, zur Einhaltung der Anforderung gemäß EnEV GEG

Technische Eigenschaften

Baustoffklasse:  B1, nach DIN 4 102, T 1
(bzw. entsprechende Klassen nach DIN EN 13501-1)
Betriebstemperatur min.: - 40 °C
Betriebstemperatur max : + 90 °C
Werkstoff:  (PE) Polyethylen

Komplett liefern und montieren.

**1.2.350 Dämmschale für Motorkugelhahn, DN 40**
*** gemäß Ausführungsbeschreibung 1013
Menge: 1,000 St

**1.2.360 Dämmschale für Motorkugelhahn, DN 65**
*** gemäß Ausführungsbeschreibung 1013
Menge: 1,000 St

**1.2.370 Dämmschale für Dreiwegeregelventil, DN 15**
*** gemäß Ausführungsbeschreibung 1013
Menge: 1,000 St

**1.2.380 Dämmschale für Dreiwegeregelventil, DN 25**
*** gemäß Ausführungsbeschreibung 1013
Menge: 1,000 St

**1.2.390 Dämmschale für Dreiwegeregelventil, DN 32**
*** gemäß Ausführungsbeschreibung 1013
Menge: 1,000 St

**1.2.400 Dämmschale für Dreiwegeregelventil, DN 40**
*** gemäß Ausführungsbeschreibung 1013
Menge: 1,000 St

**1.2.410 Zirkulations-Set, WWB**
Zirkulations-Set, WWB

Geeignet für Trinkwasser gemäß TrinkwV.
Zum Nachrüsten und Einbau in das o.g. Frischwasser-Modul.
- Absperrventil
- drehzahlgeregelte Hocheffizienz-Umwälzpumpe für die Trinkwasserzirkulation
- Rohrleitung des Sets aus Edelstahl

komplett liefern, montieren und betriebsfertig anschließend
Menge: 1,000 St

**1.2.420 Rücklaufverteiler-Set, WWB**
Rücklaufverteiler-Set, WWB

3-Wege-Umschaltventil zur temperaturabhängigen Einschichtung des
Rücklaufs in den Heizwasser-Pufferspeicher.
Anschluss G 1 ¼ AG
Gehäuse aus Messing oder Rotguss
Nenndruck: PN10
Inkl. elektrischen Drehantrieb, passend zur Regelung
Einschl. Dichtungsmaterial und Anschlussverschraubungen auf den verwendeten Rohrwerkstoff.

komplett liefern, montieren und betriebsfertig anschließend
Menge: 1,000 St

**1.2.430 Probeentnahmeventil, WWB**
Probeentnahmeventil

Beflammbares Ventil zur Entnahme von Wasserproben gemäß
Trinkwasserverordnung zum Einbau in Frischwasserstation

komplett liefern und montieren
Menge: 1,000 St

**Ausführungsbeschreibung 13 Füll-, Entleer-, Entlüftungsanschluss**
bestehend aus:
- Muffen-Kugelhahn mit vollem Durchgang, schwere Ausführung, Gehäuse Messing vernickelt, Kugel hart verchromt, Dichtung PTFE, Druckstufe PN 16
- Schlauchverschraubung
- Verschlusskappe mit Kette
- Anschweißmuffe oder -nippel aus Stahl, schwarz
- Herstellen des Anschlusses an bestehendes Medienrohr, einschl. Bohr-, Brenn- und Schweißarbeiten, einschl. aller Schweiß- und Dichtungsmaterialien

In folgenden Größen und Stückzahlen komplett liefern und montieren:

**1.2.440 Füll-, Entleer-, Entlüftungsanschluss DN 15**
*** gemäß Ausführungsbeschreibung 13
Menge: 28,000 St

**1.2.450 Füll-, Entleer-, Entlüftungsanschluss DN20**
*** gemäß Ausführungsbeschreibung 13
Füll-, Entleer-,  Entlüftungsanschluss DN 20
Menge: 20,000 St

**1.2.460 Stutzen 1/2" für Thermometer, Manometer**
Stutzen 1/2" für Thermometer, Manometer mit randverstärkter Anschlussmuffe, bis Vorderkante Isolierung geführt.

Einschl. Verschraubung C-Stahl und Dichtungsmaterial sowie evtl. Stopfen.

Baulänge: 100 mm

Platzierung nach Absprache mit der MSR-Firma und der örtlichen Bauleitung.

Komplett liefern und montieren.
Menge: 30,000 St

**1.2.470 Tauchtemperatursensor**
Tauchtemperatursensor

Tauchtemperatursensor Pt 1000
Zur Erfassung einer Temperatur in einer getrennten Tauchhülse.
- Zum Schalten des Rücklaufverteil-Sets mittels Temperatur-Differenzregelung
- Zum Einbau in den Heizwasser-Pufferspeicher inklusive mit Tauchhülse
Schutzart: IP 65.

komplett liefern und montieren
Menge: 6,000 St

**1.2.480 Tauchtemperaturfühler**
Tauchtemperaturfühler

zur Erfassung der Mediumtemperatur im Rohr.
Sensor: Pt1000, DIN EN 60751, Klasse B
Messbereich: 0...+120 °C
Gehäuse: Klemmkastengehäuse aus schlagzähem Kunststoff mit Schnappdeckel
Schutzart: IP 65.
Inklusive Schutzrohr (Tauchhülse) aus Edelstahl, Einbaulänge ca. 100 mm
Einbau in vorhandene Stutze.

Komplett liefern, montieren und betriebsbereit
Menge: 6,000 St

**1.2.490 Bimetall-Zeigerthermometer**
Bimetall-Zeigerthermometer axial oder radial, Gehäuse, Bajonettenring, Halsstück und Fühleranschlüsse aus Messing mit Sicherheits-Verbundglasscheibe, 100 mm Gehäusedurchmesser, mit getrennter Eintauchhülse
Technische Eigenschaften

Messklasse:  1
Druckstufe:  PN 6
Temperaturbereich:  0 °C - 120 °C
Anschluss:  G 1/2"
Werkstoff Prozess:  Messing
Werkstoff Gehäuse:  Kunststoff
Medium:  Heizungswasser nach VDI  2035

Komplett liefern und montieren.
Menge: 18,000 St

**1.2.500 Rohrfedermanometer**
komplett mit Manometerabsperrventil und Prüfzapfen, Anschlussstück und Dichtscheibe Wasserrohr aus nahtlosem Gewinderohr in U-Form mit Aussengewinde 1/2"

Technische Eigenschaften

Gehäusedurchmesser: 100 mm
Anzeigebereich:  0 - 6 bar
Druckstufe:  PN 20
Temperaturbereich:  -20 °C - 120 °C
Anschluss:  G 1/2" B
Werkstoff Prozess:  Kupferlegierung
Werkstoff Gehäuse:  Kunststoff
Medium:  Heizungswasser nach VDI  2035

inkl. Verschraubung

Komplett liefern und montieren.
Menge: 6,000 St

**Ausführungsbeschreibung 14 Luftgefäße**
Luftgefäße aus nahtlosem, schwarzem Stahlrohr nach DIN
2440, mit zwei Klöpperböden zum direkten Einbau in die
Rohrleitung, Inhalt 2l, einschl. einer ca. 5 m langen
Entlüftungsleitung DN 10 und Entleerungshahn DN 10.

Technische Eigenschaften

Druckstufe:  PN 6
Temperaturbereich:  -20 °C - 120 °C
Anschluss Entlüftung:  G 3/8"
Werkstoff:  Stahlrohr, schwarz
Medium:  Heizungswasser nach VDI  2035
inkl. Verschraubung

Komplett liefern und montieren.

**1.2.510 Luftgefäße DN 40**
*** gemäß Ausführungsbeschreibung 14
Menge: 6,000 St

**1.2.520 Luftgefäße DN 50**
*** gemäß Ausführungsbeschreibung 14
Menge: 2,000 St

**1.2.530 Luftgefäße DN 80**
*** gemäß Ausführungsbeschreibung 14
Menge: 16,000 St

**1.2.540 Luftgefäße DN 125**
*** gemäß Ausführungsbeschreibung 14
Menge: 2,000 St

**1.2.550 Membran-Druckbehälter, Grundgefäß**
Membran-Druckbehälter, Grundgefäß

Membran-Druckausdehnungsgefäß für geschlossene Heiz- und Kühlwassersysteme. Gefässe sind gebaut nach DIN EN 13831. Zulassung gemäß Richtlinie für Druckgeräte 2014/68/EU.

 - langlebige Epoxidharzbeschichtung
 - nicht tauschbare Halbmembran nach DIN EN 13831
 ab 35 Liter stehend
 - für Frostschutzmittelzusatz mindestens 25 bis 50 %
 - mit Gewindeanschlüssen
 - max. zulässige Systemtemperatur 120 °C
 - zulässige Betriebstemperatur 70 °C

 Hinweis:

Farbe: grau
Nennvolumen: ca. 800 l
Max. Nutzvolumen: ca. 450 l
Max. zul. Systemtemperatur: 120 °C
Max. zul. Betriebstemperatur: 70 °C
Max. zul. Betriebsüberdruck: 6 bar
Gasvordruck werksseitig: 1.5 bar
Anschluss : R 1"
Durchmesser: ca. 740 mm
Max. Höhe: ca. 2003 mm
Höhe Wasseranschluss: ca. 245 mm
Kippmaß ca.: ca. 2033 mm
Gewicht: 96kg

Inkl. Wärmedämmung gemäß GEG.

Komplett liefern und montieren.
Menge: 1,000 St

**1.2.560 Kappenventil**
Kappenventil

Für Membran-Druckausdehnungsgefäße in geschlossenen Heizungs- und Kühlwasseranlagen.
Mit einer gegen unbeabsichtigtes Schließen gesicherten Absperrung und einer Entleerung gemäß DIN EN 12828.

Betriebstemperatur: 120
Betriebsüberdruck: 10 bar
Anschluss : R 1"
Leistungsstufen:

Komplett liefern und montieren.
Menge: 1,000 St

**1.2.570 Schmutz- und Schlammabscheider**
Schmutz- und Schlammabscheider

mit Flanschanschluss DN 80, Armatur für die Entfernung von Partikeln ab einer Größe von ca. 5,0 Mikrometern aus dem Flüssigkeitsstrom mit speziell hierfür gestaltetem Einsatz.
Die Reinigung und Entleerung des Schmutzsammelraums ist über einen eigenen Entschlammungskugelhahn ohne Betriebsunterbrechung möglich.

Anschluss:  DN80/PN16
Max. Volumenstrom:  ca. 27.0 m³/h
Max. Höhe:  ca. 636 mm
Durchmesser:  ca. 206 mm
Einbaulänge:  ca. 370mm
Reinigungsanschluss:  IG 1"

Komplett liefern und montieren.
Menge: 1,000 St

**1.2.580 Wärmedämmung für Schmutz- und Schlammabscheider**
Wärmedämmung für Schmutz- und Schlammabscheider

Bestehend aus zwei form- und temperaturstabilen, anpassbaren, formschlüssigen Halbschalen aus Hartschaum mit Klappverschluss oder Spannband.

Durchmesser:  ca. 270mm
max. Höhe:  ca. 557mm
Dämmstärke:  ca. 30,5mm (gemäß GEG)
Dämmmaterial:  EPP

Komplett liefern und montieren.
Menge: 1,000 St

**1.2.590 Hochenergie-Dauermagnet**
Hochenergie-Dauermagnet

Hochenergie-Dauermagnet DN80 zum optionalen bzw. nachträglichen Einbau in Schlamm- und Schmutzabscheider. Magnet besteht aus einem isostatisch gepressten Neodym-Eisen-Bor Stab, der in eine Einschraubtauchhülse eingesetzt ist. Separierung und Fixierung von ferromagnetischen Partikeln aus dem Abscheideprozess. Partikel können durch herausdrehen der Magnethülse aus dem Abscheidergehäuse und deren anschließender Reinigung dauerhaft und gezielt aus Fluidstrom
entfernt werden.

Max. zul. Betriebstemperatur 110 °C
Max. zul. Betriebsüberdruck 10 bar
Anschluss  G 1"
Durchmesser  ca. 25 mm
Einbaulänge  ca. 365 mm
komplett liefern, montieren und betriebsfertig anschließend
Menge: 1,000 St

**1.2.600 Nachspeisungseinheit**
Nachspeisungseinheit

Nachspeisung mit Kombinationsarmatur zur direkten Verbindung von Nachspeiseeinrichtungen für Heiz- und Kühlwassersysteme mit Trinkwassernetzen. Geeignet zur horizontalen und vertikalen Montage.
Im Einzelnen bestehend aus:
- Absperrarmaturkugelhähnen mit Motoraufnahme zur automatischen kontrollierten Nachspeisung
- Systemtrenner nach DIN 1988-100 bzw. DIN EN 1717 (BA), mit integriertem Schmutzfänger
- Wasserzähler
zul. Betriebsüberdruck: 10 bar
zul. Betriebstemperatur: 60 °C
Durchfluß-Kennwert kvs: ca. 0,86 m³/h
Einbaulänge:  ca. 293 mm
Anschluss Eintritt:  G 1/2
Anschluss Austritt:  G 1/2
Einschl. Montagebügel zur Wandmontage,

Komplett liefern und montieren.
Menge: 1,000 St

**1.2.610 Patronengehäuse**
Patronengehäuse

kompakte Basisarmatur zur Aufbereitung von Füll- und Ergänzungswasser mittels Ionenaustauschverfahren zum Schutz von Wärmeerzeugern u. Warmwasserheizungsanlagen
gemäß VDI 2035.
Patronengehäuse kann in Kombination mit den entsprechenden Patroneneinsätzen (separate Produkte) optional zur Wasserenthärtung oder Wasserentsalzung eingesetzt werden.
Leergehäuse ist montagefertig mit Wandhalterung zur wahlweisen Bestückung mit je zwei:

- Enthärtungsharzpatrone für die Wasserenthärtung
bestehend aus:
- Zwei in Reihe geschalteten zylindrischen Polypropylen-Gehäuse (oder gleichwertig) mit Messinggewindeanschlüssen zur Aufnahme je zweier der o.g. Wasserbehandlungspatronen und opt. Anbringung einer Verschneideeinrichtung
- Durchflussbegrenzer,
- Absperrkugelhahn mit Probeentnahmehahn
Bauteile werden als kompakte Armatur zum Einbau in die Füll- und Ergänzungswasserleitung angeordnet.
max. zul. Betriebsüberdruck: 8,0 bar
max. zul. Betriebstemperatur: 40 °C
Anschluss Ein-/Ausgang: Rp 1/2 / Rp 1/2
Breite / max. Höhe: ca. 380/600 mm
Einschl. Schlüssel zur Erleichterung des Kartuschenwechsels
Komplett liefern und montieren.
Menge: 1,000 St

**1.2.620 Patrone**
Patrone

Kationenharzpatrone zur Füll- und Ergänzungswasserenthärtung
passend in Patronengehäuse.
Bestehend aus zylindrischer Polypropylen-Patrone (oder gleichwertig) mit gefüllt mit Kationentauscherharz zur Enthärtung von Füll- und Ergänzungswasser nach z.B. VDI 2035 und/oder
Herstellerangaben in Warmwasserheizungsanlagen nach
DIN EN 12828.

Weichwasser-Kapazität: 6.000,0 l °dH
Durchmesser:  ca. 75,0 mm
Länge:  ca. 500,00 mm

Daten Füll-/Nachspeisewasser
Patronenverwendung: Nachspeisung
Komplett liefern und montieren.
Menge: 2,000 St

**Ausführungsbeschreibung 1015 Hocheffizienz- Heizungspumpe**
Hocheffizienz- Heizungspumpe

Hocheffizienz-Inline Nassläufer-Pumpe mit EC-Motor und
elektronischer Leistungsanpassung. Einsetzbar für
Heizungswasser, Kaltwasser und Wasser/Glykolgemische.
Energieeffizienzindex (EEI) je nach Pumpentyp zwischen = 0,17
und = 0,19.

Regelarten:
- Permanente, automatische Leistungs-Anpassung an den
  Anlagenbedarf ohne Sollwertvorgabe (Werkseinstellung).
- Konstante Temperatur (T-const.)
- Konstante Differenztemperatur (dT-const.)
- Bedarfsgerechte Volumenstromoptimierung der Zubringerpumpe
  durch Vernetzung und Kommunikation mit mehreren Pumpen
- Konstanter Volumenstrom (Q-const.)
- Differenzdruckregelung dp-c an einem entfernten Punkt im
  Rohrnetz (Schlechtpunktregelung)
- Konstanter Differenzdruck (dp-c)
- Variabler Differenzdruck (dp-v) mit der Option der nominellen
  Betriebspunkteingabe
- Konstante Drehzahl (n-const.)
- Benutzerdefinierte PID-Regelung

Funktionen:
- Wärmemengenerfassung
- Kältemengenerfassung
- Automatische Abschaltung der Pumpe bei Null-Durchfluss-
  Erkennung
- Umschaltung zwischen Heiz- und Kühlbetrieb (automatisch,
  extern oder manuell)
- Einstellbare Volumenstrombegrenzung durch
 (Qmin. und Qmax.)
- Betriebsarten Doppelpumpen: Wirkungsgradoptimierter
  Additionsbetrieb für dp-c und dp-v, Haupt-/Reservebetrieb
- Speichern und Wiederherstellen der konfigurierten
  Pumpeneinstellungen
- Störmeldungs-/Warnmeldungsanzeige in Klartext inklusive
  Abhilfeempfehlung
- Entlüftungsfunktion zur automatischen Entlüftung des
  Rotorraums
- Automatische Nachtabsenkung
- Automatische Deblockier-Funktion und integrierter
  Motorvollschutz
- Trockenlauferkennung

Anzeige:
- Regelungsart
- Temperatur
- Leistungsaufnahme
- Elektrischer Verbrauch
- Aktive Einflüsse (z.B. STOP, No-Flow Stop)

Ausführung:
- 2 konfigurierbare analoge Eingänge: 0-10V, 2-10V, 0-20mA,
  4-20mA und handelsüblicher PT1000; Spannungsversorgung
  mit +24 V DC
- 2 konfigurierbare digitale Eingänge (Ext. OFF, Ext. Min, Ext. Max,
  Heizen/Kühlen, Manuelle Übersteuerung (Gebäudeautomation
  abgekoppelt), Bediensperre (Tastensperre und Fernbedienungs-
  Konfigurationsschutz))
- 2 konfigurierbare Melderelais für Betriebs- und
  Störmeldungen
- Steckplatz für optionale Kommunikationsmodule zur  Gebäudeautomation ( z.B. Modbus, BACnet, LON,LAN)
  - Systembus zur Kommunikation von Produkten
  untereinander
- Temperaturfühler integriert
- Automatischer Notbetrieb bei besonderen Zuständen
  (Pumpendrehzahl definierbar)
- Graphisches Farb-Display (ca. 4,3 Zoll) mit Bedienung über Ein-, Knopf, -Handbedienebene
- Auslesen und Einstellen von Betriebsdaten über Bluetooth-Schnittstelle mittels App
- Doppelpumpenmanagement integriert
- Kabelbrucherkennung bei analogem Signal (in Verbindung mit
  2-10V oder 4-20mA)
- Außenaufstellung mit Wetterschutz gemäß Herstellerleitung möglich
- Datum und Uhrzeit voreingestellt
- Wärmedämmschale für Heizungsanwendungen

Werkstoffe
Pumpengehäuse:Gaugruss/EN-GJL-250 (oder gleichwertig)
Laufrad:  PPS-GF40(oder  gleichwertig)
Welle:  nichtrostender Stahl, beschichtet (oder gleichwertig)
Lager:  Kohle, antimonimprägniert

Lieferumfang
- Pumpe
- inkl. optimiertem System- Steckanschluss
- 2x Kabelverschraubung M16 x 1,5
- Unterlegscheiben für Flanschschrauben M12 und M16
- 2x Dichtungen bei Gewindeanschluss
- Wärmedämmschale
- Einbau- und Betriebsanleitung
- Einschl. Differenzdrucksensor

Komplett liefern, montieren und betriebsfertig anschließend.

**1.2.630 Hocheffizienz-Inline-Pumpe RLT, P.H.05**
*** gemäß Ausführungsbeschreibung 1015
Hocheffizienz-Inline-Pumpe, RLT P.H.05

Betriebsdaten:
Fördermedium:  Wasser
Förderstrom:  6,5m³/h
Förderhöhe:  4,3m
Medientemperatur:  40°C (max. ca. 110°C)

Motor:
Energieeffizindex:  [ 0,18
Leistungsaufnahme:  ca. 0,25 kw
Stromaufnahme:  ca. 1,09 A
Drehzahl max.:  4000 1/min
Netzanschluss:  1~230 V/50Hz
Schutzart:  IPX4D

Maße und Anschlüsse:
Pumpenanschluss (S./D.):DN32/ DN32
Nenndruckstufe:  PN 6/10
Baulänge:  ca. 220 mm
Menge: 1,000 St

**1.2.640 Hocheffizienz-Inline-Pumpe Fußbodenheizung, P.H.06**
*** gemäß Ausführungsbeschreibung 1015
Hocheffizienz-Inline-Pumpe, Fußbodenheizung, P.H.06

Betriebsdaten:
Fördermedium:  Wasser
Förderstrom:  5,7m³/h
Förderhöhe:  6,2m
Medientemperatur:  40°C (max. ca. 110°C)

Motor:
Energieeffizindex:  [ 0,18
Leistungsaufnahme:  ca. 0,32 kw
Stromaufnahme:  ca. 1,42 A
Drehzahl max.:  4400 1/min
Netzanschluss:  1~230 V/50Hz
Schutzart:  IPX4D

Maße und Anschlüsse:
Pumpenanschluss (S./D.):DN32/ DN32
Nenndruckstufe:  PN 6/10
Baulänge:  ca. 220 mm
Menge: 1,000 St

**1.2.650 Hocheffizienz-Inline-Pumpe RLT01 (Kita), P.H.08**
*** gemäß Ausführungsbeschreibung 1015
Hocheffizienz-Inline-Pumpe, RLT01 (Kita), P.H.08

Betriebsdaten:
Fördermedium:  Wasser
Förderstrom:  4,2m³/h
Förderhöhe:  4,0m
Medientemperatur:  40°C (max. ca. 110°C)

Motor:
Energieeffizindex:  [ 0,18
Leistungsaufnahme:  ca. 0,16 kw
Stromaufnahme:  ca. 1,10 A
Drehzahl max.:  3550 1/min
Netzanschluss:  1~230 V/50Hz
Schutzart:  IPX4D

Maße und Anschlüsse:
Pumpenanschluss (S./D.):DN32/ DN32
Nenndruckstufe:  PN 6/10
Baulänge:  ca. 220 mm
Menge: 1,000 St

**1.2.660 Hocheffizienz-Inline-Pumpe RLT02 (Küche), P.H.09**
*** gemäß Ausführungsbeschreibung 1015
Hocheffizienz-Inline-Pumpe,  RLT02 (Küche), P.H.09

Betriebsdaten:
Fördermedium:  Wasser
Förderstrom:  2,3m³/h
Förderhöhe:  4,3m
Medientemperatur:  40°C

Motor:
Energieeffizindex:  [ 0,18
Leistungsaufnahme:  ca. 0,16 kw
Stromaufnahme:  ca. 1,05 A
Drehzahl max.:  3600 1/min
Netzanschluss:  1~230 V/50Hz
Schutzart:  IPX4D

Maße und Anschlüsse:
Pumpenanschluss (S./D.):G1 1/2 / G1 1/2
Nenndruckstufe:  PN 6/10
Baulänge:  ca. 180 mm
Menge: 1,000 St

**1.2.670 Verteiler**
Verteiler

als kombinierter Vor- und Rücklaufverteiler, bestehend aus:
Verteilerkammer für Vor- und Rücklauf
übereinander angeordnet, aus Stahlblech-
Profilen geschweißt.
Abgangsstutzen Vor- und Rücklauf nebeneinander, als Gewindestutzen oder Rohrstutzen aus Stahlrohr, mit Vorschweißflanschen nach DIN, PN 06.
Die Flanschen sind auf gleiche Spindelhöhe, für Armaturen entspr. Baulängenreihen
nach DIN EN 558-1, sowie dem Fabrikat
der Armaturen und der Dämmdicke des
Verteilers, abgestimmt.
Entleerungsmuffen 1/2" für Vor- und
Rücklaufkammer.
Der Verteiler ist werkseitig druckgeprüft und grundiert.
Einsatzbereich: Heizung
- Wasserdurchsatz
- Leistung bei delta-t 10 K
- max. Betriebstem
peratur 110 °C
- max. Betriebsüberdruck 6 bar

  ca. 1,65 m  Länge der Verteilerkammer
  4 STCK  Flanschstutzen DN 50 / PN 06
  2 STCK  Flanschstutzen DN 65 / PN 06
  Mit  2  Entleerung 1/2"

Liefern und montieren
Menge: 1,000 St

**1.2.680 Isolierung für Verteiler**
Isolierung für Verteiler

Fertigisolierung ALU/PU 40 mm
2 Endböden/1 Band für Heizungsverteiler
mit ALU-Blechmantel und PU-Hartschaum
entspr. der GEG, best. aus:
ALU-Blechmantel und 40 mm dicken
PU-Hartschaum-Halbschalen. Stirnseitig
mit Deckel. Mit Ausschnitten für die
Verteileranschlüsse, Entleerung und
Konsolen.

Einschließlich ALU-Befestigungsbändern
und Schraubschnellverschlüssen.
ca. 1,7 m  Länge der Isolierung

Liefern und montieren
Menge: 1,000 St

**1.2.690 Standkonsole 85 höhenverstellbar**
Standkonsole 85 höhenverstellbar

bestehend aus:
Bodenplatte für Schraubbefestigung und
Profilstahl. Galvanisch verzinkt.
Konsolenhöhe stufenlos verstellbar
von 400 mm bis 660 mm.
Einschließlich Schrauben, Dübeln und
Unterlegscheiben.

liefern und montieren.
Menge: 2,000 St

**1.2.700 Entleerrinne für Verteileranbau feuerverzinkt 85x50**
Entleerrinne für Verteileranbau  feuerverzinkt 85x50

aus Stahlblech-C-Profil mit Ablaufsieb gelocht und Außengewinde 1 1/2". Halterung zum Befestigen der Entleerrinne 85 an den Konsolen.

liefern und montieren.
Menge: 1,000 St

#### Abschnitt 1.3 KG 422 Wärmeverteilnetz - Rohrleitung mit Zubehör

**Ausführungsbeschreibung 16 C-Stahl Rohrleitungssystem**
C- Stahl Pressfitting System d 12-108 mm aus unlegiertem Stahl, E 195 (RSt 34-2), Werkstoff-Nr.: 1.0034 nach DIN EN 10305, Rohrverbindungen mit Verbinder entsprechend geltender technischer Regelwerke (DVGW-Arbeitsblatt W 534: Ausgabe Mai 2004 oder gleichwertig) mit dem Nachweis der Zwangsundichtigkeit in unverpresstem Zustand.

Systemkomponenten:
C-Stahl Systemrohre außen verzinkt, dünnwandige
Präzisionsstahlrohre nach DIN EN 10305 und Werksnorm, in
geschweißter Ausführung in Stangen, außen galvanisch verzinkt
mit einer mind. 8 Mikrometer dicken Schutzschicht, mit Pressindikator zur Erkennung nicht verpresster
Verbindung vor der Druckprobe, Verschlussstopfen und
Konturdichtringen bzw. Rundschnurdichtring aus Butylkautschuk
CIIR. Brandverhalten nach DIN 4102-1 Baustoffklasse
A1, nicht brennbar.

Bei den verpressten Pressfittings kann die Einstecktiefe durch eine zerstörungsfreie Prüfung im entleerten Zustand der Anlage, überprüft und dokumentiert werden.

Zum Schutz gegen Außenkorrosion sind bei Installationen
in feuchtigkeitsbeanspruchten Bereichen bei Unterputzverlegung oder bei Verlegung im Estrich die
C-Stahl Pressfittings und auch die abgemantelten Rohrabschnitte C-Stahl mit Dichtbandage aus IIR (Butyl-Kautschuk) zu versehen. Die Dichtbandage
eignet sich für Betriebstemperaturen von -60 °C bis +100 °C. Für die Rohrdimensionen d 12-22 mm Dichtbandage mit der Breite ca. 30 mm und für die Rohrdimensionen d 28-54 mm Dichtbandage mit der Breite ca. 50 mm verwenden.

Für das ausgeschriebene Produkt liegt eine
Haftungsübernahmevereinbarung zwischen dem
Hersteller und einem einschlägigen Fachverband (z.B. ZVSH bzw. BTGA) vor.

Verlegen als Heizungs- oder Heizungsanschlussleitungen
unter Beachtung der DIN EN 12828 einschließlich
Ablängen, Ausrichten und Befestigen, unter
Berücksichtigung der temperaturabhängigen
Längenänderung, Dichtheitsprüfung und Spülen.

Die Vorgaben der jeweiligen Anwendbarkeitsnachweise
(abP,abZ,aBG) sind in jedem Fall für die detaillierte
Planung zu berücksichtigen.
Höhe der Rohre über Standfläche bis ca. 3,5m.

Komplett liefern und montieren.

**1.3.10 C-StahlSystemrohr DN 15 (18 x 1,2 mm)**
*** gemäß Ausführungsbeschreibung 16
Menge: 1,000 m

**1.3.20 C-StahlSystemrohr DN 25 (28 x 1,5 mm)**
*** gemäß Ausführungsbeschreibung 16
Menge: 58,000 m

**1.3.30 C-Stahl Systemrohr DN 32 (35 x 1,5 mm)**
*** gemäß Ausführungsbeschreibung 16
Menge: 60,000 m

**1.3.40 C-Stahl Systemrohr DN 40 (42x 1,5mm)**
*** gemäß Ausführungsbeschreibung 16
Menge: 38,000 m

**1.3.50 C-Stahl Systemrohr DN 50 (54 x 1,5 mm)**
*** gemäß Ausführungsbeschreibung 16
Menge: 192,000 m

**1.3.60 C-Stahl Systemrohr DN 65 (76,1 x 2,0 mm)**
*** gemäß Ausführungsbeschreibung 16
Menge: 10,000 m

**1.3.70 C-Stahl Systemrohr DN 80 (88,9x 2,0mm)**
*** gemäß Ausführungsbeschreibung 16
Menge: 15,000 m

**1.3.80 C-Stahl Muffe DN 15**
*** gemäß Ausführungsbeschreibung 16
Menge: 2,000 St

**1.3.90 C-Stahl Muffe DN 25**
*** gemäß Ausführungsbeschreibung 16
Menge: 14,000 St

**1.3.100 C-Stahl Muffe DN 32**
*** gemäß Ausführungsbeschreibung 16
Menge: 14,000 St

**1.3.110 C-Stahl Muffe DN 40**
*** gemäß Ausführungsbeschreibung 16
Menge: 18,000 St

**1.3.120 C-Stahl Muffe DN 50**
*** gemäß Ausführungsbeschreibung 16
Menge: 42,000 St

**1.3.130 C-Stahl Muffe DN 65**
*** gemäß Ausführungsbeschreibung 16
Menge: 4,000 St

**1.3.140 C-Stahl Muffe DN 80**
*** gemäß Ausführungsbeschreibung 16
Menge: 4,000 St

**1.3.150 C-Stahl Reduktion mit Einschubende DN 25/32**
*** gemäß Ausführungsbeschreibung 16
Menge: 4,000 St

**1.3.160 C-Stahl Reduktion mit Einschubende DN 40/32**
*** gemäß Ausführungsbeschreibung 16
Menge: 4,000 St

**1.3.170 C-Stahl Reduktion mit Einschubende DN 50/15**
*** gemäß Ausführungsbeschreibung 16
Menge: 4,000 St

**1.3.180 C-Stahl Reduktion mit Einschubende DN 50/32**
*** gemäß Ausführungsbeschreibung 16
Menge: 6,000 St

**1.3.190 C-Stahl Reduktion mit Einschubende DN 65/50**
*** gemäß Ausführungsbeschreibung 16
Menge: 4,000 St

**1.3.200 C-Stahl Reduktion mit Einschubende DN 80/50**
*** gemäß Ausführungsbeschreibung 16
Menge: 4,000 St

**1.3.210 C-Stahl Reduktion mit Einschubende DN 80/65**
*** gemäß Ausführungsbeschreibung 16
Menge: 2,000 St

**1.3.220 C-Stahl Reduktion mit Einschubende DN 100/80**
*** gemäß Ausführungsbeschreibung 16
Menge: 2,000 St

**1.3.230 C-Stahl Bogen 45/90Gr DN 25**
*** gemäß Ausführungsbeschreibung 16
Menge: 70,000 St

**1.3.240 C-Stahl Bogen 45/90Gr DN 32**
*** gemäß Ausführungsbeschreibung 16
Menge: 60,000 St

**1.3.250 C-Stahl Bogen 45/90Gr DN 40**
*** gemäß Ausführungsbeschreibung 16
Menge: 18,000 St

**1.3.260 C-Stahl Bogen 45/90Gr DN 50**
*** gemäß Ausführungsbeschreibung 16
Menge: 60,000 St

**1.3.270 C-Stahl Bogen 45/90Gr DN 65**
*** gemäß Ausführungsbeschreibung 16
Menge: 4,000 St

**1.3.280 C-Stahl Bogen 45/90Gr DN 80**
*** gemäß Ausführungsbeschreibung 16
Menge: 16,000 St

**1.3.290 C-Stahl T-Stück DN 25**
*** gemäß Ausführungsbeschreibung 16
Menge: 2,000 St

**1.3.300 C-Stahl T-Stück DN 32**
*** gemäß Ausführungsbeschreibung 16
Menge: 4,000 St

**1.3.310 C-Stahl T-Stück DN 40**
*** gemäß Ausführungsbeschreibung 16
Menge: 2,000 St

**1.3.320 C-Stahl T-Stück DN 50**
*** gemäß Ausführungsbeschreibung 16
Menge: 8,000 St

**1.3.330 C-Stahl T-Stück DN 65**
*** gemäß Ausführungsbeschreibung 16
Menge: 2,000 St

**1.3.340 C-Stahl T-Stück DN 80**
*** gemäß Ausführungsbeschreibung 16
Menge: 2,000 St

**1.3.350 C-Stahl T-Stück reduziert DN 25/32/25**
*** gemäß Ausführungsbeschreibung 16
Menge: 10,000 St

**1.3.360 C-Stahl T-Stück reduziert DN 32/40/32**
*** gemäß Ausführungsbeschreibung 16
Menge: 6,000 St

**1.3.370 C-Stahl T-Stück reduziert DN 40/50/40**
*** gemäß Ausführungsbeschreibung 16
Menge: 2,000 St

**1.3.380 C-Stahl T-Stück reduziert DN 50/25/50**
*** gemäß Ausführungsbeschreibung 16
Menge: 2,000 St

**1.3.390 C-Stahl T-Stück reduziert DN 50/32/50**
*** gemäß Ausführungsbeschreibung 16
Menge: 2,000 St

**1.3.400 C-Stahl T-Stück reduziert DN 50/40/50**
*** gemäß Ausführungsbeschreibung 16
Menge: 4,000 St

**1.3.410 C-Stahl T-Stück reduziert DN 65/50/65**
*** gemäß Ausführungsbeschreibung 16
Menge: 4,000 St

**1.3.420 C-Stahl T-Stück reduziert DN 80/40/80**
*** gemäß Ausführungsbeschreibung 16
Menge: 2,000 St

**1.3.430 C-Stahl T-Stück reduziert DN 80/50/80**
*** gemäß Ausführungsbeschreibung 16
Menge: 4,000 St

**1.3.440 C-Stahl T-Stück reduziert DN 32/1/2"/32**
*** gemäß Ausführungsbeschreibung 16
Menge: 2,000 St

**1.3.450 C-Stahl T-Stück reduziert DN 50/1/2"/50**
*** gemäß Ausführungsbeschreibung 16
Menge: 16,000 St

**1.3.460 C-Stahl Übergang mit AG DN 15-R1/2**
*** gemäß Ausführungsbeschreibung 16
Menge: 20,000 St

**1.3.470 C-Stahl Übergang mit AG DN 20-R3/4**
*** gemäß Ausführungsbeschreibung 16
Menge: 4,000 St

**1.3.480 C-Stahl Übergang mit AG DN 25-R1**
*** gemäß Ausführungsbeschreibung 16
Menge: 30,000 St

**1.3.490 C-Stahl Übergang mit AG DN 32-R1 1/4**
*** gemäß Ausführungsbeschreibung 16
Menge: 6,000 St

**1.3.500 C-Stahl Übergang mit AG DN 40-R1 1/2**
*** gemäß Ausführungsbeschreibung 16
Menge: 2,000 St

**1.3.510 C-Stahl Übergang mit AG DN 50-R2**
*** gemäß Ausführungsbeschreibung 16
Menge: 20,000 St

**1.3.520 C-Stahl Übergang mit AG DN 65- 2 1/2"**
*** gemäß Ausführungsbeschreibung 16
Menge: 4,000 St

**1.3.530 C-Stahl Übergang mit AG DN 80- 3"**
*** gemäß Ausführungsbeschreibung 16
Menge: 4,000 St

**1.3.540 C-Stahl Übergang mit Flansch DN32**
*** gemäß Ausführungsbeschreibung 16
C-Stahl Übergang mit Flansch DN32

Einschließlich Schrauben, Muttern und Dichtungen für Flanschverbindungen
Menge: 8,000 St

**1.3.550 C-Stahl Übergang mit Flansch DN50**
*** gemäß Ausführungsbeschreibung 16
C-Stahl Übergang mit Flansch DN50

Einschließlich Schrauben, Muttern und Dichtungen für Flanschverbindungen
Menge: 8,000 St

**1.3.560 C-Stahl Übergang mit Flansch DN65**
*** gemäß Ausführungsbeschreibung 16
C-Stahl Übergang mit Flansch DN65

Einschließlich Schrauben, Muttern und Dichtungen für Flanschverbindungen
Menge: 2,000 St

**1.3.570 C-Stahl Übergang mit Flansch DN80**
*** gemäß Ausführungsbeschreibung 16
C-Stahl Übergang mit Flansch DN80

Einschließlich Schrauben, Muttern und Dichtungen für Flanschverbindungen
Menge: 2,000 St

**1.3.580 C-Stahl Übergang mit Flansch DN100**
*** gemäß Ausführungsbeschreibung 16
C-Stahl Übergang mit Flansch DN100

Einschließlich Schrauben, Muttern und Dichtungen für Flanschverbindungen
Menge: 2,000 St

**Ausführungsbeschreibung 17 Rohrschelle-Wasserrohr**
Rohrschelle-Wasserrohr
Rohrschelle für Einzelbefestigung in Wänden und Decken
aus Mauerwerk, Beton oder Holz.
Zweiteilige Rohrschelle, mit Gewindebuchse M 8/M 10
Mit Gummieinlage aus EPDM-Kautschuk zur
Körperschallentkopplung.
Inkl. Gewindestab bis 200 mm Länge und Metalldübel (mit
F30 - Zulassung) oder Stockschraube, sowie Bohren der Dübellöcher.
Einschl. sämtl. Zubehör.

Komplett liefern und montieren.

**1.3.590 Rohrschelle-Wasserrohr DN 25**
*** gemäß Ausführungsbeschreibung 17
Menge: 24,000 St

**1.3.600 Rohrschelle-Wasserrohr DN 32**
*** gemäß Ausführungsbeschreibung 17
Menge: 20,000 St

**1.3.610 Rohrschelle-Wasserrohr DN 40**
*** gemäß Ausführungsbeschreibung 17
Menge: 10,000 St

**1.3.620 Rohrschelle-Wasserrohr DN 50**
*** gemäß Ausführungsbeschreibung 17
Menge: 64,000 St

**1.3.630 Rohrschelle-Wasserrohr DN 65**
*** gemäß Ausführungsbeschreibung 17
Menge: 6,000 St

**1.3.640 Rohrschelle-Wasserrohr DN 80**
*** gemäß Ausführungsbeschreibung 17
Menge: 8,000 St

**Ausführungsbeschreibung 1025 Edelstahl Rohrleitungssystem**
Edelstahl Pressfitting-System aus Edelstahl

für Kalt- und Kühlwasserkreisläufe in den Abmessungen
d15 - d108 mm, Rohrverbindungen mit dem Nachweis der
Zwangsundichtigkeit in unverpresstem Zustand.

Systemkomponenten:
Edelstahl Systemrohre 1.4520 (CrTi-Stahl), d15 - d54 mm, und
Systemrohre 1.4301/1.4520 (CrNi-Stahl/CrTi- Stahl),
d76,1 - d108 mm geprüft nach Werksnorm und biegbar.
Pressfittings aus Edelstahl mit Pressindikator (orange)
zur Erkennung nicht verpresster Verbindung vor der
Druckprobe, Verschlussstopfen und Konturdichtringen bzw. Rundschnurdichtring aus Butylkautschuk CIIR schwarz.
Die Fittings sind zur Verbesserung der Korrosionsbeständigkeit lösungsgeglüht und blankgeglüht.

Bei den verpressten Pressfittings kann die Einstecktiefe durch
eine zerstörungsfreie Prüfung, im entleerten Zustand der Anlage,
überprüft und dokumentiert werden.

Für das ausgeschriebene Produkt liegt eine
Haftungsübernahmevereinbarung zwischen dem
Hersteller und einem einschlägigen Fachverband (z.B. ZVSH bzw. BTGA) vor.

Verlegen als Kühlwasserleitung einschließlich
Ablängen, Ausrichten und Befestigen, unter
Berücksichtigung der temperaturabhängigen
Längenänderung, Dichtheitsprüfung und Spülen.

Die Vorgaben der jeweiligen Anwendbarkeitsnachweise
(abP,abZ,aBG) sind in jedem Fall für die detaillierte
Planung zu berücksichtigen.
Höhe der Rohre über Standfläche bis ca. 3,5m.

Komplett liefern und montieren.

**1.3.650 Edelstahl Systemrohr DN 15 (18 x 1,2 mm)**
*** gemäß Ausführungsbeschreibung 1025
Menge: 2,000 m

**1.3.660 Edelstahl Systemrohr DN 25 (28 x 1,5 mm)**
*** gemäß Ausführungsbeschreibung 1025
Menge: 45,000 m

**1.3.670 Edelstahl Systemrohr DN 32 (35 x 1,5 mm)**
*** gemäß Ausführungsbeschreibung 1025
Menge: 2,000 m

**1.3.680 Edelstahl Muffe DN 25**
*** gemäß Ausführungsbeschreibung 1025
Menge: 16,000 St

**1.3.690 Edelstahl Muffe DN 32**
*** gemäß Ausführungsbeschreibung 1025
Menge: 2,000 St

**1.3.700 Edelstahl Reduktion mit Einschubende DN 25/15**
*** gemäß Ausführungsbeschreibung 1025
Menge: 2,000 St

**1.3.710 Edelstahl Reduktion mit Einschubende DN 32/25**
*** gemäß Ausführungsbeschreibung 1025
Menge: 4,000 St

**1.3.720 Edelstahl Bogen 45/90Gr DN 15**
*** gemäß Ausführungsbeschreibung 1025
Menge: 2,000 St

**1.3.730 Edelstahl Bogen 45/90Gr DN 25**
*** gemäß Ausführungsbeschreibung 1025
Menge: 22,000 St

**1.3.740 Edelstahl T-Stück reduziert DN 25/15/25**
*** gemäß Ausführungsbeschreibung 1025
Menge: 2,000 St

**1.3.750 Edelstahl Übergang mit AG DN 15-R1/2**
*** gemäß Ausführungsbeschreibung 1025
Menge: 2,000 St

**1.3.760 Edelstahl Übergang mit AG DN 25-R1**
*** gemäß Ausführungsbeschreibung 1025
Menge: 4,000 St

**1.3.770 Edelstahl Übergang mit AG DN 32-R1 1/4**
*** gemäß Ausführungsbeschreibung 1025
Menge: 2,000 St

**1.3.780 Begleitheizung, Heizband**
Begleitheizung, Heizband

Selbstregelndes Heizband zum Frostschutz ohne
Dampfspülung bestehend aus zwei parallelen, verzinnten
Kupferlitzen, ca. 1,3 mm2, dem dazwischenliegenden,
molekularvernetzten, selbstregelnden Heizelement,
einer elektrischen Isolierhülle aus modifiziertem Polyolefin (oder gleichwertig),einem Schutzgeflecht aus verzinnter Kupferlitze (Widerstand max. 0,010 Ohm/m gemäß VDE 0254) und einem äußerem UV-beständigemSchutzmantel. Bei Sicherungsautomaten mit C-Charakteristik gemäß EN 60898 beträgt die maximale Heizkreislänge bei 16 A Absicherung ca. 110 m bei einerEinschalttemperatur von -20 Grad Celsius. Anforderungen nach DIN EN 60079 für Explosionsgefährdete Bereiche.

Nennleistung bei 10°C: ca. 16 W/m
Max. Halte- oder Einsatztemperatur: 65°C
Max. Einsatztemperatur: 85°C
Nennspannung: 230 VAC
Temperaturklasse: T6
UV-beständig
Mit ATEX-Zulassung

Für den Einsatz in normalen und Ex-gefährdeten Bereichen
der Zone 1 und Zone 2 (Gas), Zone 21 und Zone 22 (Staub).

Inkl. Aluminium-Klebeband zum Befestigen des Heizbandes
auf der Rohrleitung (geeignet für C-Stahl und Edelstahl) und
Kennzeichnungsaufkleber.

Komplett liefern, montieren und betriebsfertig anschließend.
Menge: 16,000 m

**1.3.790 Begleitheizung, Isolierungseinführung**
Begleitheizung, Isolierungseinführung

Isoliereinführung in Blechmantelumhüllung bestehend
aus:

Befestigungsblech, Verschraubung und
Schlitzdichtung.

Inkl. aller erforderlichen Montage- und Dichtungsmaterialien.

Für den Einsatz in normalen und Ex-gefährdeten Bereichen
der Zone 1 und Zone 2 (Gas), Zone 21 und Zone 22 (Staub)

' Komplett liefern und montieren '
Menge: 4,000 St

**1.3.800 Begleitheizung, Anschlussgarnitur**
Begleitheizung, Anschlussgarnitur

Flachprofil-Anschlussgarnitur in Kaltanschlusstechnik
für den direkten elektrischen Anschluss der Heizbänder.
 Heizbandverbindung mit Stromanschluss, bestehend aus:
1 Gehäuse, bestehend aus Flachkabel-Dichtung für Heizband
und Druckplatte/Zugentlastung für Heizband, 1 Heizelementabdichtung, 1 Abstandhalter mit Schraubklemmen, Dichtung
und Druckplatte/Zugentlastung für Zuleitungskabel.
Zuleitungskabel Kupferleiter mehrdrähtig.
max. Betriebsspannung: 277 VAC
max. Nennstrom: 40 A
Temperaturbeständigkeit: bis 200°C Schutzart: IP 66

Für den Einsatz in normalen und Ex-gefährdeten Bereichen
der Zone 1 und Zone 2 (Gas), Zone 21 und Zone 22 (Staub)

Komplett liefern und montieren.
Menge: 4,000 St

**1.3.810 Begleitheizung, Endanschlussgarnitur**
Begleitheizung, Endanschlussgarnitur

Endanschlussgarnitur für selbstregelnde Heizbänder.
Warmschrumpfschläuche mit Klebebeschichtung, inkl.
Aluband Temperaturbeständigkeit: bis 110°C

Für den Einsatz in normalen und Ex-gefährdeten Bereichen
der Zone 1 und Zone 2 (Gas), Zone 21 und Zone 22 (Staub)

Komplett liefern, montieren und betriebsfertig anschließend.
Menge: 4,000 St

**1.3.820 Begleitheizung, Elektronischer Thermostat**
Begleitheizung, Elektronischer Thermostat

Elektronischer Thermostat für Frostschutz/Temperaturhaltung
mit Anlege- und Umgebungstemperaturfühler zur präzisen
Temperatursteuerung von Heizleitungen.
Der elektronische Thermostat ist mit einer LED-Anzeige
ausgestattet, die den Status des Thermostats (ein-/ausgeschaltet),  der Heizleitung (ein-/ausgeschaltet) und des Fühlers anzeigt.
Schutzart: IP66
Schaltgenauigkeit: ±1 K bei 5°C
Schaltdifferenz (Hysterese): ca.  3°C
Ausgangsrelais: Einpoliger Einschalter (SPST)
Schaltstrom: mind. 25-32 A ohmsche Last
Umgebungstemperaturbereich: -40°C bis +60°C (ATEX / IECEx)
Eigenverbrauch/Nennleistung: 3 VA
Leiterquerschnitt: max. 6 mm2
Kabeleinführung: ausreichend dimensioniert z.B. 2x M25,1 x M25 für Spannungsversorgung, 1 x M25 Stopfen für Heizkabelaustritt, 1 x M20-Verschraubung
für Alarmkabel (wenn Alarmrelais im Gerät vorhanden ist)
Fühler:

Für den Einsatz in normalen und Ex-gefährdeten Bereichen
der Zone 1 und Zone 2 (Gas), Zone 21 und Zone 22 (Staub)

Komplett liefern, montieren und betriebsfertig anschließend.
Menge: 4,000 St

#### Abschnitt 1.4 KG 423 Raumheizflächen

**Ausführungsbeschreibung 20 Röhrenradiator**
Röhrenradiator

2–6 säulig aus Stahl; Einzelglieder (Baulänge ca. 45-46 mm) als Schweißbaugruppe, bestehend aus Kopfstücken und runden Präzisionsstahlrohren. Blöcke bei großen Bauhöhen mit erforderlicher Stabilisierung, mit rückstandfreien Verbindungstechnologien. Montagefertig mit Gewindestopfen für Vor- und Rücklauf, sowie für Entlüftung und Entleerung. Allseits gerundete Kanten mit Rmin = 2 mm. Druckfestigkeit und Dichtheit geprüft. Geeignet für Warmwasserheizungsanlagen.

Geprüft nach DIN EN 442; mit CE-Kennzeichnung.

Technische Eigenschaften

Farbe:  Weiß, ähnlich RAL9016
Betriebsdruck max.:PN 10
Betriebstemperatur: bis 110 °C
DN Entlüftung: G 1/2' IG
Anschlüsse: 2 x G 1/2' IG
Anschlussart: mittig, unten
Nabenabstand: 50 mm
Befestigung: nach VDI 6036, Klasse III
Werkstoff: Stahl, pulverbeschichtet
Medium:  Heizungswasser nach VDI 2035
Beschichtung: nach DIN 55900 Teil I & II

inkl. Befestigungsset und Entlüftungsstopfen

Komplett liefern und montieren.

**1.4.10 Röhrenradiator 2200/874/100 (H/L/T)**
*** gemäß Ausführungsbeschreibung 20
Röhrenradiator 2200/874/100 mm (H/L/T)
Menge: 1,000 St

**1.4.20 Röhrenradiator 2500/874/100 (H/L/T)**
*** gemäß Ausführungsbeschreibung 20
Röhrenradiator 2500/874/100mm (H/L/T)
Menge: 2,000 St

**1.4.30 Anschlussset Röhrenradiator**
Anschlussset Röhrenradiator

Anschluss-Sets  zur Verwendung an Heizkörpern mit Vor- und Rücklaufanschluss. Bestehend aus:  Zweirohrarmatur Eckform mit Voreinstellung - Abdeckung. Einsetzbar: im Zweirohrbetrieb als Thermostatventil, als Absperrverschraubung zum Entleeren und Befüllen.

Technische Eigenschaften

Dimension:  DN 15, G 1/2" IG
Bauform:  Durchgang
Farbe:  Weiß, ähnlich RAL9016
Betriebsdruck max.:  PN 10
Betriebstemperatur:  bis 110 °C
Anschlüsse Thermostat: M 30 x 1,5
Sollwertbereich Thermos.:7 - 28 °C
Nabenabstand:  50 mm
Werkstoff:  Messing, pulverbeschichtet
Medium:  Heizungswasser nach VDI  2035

inkl. Verschraubung, Thermostat und Abdeckung

Komplett liefern und montieren.
Menge: 3,000 St

**1.4.40 Anschlussbogen-Röhrenradiator**
Anschlussbogen-Röhrenradiator

Zum endständigen Anschluss von Heizkörpern aus dem Fußboden. Anschlussbogen mit 90° Winkel-Anschlussset, bestehend aus zwei getrennten Einzelbögen für Vor- und Rücklauf. Pressanschluss passend auf Systemrohr d16 bis d18, Übergang auf Metallrohr DN15. Inklusive druckstabiler Dämmbox zur thermischen Entkopplung und zum Schutz vor Estrichfeuchte. Mit integrierter Anschlussverschraubung für Eurokonus G 3/4".

Komplett liefern und montieren
Menge: 3,000 St

**1.4.50 Rosetten**
Rosetten

Rosetten für alle Wand und Bodenaustritte von
Heizungsleitungen aus Kunststoff.

Technische Eigenschaften

Farbe:  Weiß
Baustoffklasse:  B2 nach DIN 4102
Art:  Einzelrosette

Komplett liefern und montieren.
Menge: 3,000 St

**1.4.60 Fußbodenheizung, Noppenfolie**
Fußbodenheizung, Noppenfolie

Noppen-Systemfolie als Rohrträger.

Noppenfolie aus schlagfestem Kunststoff zur Aufnahme von Flächenheizungsrohren, zur Verlegung auf bauseitiger Wärme- und Trittschalldämmung. Für Systemrohre von Dimension 14 mm bis 17 mm. Sichere Rohrhalterung für normgerechte Verlegung und gleichmäßige Temperaturverteilung. Raster mit Noppenanordnung für Rohrführung in einem möglichen Verlegeabstand-Grundraster von 55, 110, 165, 220, 275 und 330mm (oder gleichwertiges Systemmaß). Simples Druckknopfprinzip für estrichdichten Verbund. Gesamthöhe der Noppen ca. 21 mm. Inkl. Verschnitte, Verknüpfungs- und Überlappungsstreifen zur lückenlosen Verbindung des Systems, sowie geeignetem Befestigungsmaterial zur lagesicheren und auftriebssicheren Fixierung auf der bauseitigen Dämmung.

Komplett liefern und montieren
Menge: 1350,000 m²

**Ausführungsbeschreibung 1031 Fußbodenheizung, PE-Xc Rohr**
System Flächenheizung, PE-Xc Rohr

Vernetztes Polyethylen Heizrohr, hergestellt nach DIN 16892. Geprüft und überwacht nach DIN 4726 und DIN EN ISO 15875 und DIN EN ISO 21003. DIN-Certco Registrierung 3V200 MVR (P) und 3V375 MVR (P). Sauerstoffdicht nach DIN 4726, in 5-Schicht-Technologie zum Schutz der EVOH-Sauerstoffsperrschicht vor Abrieb im rauen Baustellenbetrieb Drallfreies Abrollen aus der Verpackung heraus mit der Abrollvorrichtung, bzw. dem Abrollwagen.
Anwendungsklasse 5, 6 bar. Max. 90 Grad C Betriebstemperatur. Einschließlich Befestigungselemente, Rohrschutzklebestreifen für Kreuzungspunkte, mit Bewegungsfuge.

Komplett liefern und montieren.

**1.4.70 Fußbodenheizung, PE-Xc Rohr, 16x 2,0mm**
*** gemäß Ausführungsbeschreibung 1031
Menge: 7400,000 m

**1.4.80 Fußbodenheizung, PE-Xc Rohr, 20x 2,0mm**
*** gemäß Ausführungsbeschreibung 1031
Menge: 60,000 m

**1.4.90 Fußbodenheizung, Etagenversatz Zuleitung**
Fußbodenheizung, Etagenversatz Zuleitung
Herstellung eines Höhenversatzes (Etagensprung) zur Überführung der Systemrohre von der Zuleitungsebene in der Dämmung oder Kompaktdämmhülse auf die Systemebene der Noppenfolie. Die Ausführung erfolgt unter Einhaltung der zulässigen Mindestbiegeradien mittels geeigneter Formteile oder systemkonformer Winkel-Pressverbinder für die Rohrdimensionen d16 mm oder gleichwertig. Die Leistung beinhaltet alle erforderlichen Systembauteile, Fixierungsmaterialien sowie die estrichdichte Abdichtung der Übergangsstelle zur Vermeidung von Schallbrücken und Unterspülungen der Dämmebene.
Komplett liefern und montieren.
Menge: 146,000 St

**1.4.100 Fußbodenheizung, Dehnfugenschutzrohr**
Fußbodenheizung, Dehnfugenschutzrohr
Schutzrohr zur Aufnahme von Flächenheizungsrohren beim Kreuzen von Estrich-Bewegungsfugen. Schutz des Heizrohres vor Scherkräften und Gewährleistung der axialen Verschiebbarkeit im Fugenbereich. Flexibles, geschlitztes Wellrohr (LW ca. 20 mm) für Systemrohre bis Durchmesser 18 mm, Länge ca. 400 mm. Fachgerechtes Überstülpen über das Systemrohr im Bereich der Fuge, estrichdicht fixiert.

Komplett liefern und montieren
Menge: 168,000 St

**Ausführungsbeschreibung 23 Fußbodenheizung, Verteiler**
Fußbodenheizungs-Verteiler aus Edelstahl 1.4301. Ausführung Komfort, be-stehend aus: Profilrohr mit Überwurfmutter, flach dichtend an passendem Gegenstück, Vorlaufstamm mit Durchflussmengenanzeiger und am Schauglas ablesbar. Rücklaufstamm mit Thermostateinsätzen zum Anbau von Stellantrie-ben. Abgänge mit Außengewinde-Eurokonus, 50 mm Stutzenabstand, 2 Messing Füll- und Entleerungshähne 1/2' seitlich für Befüllung, Entlüftung und Entleerung. Wandhalter mit Schallschutzeinlage, Schrauben, Dübel und Heizkreisbezeichnungsetiketten

Komplett liefern und montieren.

**1.4.110 Fußbodenheizungsverteiler mit 4 Heizkreisen**
*** gemäß Ausführungsbeschreibung 23
Menge: 3,000 St

**1.4.120 Fußbodenheizungsverteiler mit 6 Heizkreisen**
*** gemäß Ausführungsbeschreibung 23
Menge: 2,000 St

**1.4.130 Fußbodenheizungsverteiler mit 7 Heizkreisen**
*** gemäß Ausführungsbeschreibung 23
Menge: 3,000 St

**1.4.140 Fußbodenheizungsverteiler mit 8 Heizkreisen**
*** gemäß Ausführungsbeschreibung 23
Menge: 1,000 St

**1.4.150 Fußbodenheizungsverteiler mit 11 Heizkreisen**
*** gemäß Ausführungsbeschreibung 23
Menge: 1,000 St

**1.4.160 Fußbodenheizungsverteiler mit 12 Heizkreisen**
*** gemäß Ausführungsbeschreibung 23
Menge: 1,000 St

**Ausführungsbeschreibung 24 Fußbodenheizung Verteilerschrank**
Verteilerschrank, Standard lackiert für Fußbodenheizungs-Verteiler. Schrank zur Montage in Komfort-Ausführung, bestehend aus: Korpus, Türe mit Blendrahmen und Estrichabschluss-blende aus elektrolytisch verzinktem Stahlblech. Sichtbare Teile pulverbeschichtet in weiß (ähnlich RAL 9016). Rückwand mit 2 abnehmbaren Befestigungsschienen. Herausnehmbare Rohrumlenkschiene, Tür mit Drehverschluss, Seitenwände mit Ausbrüchen für Vor- und Rücklaufanschluss. Blendrahmen und Tür separat verpackt für Verteiler und Absperr- und Einregulier- Ventilen.

Komplett liefern und montieren.

**1.4.170 Fußbodenheizung Verteilerschrank für Verteiler mit 4 Heizkreisen**
*** gemäß Ausführungsbeschreibung 24
Menge: 3,000 St

**1.4.180 Fußbodenheizung Verteilerschrank für Verteiler mit 6 Heizkreisen**
*** gemäß Ausführungsbeschreibung 24
Menge: 2,000 St

**1.4.190 Fußbodenheizung Verteilerschrank für Verteiler mit 7 Heizkreisen**
*** gemäß Ausführungsbeschreibung 24
Menge: 3,000 St

**1.4.200 Fußbodenheizung Verteilerschrank für Verteiler mit 8 Heizkreisen**
*** gemäß Ausführungsbeschreibung 24
Menge: 1,000 St

**1.4.210 Fußbodenheizung Verteilerschrank für Verteiler mit 11 Heizkreisen**
*** gemäß Ausführungsbeschreibung 24
Menge: 1,000 St

**1.4.220 Fußbodenheizung Verteilerschrank für Verteiler mit 12 Heizkreisen**
*** gemäß Ausführungsbeschreibung 24
Menge: 1,000 St

**1.4.230 Fußbodenheizung, Klemmringverschraubung**
Fußbodenheizung, Klemmringverschraubung
System Flächenheizung, Klemmringverschraubung
Zum Anschluss der Systemrohre an Verteiler. Stützhülse mit Eurokonus, Klemmring und Überwurfmutter 3/4' mit Schlüsselweite 27 mm. Werkstoff: Messing vernickelt. 16x2 mm

bis 20x2 mm

Komplett liefern und montieren.
Menge: 146,000 St

**1.4.240 Fußbodenheizung, Rohrführungsbogen**
Fußbodenheizung, Rohrführungsbogen
System Flächenheizung, Rohrführungsbogen
Aus schlagfestem Kunststoff, zur 90 Grad Umlenkung der Systemrohre. Für Rohrdimension d16 bis 20mm.

Komplett liefern und montieren.
Menge: 146,000 St

**1.4.250 Fußbodenheizung, Stellantrieb**
Fußbodenheizung, Stellantrieb
System Flächenheizung, Stellantrieb
Stellantrieb 230 V. Montageanleitung im Lieferumfang. Montage auf Heizkreisverteiler mit
Ventiladapter Außengewinde M30 x 1,5 mm (im Lieferumfang). Mit Funktions- und Kon-trollanzeige, stromlos geschlossen, sehr kurze Schließzeit (ca. 3 Min.). Im Lieferzustand leicht geöffnet (First-open-Funktion), 1 m Anschlusskabel (0,75 mm2), ca. 1 Watt Betriebs-leistung, Schutzart IP 54, 50 mm Bauhöhe.

Komplett liefern, bauseits verlegtes Kabel anschließend und montieren.
Menge: 73,000 St

**1.4.260 Fußbodenheizung, Raumbediengerät**
Fußbodenheizung, Raumbediengerät
System Flächenheizung, Raumbediengerät
Raumbediengerät mit Drehrad Betriebsspannung 230V. Wandmontage und Montage auf Unterputz+ Dose möglich. Temperaturfühler zur Erfassung von Boden- oder Raumtemperatur.

Komplett liefern, montieren und bauseits verlegtes Kabel anschließen .
Menge: 33,000 St

**1.4.270 Fußbodenheizung, Klemmleisten**
Fußbodenheizung, Klemmleisten

Für max. 6 Raumtemperatur-Regler Anschlusseinheit zum Verbinden der Raumtemperatur-Regler mit den Stellantrieben und Regelantrieben.
Die Montage im Verteilerschrank erfolgt flexibel, schnell und sicher mit dem vormontierten Schnellfixierungsset für
magnetische Flächen.
Einfache und schnelle Installation durch hochwertige Steck-Klemmkontakte Zugentlastung integriert
Überlastsicherung integriert
Geeignet auch zur Wandmontage oder auf
Hutschiene.
Eingang für externe Schaltuhr (2 Zonen
möglich). Betriebsspannung 230V.

komplett liefern, montieren und bauseits verlegtes Kabel anschließend
Menge: 11,000 St

**1.4.280 Außentemperaturfühler**
Aktiver Fühler zur Erfassung der Aussentemperatur.
Für den Einsatz in Heizungs-, Lüftungs- und Klimaanlagen.
Betriebsspannung: AC 24 V, DC 13,5...35 V
Leistungsaufnahme: = 1 VA Messelement
Temperatur: Pt1000
Messbereich Temperatur: -50...50 Grad C
Messgenauigkeit: Bei -50...50 Grad C: ±0,9 K
Zeitkonstante: 20 min
Anschluss elektrisch: Schraubklemmen
Analog-Ausgänge Signal: DC 0...10 V
Schutzart: IP65 Abmessungen (B x H x T): ca. 80 x 88 x 39 mm
Anzeige der Ist-Temperatur: nein
Kontaktausführung: sonstige
Schalter/Lampe für Nachtabsenkung: nein
Zusammenstellung: Basiselement
Ausführung: Temperaturregler
Montageart: Aufputz Mit thermischer
Rückführung: nein
Ein-/Ausschalter: nein
Schalter für Zusatzheizung: nein
Mit Temperaturabsenkung: nein
Fühlerelement: sonstige
Temperatur: -20 bis 50 °C
Farbe: weiß
Schutzart (IP): IP65

Liefern und montieren
Menge: 1,000 St

#### Abschnitt 1.5 KG 422 Dämmarbeiten an Wärmeversorgungsanlage

*Hinweis: Hinweis*
Hinweis

Es ist komplett mit allen notwendigen Kleinmaterialien
zu liefern und betriebsfertig zu montieren!
Der Zu- und Verschnitt ist in den Einheitspreisen mit
einzukalkulieren.
Es werden Rohrleitungen, einschl. Form- und
Verbindungsformteile aus C-Stahlrohr und Edelstahl gedämmt.

**Ausführungsbeschreibung 1000 R 90 Rohrdurchführung**
R 90 Rohrdurchführung

Die Rohrdurchführung ist so auszuführen, daß eine Übertragung von Feuer und Rauch nicht zu befürchten
ist. Ferner dürfen keine Körperschallbrücken zwischen
Rohrleitung und Baukörper vorhanden sein. Hierzu ist der verbleibende Querschnitt zwischen Rohrleitung und Wand bzw. Decke mit der Steinwollschale vollständig zu verschließen. Rohrschalen mit verzinktem Bindedraht Ø ≥ 0,6mm, 6 Windungen/m auf dem Rohr fixieren. Ausführung gemäß Gutachten.

Technische Eigenschaften

Baustoffklasse:  A2L - s1, d0
  nach DIN 13501-1
Schmelzpunkt:  > 1000 °C
Wärmeleitfähigkeit:  0,035 W/(m∙K)
  nachGEG
  nach DIN 4102-17
Oberfläche:  gitternetzverstärkte  Aluminiumfolie
Bekleidungslänge:  bis 1500 mm
Windungen:  6 Windungen/m
Bindedraht:  Ø ≥ 0,6mm, verzinkt

Komplett liefern und montieren.

**1.5.10 R 90 Rohrdurchführung DN 25**
*** gemäß Ausführungsbeschreibung 1000
wie vor beschrieben, jedoch
Außendurchmesser der Rohrleitung: DN 25
Menge: 12,000 m

**1.5.20 R 90 Rohrdurchführung DN 32**
*** gemäß Ausführungsbeschreibung 1000
wie vor beschrieben, jedoch
Außendurchmesser der Rohrleitung: DN 32
Menge: 2,000 m

**1.5.30 R 90 Rohrdurchführung DN 40**
*** gemäß Ausführungsbeschreibung 1000
wie vor beschrieben, jedoch
Außendurchmesser der Rohrleitung: DN 40
Menge: 2,000 m

**1.5.40 R 90 Rohrdurchführung DN 50**
*** gemäß Ausführungsbeschreibung 1000
wie vor beschrieben, jedoch
Außendurchmesser der Rohrleitung: DN 50
Menge: 16,000 m

**Ausführungsbeschreibung 1030 R 90 Brandschutz-Dämm-Manschette**
Kombinierte Brandschutz-, Schall- und Wärmedämmmanschette zur R 90-Abschottung von brennbaren und nicht brennbaren Rohrleitungen durch Wände und Decken. Ausführung mit temperaturbeständigem Spezialvlies (Schmelzpunkt > 1000 °C) und reißfester Außenfolie. Die Manschette ist so auszuführen, dass sie gleichzeitig die Anforderungen an den Brandschutz gemäß abZ/Gutachten, den Schallschutz (Körperschallentkopplung) und die Wärmedämmung gemäß GEG erfüllt.

Komplett liefern und montieren

**1.5.50 R 90 Brandschutz-Dämm-Manschette DN 12**
*** gemäß Ausführungsbeschreibung 1030
Menge: 62,000 m

**1.5.60 R 90 Brandschutz-Dämm-Manschette DN 15**
*** gemäß Ausführungsbeschreibung 1030
Menge: 4,000 m

**Ausführungsbeschreibung 1001 Rohrisolierung für Heizungsleitungen**
Rohrisolierung für Heizungsleitungen, bestehend aus
Mineralfaserschalen, Wärmeleitfähigkeit 0,035 W/mK bei einer Mitteltemperatur von 40°C, mit Aluminiumfolie als Dampfsperre kaschiert, Dämmung aus nicht brennbaren
Stoffen nach DIN 4102, Teil 1, Baustoffklasse A, fugendicht mit Alu-Klebeband verklebt.
Es sind Zuschläge für Ausschnitte/Aushalsungen (z.B.
Gewindestäbe und Rohrschellen etc.) mit einzukalkulieren. Es ist pro lfdm Rohrisolierung von einem Ausschnitte / Aushalsungen auszugehen.
Höhe der Rohre über Standfläche bis 3,5 m.

Komplett liefern und montieren.

**1.5.70 Mineralfaserdämmung für Heizungsleit. DN 25**
*** gemäß Ausführungsbeschreibung 1001
Mineralfaserdämmung alukaschiert, wie vor beschrieben,
jedoch für Heizungsleitungen DN 25
Dämmstärke 30 mm
Menge: 58,000 m

**1.5.80 Mineralfaserdämmung für Heizungsleit. DN 32**
*** gemäß Ausführungsbeschreibung 1001
Mineralfaserdämmung alukaschiert, wie vor beschrieben,
jedoch für Heizungsleitungen DN 32
Dämmstärke 40 mm
Menge: 56,000 m

**1.5.90 Mineralfaserdämmung für Heizungsleit. DN 40**
*** gemäß Ausführungsbeschreibung 1001
Mineralfaserdämmung alukaschiert, wie vor beschrieben,
jedoch für Heizungsleitungen DN 40
Dämmstärke 50 mm
Menge: 30,000 m

**1.5.100 Mineralfaserdämmung für Heizungsleit. DN 50**
*** gemäß Ausführungsbeschreibung 1001
Mineralfaserdämmung alukaschiert, wie vor beschrieben,
jedoch für Heizungsleitungen DN 50
Dämmstärke 60 mm
Menge: 152,000 m

**1.5.110 Mineralfaserdämmung für Heizungsleit. DN 65**
*** gemäß Ausführungsbeschreibung 1001
Mineralfaserdämmung alukaschiert, wie vor beschrieben,
jedoch für Heizungsleitungen DN 65
Dämmstärke 80 mm
Menge: 4,000 m

**1.5.120 Mineralfaserdämmung für Heizungsleit. DN 80**
*** gemäß Ausführungsbeschreibung 1001
Mineralfaserdämmung alukaschiert, wie vor beschrieben,
jedoch für Heizungsleitungen DN 80
Dämmstärke 100 mm
Menge: 10,000 m

**Ausführungsbeschreibung 1002 Bogenisolierung Heizungsleitungen**
Bogenisolierung für Heizungsleitungen, bestehend aus
Mineralfaserschalen, Wärmeleitfähigkeit 0,035 W/mK bei
einer Mitteltemperatur von 40°C, mit Aluminiumfolie als
Dampfsperre kaschiert, Dämmung aus nicht brennbaren
Stoffen nach DIN 4102, Teil 1, Baustoffklasse A, fugendicht mit Alu-Klebeband verklebt. Winkelgrade Bogen von 45 - 90 °
Höhe der Rohre über Standfläche bis 3,5 m.

Komplett liefern und montieren.

**1.5.130 Mineralfaserdämmung für Rohrbogen Heizungsleit. DN 25**
*** gemäß Ausführungsbeschreibung 1002
Mineralfaserdämmung alukaschiert, wie vor beschrieben,
jedoch für Rohrbogen der Heizungsleitungen DN 25
Dämmstärke 30 mm
Menge: 70,000 St

**1.5.140 Mineralfaserdämmung für Rohrbogen Heizungsleit. DN 32**
*** gemäß Ausführungsbeschreibung 1002
Mineralfaserdämmung alukaschiert, wie vor beschrieben,
jedoch für Rohrbogen der Heizungsleitungen DN 32
Dämmstärke 40 mm
Menge: 56,000 St

**1.5.150 Mineralfaserdämmung für Rohrbogen Heizungsleit. DN 40**
*** gemäß Ausführungsbeschreibung 1002
Mineralfaserdämmung alukaschiert, wie vor beschrieben,
jedoch für Rohrbogen der Heizungsleitungen DN 40
Dämmstärke 50 mm
Menge: 10,000 St

**1.5.160 Mineralfaserdämmung für Rohrbogen Heizungsleit. DN 50**
*** gemäß Ausführungsbeschreibung 1002
Mineralfaserdämmung alukaschiert, wie vor beschrieben,
jedoch für Rohrbogen der Heizungsleitungen DN 50
Dämmstärke 60 mm
Menge: 50,000 St

**1.5.170 Mineralfaserdämmung für Rohrbogen Heizungsleit. DN 65**
*** gemäß Ausführungsbeschreibung 1002
Mineralfaserdämmung alukaschiert, wie vor beschrieben,
jedoch für Rohrbogen der Heizungsleitungen DN 65
Dämmstärke 80 mm
Menge: 2,000 St

**1.5.180 Mineralfaserdämmung für Rohrbogen Heizungsleit. DN 80**
*** gemäß Ausführungsbeschreibung 1002
Mineralfaserdämmung alukaschiert, wie vor beschrieben,
jedoch für Rohrbogen der Heizungsleitungen DN 80
Dämmstärke 100 mm
Menge: 6,000 St

**Ausführungsbeschreibung 1003 Muffensolierung Heizungsleitungen**
Muffenisolierung für Heizungsleitungen, bestehend aus
Mineralfaserschalen, Wärmeleitfähigkeit 0,035 W/mK bei
einer Mitteltemperatur von 40°C, mit Aluminiumfolie als
Dampfsperre kaschiert, Dämmung aus nicht brennbaren
Stoffen nach DIN 4102, Teil 1, Baustoffklasse A,
fugendicht mit Alu-Klebeband verklebt.
Für Muffen, Reduzierungen, Verschraubungen und Flansche.
Höhe der Rohre über Standfläche bis 3,5 m.

Komplett liefern und montieren.

**1.5.190 Mineralfaserdämmung für Muffen Heizungsleit. DN15**
*** gemäß Ausführungsbeschreibung 1003
Mineralfaserdämmung alukaschiert, wie vor beschrieben,
jedoch für Muffen, Reduzierungen und Verschraubungen
der Heizungsleitungen DN15
Dämmstärke 20 mm
Menge: 2,000 St

**1.5.200 Mineralfaserdämmung für Muffen Heizungsleit. DN25**
*** gemäß Ausführungsbeschreibung 1003
Mineralfaserdämmung alukaschiert, wie vor beschrieben,
jedoch für Muffen, Reduzierungen und Verschraubungen
der Heizungsleitungen DN25
Dämmstärke 30 mm
Menge: 14,000 St

**1.5.210 Mineralfaserdämmung für Muffen Heizungsleit. DN32**
*** gemäß Ausführungsbeschreibung 1003
Mineralfaserdämmung alukaschiert, wie vor beschrieben,
jedoch für Muffen, Reduzierungen und Verschraubungen
der Heizungsleitungen DN32
Dämmstärke 40 mm
Menge: 14,000 St

**1.5.220 Mineralfaserdämmung für Muffen Heizungsleit. DN40**
*** gemäß Ausführungsbeschreibung 1003
Mineralfaserdämmung alukaschiert, wie vor beschrieben,
jedoch für Muffen, Reduzierungen und Verschraubungen
der Heizungsleitungen DN40
Dämmstärke 50 mm
Menge: 14,000 St

**1.5.230 Mineralfaserdämmung für Muffen Heizungsleit. DN50**
*** gemäß Ausführungsbeschreibung 1003
Mineralfaserdämmung alukaschiert, wie vor beschrieben,
jedoch für Muffen, Reduzierungen und Verschraubungen
der Heizungsleitungen DN50
Dämmstärke 60 mm
Menge: 40,000 St

**1.5.240 Mineralfaserdämmung für Muffen Heizungsleit. DN65**
*** gemäß Ausführungsbeschreibung 1003
Mineralfaserdämmung alukaschiert, wie vor beschrieben,
jedoch für Muffen, Reduzierungen und Verschraubungen
der Heizungsleitungen DN65
Dämmstärke 80 mm
Menge: 4,000 St

**1.5.250 Mineralfaserdämmung für Muffen Heizungsleit. DN80**
*** gemäß Ausführungsbeschreibung 1003
Mineralfaserdämmung alukaschiert, wie vor beschrieben,
jedoch für Muffen, Reduzierungen und Verschraubungen
der Heizungsleitungen DN80
Dämmstärke 100 mm
Menge: 6,000 St

**1.5.260 Mineralfaserdämmung für Muffen Heizungsleit. DN100**
*** gemäß Ausführungsbeschreibung 1003
Mineralfaserdämmung alukaschiert, wie vor beschrieben,
jedoch für Muffen, Reduzierungen und Verschraubungen
der Heizungsleitungen DN100
Dämmstärke 100 mm
Menge: 2,000 St

**Ausführungsbeschreibung 1004 Abflachung Heizungsleitungen**
Abflachung an der Isolierung für Heizungsleitungen,
bestehend aus Mineralfaserschalen, Wärmeleitfähigkeit
0,035 W/mK bei einer Mitteltemperatur von 40°C, mit
Aluminiumfolie als Dampfsperre kaschiert, Dämmung aus
nicht brennbaren Stoffen nach DIN 4102, Teil 1,
Baustoffklasse A, fugendicht mit Alu-Klebeband verklebt.
Abflachung durch ausschneiden der Dämmung auf 1/2 GEG
auf einer Länge bis 50 cm
Höhe der Rohre über Standfläche bis 3,5 m.

Komplett liefern und montieren.

**1.5.270 Mineralfaserdämmung für Abflachung Heizungsleit. DN 32**
*** gemäß Ausführungsbeschreibung 1004
Mineralfaserdämmung für Abflachung Heizungsleit. DN 32
Mineralfaserdämmung alukaschiert, wie vor beschrieben,
jedoch für Abflachung der Heizungsleitungen DN 32,
Dämmstärke 20 mm
Menge: 2,000 St

**1.5.280 Mineralfaserdämmung für Abflachung Heizungsleit. DN 40**
*** gemäß Ausführungsbeschreibung 1004
Mineralfaserdämmung für Abflachung Heizungsleit. DN 40
Mineralfaserdämmung alukaschiert, wie vor beschrieben,
jedoch für Abflachung der Heizungsleitungen DN 40,
Dämmstärke 30 mm
Menge: 2,000 St

**1.5.290 Mineralfaserdämmung für Abflachung Heizungsleit. DN 50**
*** gemäß Ausführungsbeschreibung 1004
Mineralfaserdämmung für Abflachung Heizungsleit. DN 50
Mineralfaserdämmung alukaschiert, wie vor beschrieben,
jedoch für Abflachung der Heizungsleitungen DN 50,
Dämmstärke 30 mm
Menge: 8,000 St

**Ausführungsbeschreibung 1005 Abzweigisolierung Heizungsleitungen**
Abzweigisolierung für Heizungsleitungen, bestehend aus
vor Ort zugeschnittenen Mineralfaserschalen,
Wärmeleitfähigkeit 0,035 W/mK bei einer Mitteltemperatur
von 40°C, mit Aluminiumfolie als Dampfsperre kaschiert,
Dämmung aus nicht brennbaren Stoffen nach DIN 4102,
Teil 1, Baustoffklasse A, fugendicht mit Alu-Klebeband
verklebt.
Für Abzweige (T-Stücke)
Höhe der Rohre über Standfläche bis 3,5 m.

Komplett liefern und montieren.

**1.5.300 Mineralfaserdämmung für Abzweige Heizungsleit. DN 25**
*** gemäß Ausführungsbeschreibung 1005
Mineralfaserdämmung alukaschiert, wie vor beschrieben,
jedoch für Abzweige der Heizungsleitungen DN 25
Dämmstärke 30 mm
Menge: 2,000 St

**1.5.310 Mineralfaserdämmung für Abzweige Heizungsleit. DN 32**
*** gemäß Ausführungsbeschreibung 1005
Mineralfaserdämmung alukaschiert, wie vor beschrieben,
jedoch für Abzweige der Heizungsleitungen DN 32
Dämmstärke 40 mm
Menge: 13,000 St

**1.5.320 Mineralfaserdämmung für Abzweige Heizungsleit. DN 40**
*** gemäß Ausführungsbeschreibung 1005
Mineralfaserdämmung alukaschiert, wie vor beschrieben,
jedoch für Abzweige der Heizungsleitungen DN 40
Dämmstärke 50 mm
Menge: 8,000 St

**1.5.330 Mineralfaserdämmung für Abzweige Heizungsleit. DN 50**
*** gemäß Ausführungsbeschreibung 1005
Mineralfaserdämmung alukaschiert, wie vor beschrieben,
jedoch für Abzweige der Heizungsleitungen DN 50
Dämmstärke 60 mm
Menge: 6,000 St

**1.5.340 Mineralfaserdämmung für Abzweige Heizungsleit. DN 65**
*** gemäß Ausführungsbeschreibung 1005
Mineralfaserdämmung alukaschiert, wie vor beschrieben,
jedoch für Abzweige der Heizungsleitungen DN 65
Dämmstärke 80 mm
Menge: 2,000 St

**1.5.350 Mineralfaserdämmung für Abzweige Heizungsleit. DN 80**
*** gemäß Ausführungsbeschreibung 1005
Mineralfaserdämmung alukaschiert, wie vor beschrieben,
jedoch für Abzweige der Heizungsleitungen DN 80
Dämmstärke 100 mm
Menge: 4,000 St

**Ausführungsbeschreibung 1006 Rohrisolierung Heizungsleitungen mit Blechummantelung**
Rohrisolierung für Heizungsleitungen, bestehend aus
Mineralfaserschalen, Wärmeleitfähigkeit 0,035 W/mK bei
einer Mitteltemperatur von 40°C, mit Aluminiumfolie als
Dampfsperre kaschiert, Dämmung aus nicht brennbaren
Stoffen nach DIN 4102, Teil 1, Baustoffklasse A,
fugendicht mit Alu-Klebeband verklebt.
Mit Blechummantelung aus verzinktem Stahlblech, DIN
17162, Teil 1, 0,8 mm dick, mit sämtlichen
Ausschnitten. Verbindungsart der Blechsverkleidung
geschraubt mittels Blechtreibschrauben.
Höhe der Rohre über Standfläche bis 3,5 m.
Es sind Zuschläge für Ausschnitte/Aushalsungen (z.B.
Gewindestäbe und Rohrschellen etc.) mit
einzukalkulieren. Es ist pro lfdm Rohrisolierung von
zwei Ausschnitte/Aushalsungen auszugehen.

Komplett liefern und montieren.

**1.5.360 Mineralfaserdämmung mit Blechummantelung für Heizungsleit. DN 32**
*** gemäß Ausführungsbeschreibung 1006
Mineralfaserdämmung alukaschiert, wie vor beschrieben,
jedoch für Heizungsleitungen DN 32
Dämmstärke 40 mm.
Menge: 4,000 m

**1.5.370 Mineralfaserdämmung mit Blechummantelung für Heizungsleit. DN 40**
*** gemäß Ausführungsbeschreibung 1006
Mineralfaserdämmung alukaschiert, wie vor beschrieben,
jedoch für Heizungsleitungen DN 40
Dämmstärke 80 mm.
Menge: 8,000 m

**1.5.380 Mineralfaserdämmung mit Blechummantelung für Heizungsleit. DN 50**
*** gemäß Ausführungsbeschreibung 1006
Mineralfaserdämmung alukaschiert, wie vor beschrieben,
jedoch für Heizungsleitungen DN 50
Dämmstärke 60 mm.
Menge: 40,000 m

**1.5.390 Mineralfaserdämmung mit Blechummantelung für Heizungsleit. DN 65**
*** gemäß Ausführungsbeschreibung 1006
Mineralfaserdämmung alukaschiert, wie vor beschrieben,
jedoch für Heizungsleitungen DN 65
Dämmstärke 80 mm.
Menge: 6,000 m

**1.5.400 Mineralfaserdämmung mit Blechummantelung für Heizungsleit. DN 80**
*** gemäß Ausführungsbeschreibung 1006
Mineralfaserdämmung alukaschiert, wie vor beschrieben,
jedoch für Heizungsleitungen DN 80
Dämmstärke 100 mm.
Menge: 5,000 m

**Ausführungsbeschreibung 1007 Bogenisolierung Heizungsleitungen mit Blechummantelung**
Bogenisolierung für Heizungsleitungen, bestehend aus
Mineralfaserschalen, Wärmeleitfähigkeit 0,035 W/mK bei
einer Mitteltemperatur von 40°C, mit Aluminiumfolie als
Dampfsperre kaschiert, Dämmung aus nicht brennbaren
Stoffen nach DIN 4102, Teil 1, Baustoffklasse A,
fugendicht mit Alu-Klebeband verklebt.
Winkelgrade Bogen von 45 - 90 °
Mit Blechummantelung aus verzinktem Stahlblech, DIN
17162, Teil 1, 0,8 mm dick, mit einem Ausschnitten je Bogen.
Verbindungsart der Blechsverkleidung geschraubt
mittels Blechtreibschrauben
Höhe der Rohre über Standfläche bis 3,5 m.

Komplett liefern und montieren.

**1.5.410 Mineralfaserdämmung mit Blechummantelung für Rohrbogen Heizungsleit. DN 32**
*** gemäß Ausführungsbeschreibung 1007
Mineralfaserdämmung alukaschiert, wie vor beschrieben,
jedoch für Rohrbogen der Heizungsleitungen DN 32,
Dämmstärke 40 mm
Menge: 4,000 St

**1.5.420 Mineralfaserdämmung mit Blechummantelung für Rohrbogen Heizungsleit. DN 40**
*** gemäß Ausführungsbeschreibung 1007
Mineralfaserdämmung alukaschiert, wie vor beschrieben,
jedoch für Rohrbogen der Heizungsleitungen DN 40,
Dämmstärke 80 mm
Menge: 8,000 St

**1.5.430 Mineralfaserdämmung mit Blechummantelung für Rohrbogen Heizungsleit. DN 50**
*** gemäß Ausführungsbeschreibung 1007
Mineralfaserdämmung alukaschiert, wie vor beschrieben,
jedoch für Rohrbogen der Heizungsleitungen DN 50,
Dämmstärke 60 mm
Menge: 10,000 St

**1.5.440 Mineralfaserdämmung mit Blechummantelung für Rohrbogen Heizungsleit. DN 65**
*** gemäß Ausführungsbeschreibung 1007
Mineralfaserdämmung alukaschiert, wie vor beschrieben,
jedoch für Rohrbogen der Heizungsleitungen DN 65,
Dämmstärke 80 mm
Menge: 2,000 St

**1.5.450 Mineralfaserdämmung mit Blechummantelung für Rohrbogen Heizungsleit. DN 80**
*** gemäß Ausführungsbeschreibung 1007
Mineralfaserdämmung alukaschiert, wie vor beschrieben,
jedoch für Rohrbogen der Heizungsleitungen DN 80,
Dämmstärke 100 mm
Menge: 10,000 St

**Ausführungsbeschreibung 1008 Abzweigisolierung Heizungsleitungen mit Blechummantelung**
Abzweigisolierung für Heizungsleitungen, bestehend aus
vor Ort zugeschnittenen Mineralfaserschalen,
Wärmeleitfähigkeit 0,035 W/mK bei einer Mitteltemperatur
von 40°C, mit Aluminiumfolie als Dampfsperre kaschiert,
Dämmung aus nicht brennbaren Stoffen nach DIN 4102,
Teil 1, Baustoffklasse A, fugendicht mit Alu-Klebeband
verklebt.
Für Abzweige (T-Stücke)
Mit Blechummantelung aus verzinktem Stahlblech, DIN
17162, Teil 1, 0,8 mm dick. Verbindungsart der
Blechsverkleidung geschraubt mittels
Blechtreibschrauben
Höhe der Rohre über Standfläche bis 3,5 m.

Komplett liefern und montieren.

**1.5.460 Mineralfaserdämmung mit Blechummantelung für Abzweige Heizungsleit. DN 32**
*** gemäß Ausführungsbeschreibung 1008
Mineralfaserdämmung alukaschiert, wie vor beschrieben,
jedoch für Abzweige der Heizungsleitungen DN 32
Dämmstärke 40 mm
Menge: 1,000 St

**1.5.470 Mineralfaserdämmung mit Blechummantelung für Abzweige Heizungsleit. DN 50**
*** gemäß Ausführungsbeschreibung 1008
Mineralfaserdämmung alukaschiert, wie vor beschrieben,
jedoch für Abzweige der Heizungsleitungen DN 50
Dämmstärke 60 mm
Menge: 4,000 St

**1.5.480 Mineralfaserdämmung mit Blechummantelung für Abzweige Heizungsleit. DN 65**
*** gemäß Ausführungsbeschreibung 1008
Mineralfaserdämmung alukaschiert, wie vor beschrieben,
jedoch für Abzweige der Heizungsleitungen DN 65
Dämmstärke 80 mm
Menge: 4,000 St

**1.5.490 Mineralfaserdämmung mit Blechummantelung für Abzweige Heizungsleit. DN 80**
*** gemäß Ausführungsbeschreibung 1008
Mineralfaserdämmung alukaschiert, wie vor beschrieben,
jedoch für Abzweige der Heizungsleitungen DN 80
Dämmstärke 100 mm
Menge: 4,000 St

**Ausführungsbeschreibung 1009 Muffensolierung Heizungsleitungen mit Blechummantelung**
Muffenisolierung für Heizungsleitungen, bestehend aus
Mineralfaserschalen, Wärmeleitfähigkeit 0,035 W/mK bei
einer Mitteltemperatur von 40°C, mit Aluminiumfolie als
Dampfsperre kaschiert, Dämmung aus nicht brennbaren
Stoffen nach DIN 4102, Teil 1, Baustoffklasse A,
fugendicht mit Alu-Klebeband verklebt.
Für Muffen, Reduzierungen, Verschraubungen und Flansche
Mit Blechummantelung aus verzinktem Stahlblech, DIN
17162, Teil 1, 0,8 mm dick. Verbindungsart der
Blechsverkleidung geschraubt mittels
Blechtreibschrauben
Höhe der Rohre über Standfläche bis 3,5 m.

Komplett liefern und montieren.

**1.5.500 Mineralfaserdämmung mit Blechummantelung für Muffen Heizungsleit. DN 32**
*** gemäß Ausführungsbeschreibung 1009
Mineralfaserdämmung alukaschiert, wie vor beschrieben,
jedoch für Muffen, Reduzierungen und Verschraubungen
der Heizungsleitungen DN 32
Dämmstärke 40 mm
Menge: 4,000 St

**1.5.510 Mineralfaserdämmung mit Blechummantelung für Muffen Heizungsleit. DN 40**
*** gemäß Ausführungsbeschreibung 1009
Mineralfaserdämmung alukaschiert, wie vor beschrieben,
jedoch für Muffen, Reduzierungen und Verschraubungen
der Heizungsleitungen DN 40
Dämmstärke 80 mm
Menge: 8,000 St

**1.5.520 Mineralfaserdämmung mit Blechummantelung für Muffen Heizungsleit. DN 50**
*** gemäß Ausführungsbeschreibung 1009
Mineralfaserdämmung alukaschiert, wie vor beschrieben,
jedoch für Muffen, Reduzierungen und Verschraubungen
der Heizungsleitungen DN 50
Dämmstärke 60 mm
Menge: 10,000 St

**1.5.530 Mineralfaserdämmung mit Blechummantelung für Muffen Heizungsleit. DN 65**
*** gemäß Ausführungsbeschreibung 1009
Mineralfaserdämmung alukaschiert, wie vor beschrieben,
jedoch für Muffen, Reduzierungen und Verschraubungen
der Heizungsleitungen DN 65
Dämmstärke 80 mm
Menge: 6,000 St

**1.5.540 Mineralfaserdämmung mit Blechummantelung für Muffen Heizungsleit. DN 80**
*** gemäß Ausführungsbeschreibung 1009
Mineralfaserdämmung alukaschiert, wie vor beschrieben,
jedoch für Muffen, Reduzierungen und Verschraubungen
der Heizungsleitungen DN 80
Dämmstärke 100 mm
Menge: 4,000 St

**1.5.550 Mineralfaserdämmung mit Blechummantelung für Muffen Heizungsleit. DN 100**
*** gemäß Ausführungsbeschreibung 1009
Mineralfaserdämmung alukaschiert, wie vor beschrieben,
jedoch für Muffen, Reduzierungen und Verschraubungen
der Heizungsleitungen DN 100
Dämmstärke 100 mm
Menge: 2,000 St

**Ausführungsbeschreibung 1026 Mineralfaserdämmung mit Blechummantelung für Außen-Armatur**
bestehend aus:

Mineralfaserschalen, Wärmeleitfähigkeit 0,035 W/ m K bei
einer Mitteltemperatur von 40° C, mit Aluminiumfolie als
Dampfsperre kaschiert, Dämmung aus nicht brennbaren
Stoffen nach DIN 4102, Teil 1, Baustoffklasse A,
fugendicht mit Alu-Klebeband verklebt.

Mit Blechummantelung als Oberflächenschutz.
Ausführung als abnehmbare Kappe aus verzinktem
Stahlblech, Materialstärke 0,8 mm. Die Kappen sind
mindestens zweiteilig auszuführen, mit umbördelten
Schnittkanten (Verletzungsschutz).
Die Verbindung erfolgt über stabile Hebelverschlüsse
(verzinkt), die unmittelbar an den Kappenteilen oder an
Spannbändern angebracht sind. Inklusive passgenauer
Stirnscheiben mit entsprechenden Ausschnitten für die
Rohrdurchführungen.

Komplett liefern und montieren.

**1.5.560 Mineralfaserdämmung mit Blechummantelung für Außen-Armatur DN40**
*** gemäß Ausführungsbeschreibung 1026
Menge: 8,000 St

**Ausführungsbeschreibung 1010 Isolierkappen**
Isolierkappen nach DIN 4140, Teil 1, mit Hebelverschlüssen
für Lufttopfe bestehend aus Mineralfasermatten,
0,035 W / mK, bei einer Mitteltemperatur von 40°C nicht brennbar nach DIN 4102, Teil 1.
Baustoffklasse A. mit sämtlichen Ausschnitten,
Dämmung nach GEG

Komplett liefern und montieren.

**1.5.570 Isolierkappe Lufttöpfe DN 40**
*** gemäß Ausführungsbeschreibung 1010
Menge: 2,000 St

**1.5.580 Isolierkappe Lufttöpfe DN 50**
*** gemäß Ausführungsbeschreibung 1010
Menge: 2,000 St

**1.5.590 Isolierkappe Lufttöpfe DN 80**
*** gemäß Ausführungsbeschreibung 1010
Menge: 16,000 St

**1.5.600 Isolierkappe Lufttöpfe DN 125**
*** gemäß Ausführungsbeschreibung 1010
Menge: 2,000 St

**Ausführungsbeschreibung 1017 Rohrisolierung Kühlwasserleitung**
Rohrisolierung für Kühlwasserleitung zur Vermeidung von
Tauwasserbildung und Energieeinsparung, bestehend aus
Mineralfaserschalen, Wärmeleitfähigkeit 0,035 W/ mK bei einer
Mitteltemperatur von 40 °C, mit Aluminiumfolie mit engmaschiger Glasfasergitternetzverstärkung Sd>1500 m nach DIN EN ISO 12572
als Dampfsperre kaschiert. Dämmung aus nicht brennbaren Stoffen
nach DIN 4102, Teil 1, Baustoffklasse A, fugendicht mit
Alu-Klebeband dampfdicht verklebt.
Es sind Zuschläge für Ausschnitte/ Aushalsungen (z. B.
Gewindestäbe und Rohrschellen etc.) mit einzukalkulieren. Es
ist pro lfdm Rohrisolierung von einem Ausschnitte / Aushalsungen auszugehen.

Höhe der Rohre über Standfläche bis 3,5 m.

komplett liefern und montieren

**1.5.610 Rohrisolierung Kühlwasserleitung DN15**
*** gemäß Ausführungsbeschreibung 1017
Menge: 2,000 m

**1.5.620 Rohrisolierung Kühlwasserleitung DN25**
*** gemäß Ausführungsbeschreibung 1017
Menge: 35,000 m

**1.5.630 Rohrisolierung Kühlwasserleitung DN32**
*** gemäß Ausführungsbeschreibung 1017
Menge: 2,000 m

**Ausführungsbeschreibung 1018 Bogenisolierung Kühlwasserleitung**
Bogenisolierung für Kühlwasserleitung zur Vermeidung von
Tauwasserbildung und Energieeinsparung, bestehend aus
Mineralfaserschalen, Wärmeleitfähigkeit 0,035 W/ mK bei einer
Mitteltemperatur von 40 °C, mit Aluminiumfolie mit engmaschiger Glasfasergitternetzverstärkung Sd>1500 m nach DIN EN ISO 12572 als Dampfsperre kaschiert. Dämmung aus nicht brennbaren Stoffen nach DIN 4102, Teil 1, Baustoffklasse A, fugendicht mit Alu-Klebeband dampfdicht verklebt. Winkelgrade Bogen von 45 - 90 °

Höhe der Rohre über Standfläche bis 3,5 m.

komplett liefern und montieren

**1.5.640 Bogenisolierung Kühlwasserleitung DN15**
*** gemäß Ausführungsbeschreibung 1018
Menge: 2,000 St

**1.5.650 Bogenisolierung Kühlwasserleitung DN25**
*** gemäß Ausführungsbeschreibung 1018
Menge: 14,000 St

**1.5.660 Bogenisolierung Kühlwasserleitung DN32**
*** gemäß Ausführungsbeschreibung 1018
Menge: 2,000 St

**Ausführungsbeschreibung 1019 Muffenisolierung Kühlwasserleitung**
Muffenisolierung für Kühlwasserleitung zur Vermeidung von
Tauwasserbildung und Energieeinsparung, bestehend aus
Mineralfaserschalen, Wärmeleitfähigkeit 0,035 W/ mK bei einer
Mitteltemperatur von 40 °C, mit Aluminiumfolie mit engmaschiger Glasfasergitternetzverstärkung Sd>1500 m nach DIN EN ISO 12572 als Dampfsperre kaschiert. Dämmung aus nicht brennbaren Stoffen nach DIN 4102, Teil 1, Baustoffklasse A, fugendicht mit Alu-Klebeband verklebt.
Für Muffen, Reduzierungen und Verschraubungen
Höhe der Rohre über Standfläche bis 3,5 m.

komplett liefern und montieren

**1.5.670 Muffenisolierung Kühlwasserleitung DN15**
*** gemäß Ausführungsbeschreibung 1019
Menge: 2,000 St

**1.5.680 Muffenisolierung Kühlwasserleitung DN25**
*** gemäß Ausführungsbeschreibung 1019
Menge: 14,000 St

**1.5.690 Muffenisolierung Kühlwasserleitung DN32**
*** gemäß Ausführungsbeschreibung 1019
Menge: 6,000 St

**Ausführungsbeschreibung 1020 Abzweigisolierung Kühlwasserleitung**
Abzweigisolierung für Kühlwasserleitung zur Vermeidung von
Tauwasserbildung und Energieeinsparung, bestehend aus
Mineralfaserschalen, Wärmeleitfähigkeit 0,035 W/ mK bei einer
Mitteltemperatur von 40 °C, mit Aluminiumfolie mit engmaschiger Glasfasergitternetzverstärkung Sd>1500 m nach DIN EN ISO 12572 als Dampfsperre kaschiert. Dämmung aus nicht brennbaren Stoffen nach DIN 4102, Teil 1, Baustoffklasse A, fugendicht mit Alu-Klebeband dampfdicht verklebt. Für Abzweige (T- Stücke)

Höhe der Rohre über Standfläche bis 3,5 m.

komplett liefern und montieren

**1.5.700 Abzweigisolierung Kühlwasserleitung DN25**
*** gemäß Ausführungsbeschreibung 1020
Menge: 4,000 St

**Ausführungsbeschreibung 1021 Rohrisolierung Kühlwasserleitung mit Blechummantelung**
Rohrisolierung für Kühlwasserleitung zur Vermeidung von
Tauwasserbildung und Energieeinsparung, bestehend aus
Mineralfaserschalen, Wärmeleitfähigkeit 0,035 W/ mK bei einer
Mitteltemperatur von 40 °C, mit Aluminiumfolie mit engmaschiger Glasfasergitternetzverstärkung Sd>1500 m nach DIN EN ISO 12572 als Dampfsperre kaschiert. Dämmung aus nicht brennbaren Stoffen nach DIN 4102, Teil 1, Baustoffklasse A, fugendicht mit Alu-Klebeband dampfdicht verklebt.
Es sind Zuschläge für Ausschnitte/ Aushalsungen (z. B.
Gewindestäbe und Rohrschellen etc.) mit einzukalkulieren. Es
ist pro lfdm Rohrisolierung von einem Ausschnitte / Aushalsungen
auszugehen.
Mit Blechummantelung aus verzinktem Stahlblech, DIN
17162, Teil 1, 0,8 mm dick, mit sämtlichen
Ausschnitten. Verbindungsart der Blechsverkleidung
geschraubt mittels Blechtreibschrauben.
Höhe der Rohre über Standfläche bis 3,5 m.

komplett liefern und montieren

**1.5.710 Rohrisolierung Kühlwasserleitung mit Blechummantelung DN25**
*** gemäß Ausführungsbeschreibung 1021
Menge: 10,000 m

**Ausführungsbeschreibung 1022 Bogenisolierung Kühlwasserleitung mit Blechummantelung**
Bogenisolierung für Kühlwasserleitung zur Vermeidung von
Tauwasserbildung und Energieeinsparung, bestehend aus
Mineralfaserschalen, Wärmeleitfähigkeit 0,035 W/ mK bei einer
Mitteltemperatur von 40 °C, mit Aluminiumfolie mit engmaschiger Glasfasergitternetzverstärkung Sd>1500 m nach DIN EN ISO 12572 als Dampfsperre kaschiert. Dämmung aus nicht brennbaren Stoffen nach DIN 4102, Teil 1, Baustoffklasse A, fugendicht mit Alu-Klebeband dampfdicht verklebt. Winkelgrade Bogen von 45 - 90 °.
Mit Blechummantelung aus verzinktem Stahlblech, DIN
17162, Teil 1, 0,8 mm dick, mit sämtlichen
Ausschnitten. Verbindungsart der Blechsverkleidung
geschraubt mittels Blechtreibschrauben.

Höhe der Rohre über Standfläche bis 3,5 m.

komplett liefern und montieren

**1.5.720 Bogenisolierung Kühlwasserleitung mit Blechummantelung DN25**
*** gemäß Ausführungsbeschreibung 1022
Menge: 8,000 St

**Ausführungsbeschreibung 1023 Muffenisolierung Kühlwasserleitung Bogenisolierung Kühlwasserleitung mit Blechummantelung**
Muffenisolierung für Kühlwasserleitung zur Vermeidung von
Tauwasserbildung und Energieeinsparung, bestehend aus
Mineralfaserschalen, Wärmeleitfähigkeit 0,035 W/ mK bei einer
Mitteltemperatur von 40 °C, mit Aluminiumfolie mit engmaschiger Glasfasergitternetzverstärkung Sd>1500 m nach DIN EN ISO 12572 als Dampfsperre kaschiert. Dämmung aus nicht brennbaren Stoffen nach DIN 4102, Teil 1, Baustoffklasse A, fugendicht mit Alu-Klebeband dampfdicht verklebt.
Für Muffen, Reduzierungen und Verschraubungen.
Mit Blechummantelung aus verzinktem Stahlblech, DIN
17162, Teil 1, 0,8 mm dick, mit sämtlichen
Ausschnitten. Verbindungsart der Blechsverkleidung
geschraubt mittels Blechtreibschrauben.
Höhe der Rohre über Standfläche bis 3,5 m.

komplett liefern und montieren

**1.5.730 Muffenisolierung Kühlwasserleitung Bogenisolierung Kühlwasserleitung mit Blechummantelung DN25**
*** gemäß Ausführungsbeschreibung 1023
Menge: 4,000 St

**1.5.740 Muffenisolierung Kühlwasserleitung Bogenisolierung Kühlwasserleitung mit Blechummantelung DN32**
*** gemäß Ausführungsbeschreibung 1023
Menge: 2,000 St

**Ausführungsbeschreibung 1028 Rohrabhänger Kühlwasserleitung**
Rohrabhänger an Wechseltemperaturrohrleitung
Rohrabhänger mit nichtbrennbaren Steinwolledämmkern mit
Einer engmaschigen glasfasergitternetzverstärkten Aluminiumfolie ummantelt. Für die Befestigung von o.g. Rohrleitungen.
Schließen des Steinwolle-Kern dicht um die Rohrleitung und
verschließen der Längsfuge mit dem selbstklebenden
Überlappungsstreifen.
Die Mindestrohrabstände gem. DIN 4140 bzw. DIN
18421:2016-09, 4.2.8 Berücksichtigen.
Baustoffklasse: A2L-s1, d0 nach DIN 13501-1
Schmelzpunkt: > 1000 °C nach DIN 4102-17
Oberfläche: Aluminiumfolie mit engmaschiger
Glasfasergitternetzverstärkung, Sd > 1500 m nach DIN EN ISO
12572
Medium-Temperatur  0 °C bei Kühlbetrieb und ? 80 °C bei
Heizbetrieb
Dämmungsdicke gem. o.g. Dämmung der Kühlwasserrohrleitungen
Zweiteilige Rohrschelle, mit Gewindebuchse M 8/ M 10
Inkl. Gewindestab bis 200 mm Länge und Metalldübel (mit
F30 - Zulassung) oder Stockschraube, sowie Bohren der
Dübellöcher.
Einschl. sämtl. Zubehör

komplett liefern und montieren

**1.5.750 Rohrabhänger Kühlwasserleitung DN15**
*** gemäß Ausführungsbeschreibung 1028
Menge: 2,000 St

**1.5.760 Rohrabhänger Kühlwasserleitung DN25**
*** gemäß Ausführungsbeschreibung 1028
Menge: 18,000 St

**1.5.770 Rohrabhänger Kühlwasserleitung DN32**
*** gemäß Ausführungsbeschreibung 1028
Menge: 2,000 St

**Ausführungsbeschreibung 1024 Isolierkappe Lufttopfe Kühlwasserleitung**
Isolierkappen nach DIN 4140, Teil 1, mit Hebelverschlüssen
für Lufttopfe bestehend aus Mineralfaserschalen,  Wärmeleitfähigkeit 0,035 W/ mK bei einer Mitteltemperatur von 40 °C, mit Aluminiumfolie mit engmaschiger Glasfasergitternetzverstärkung Sd>1500 m nach DIN EN ISO 12572 als Dampfsperre kaschiert.
Dämmung aus nicht brennbaren Stoffen nach DIN 4102, Teil 1,
Baustoffklasse A, fugendicht mit Alu-Klebeband verklebt. Mit
sämtlichen Ausschnitten, Dämmung nach GEG
Komplett liefern und montieren.

**1.5.780 Isolierkappe Lufttopfe Kühlwasserleitung DN40**
*** gemäß Ausführungsbeschreibung 1024
Menge: 4,000 St

**Ausführungsbeschreibung 1027 Blechummantelung für Dämmschale (Armatur-Dämmung)**
Blechummantelung als Oberflächenschutz für vorgenannte
Dämmschalen gemäß GEG.
Ausführung als abnehmbare Kappe aus verzinktem
Stahlblech, Materialstärke 0,8 mm. Die Kappen sind
mindestens zweiteilig auszuführen, mit umbördelten
Schnittkanten (Verletzungsschutz).
Die Verbindung erfolgt über stabile Hebelverschlüsse
(verzinkt), die unmittelbar an den Kappenteilen oder an
Spannbändern angebracht sind. Inklusive passgenauer
Stirnscheiben mit entsprechenden Ausschnitten für die
Rohrdurchführungen.

Komplett liefern und montieren.

**1.5.790 Blechummantelung für Dämmschale (Armatur-Dämmung) DN25**
*** gemäß Ausführungsbeschreibung 1027
Menge: 4,000 St

**1.5.800 Blechummantelung für Dämmschale (Armatur-Dämmung) DN32**
*** gemäß Ausführungsbeschreibung 1027
Menge: 2,000 St

**1.5.810 Blechummantelung für Dämmschale (Armatur-Dämmung) DN40**
*** gemäß Ausführungsbeschreibung 1027
Menge: 2,000 St

**1.5.820 Blechummantelung für Dämmschale (Armatur-Dämmung) DN50**
*** gemäß Ausführungsbeschreibung 1027
Menge: 16,000 St

**1.5.830 Blechummantelung für Dämmschale (Armatur-Dämmung) DN65**
*** gemäß Ausführungsbeschreibung 1027
Menge: 3,000 St

**1.5.840 Blechummantelung für Dämmschale (Armatur-Dämmung) DN80**
*** gemäß Ausführungsbeschreibung 1027
Menge: 1,000 St

**Ausführungsbeschreibung 1029 Kompakt Dämmhülse**
Kompakt Dämmhülse

reißfeste Dämmung von Sanitär- und Heizungsleitungen im Fußbodenaufbau, rechteckige, niedrige und schmale Bauform, schalltechnisch geprüfte Lösung aus geschlossenzelliger, physikalisch-vernetzter PE-Schaum mit fest miteinander vernadelte Polsterlage. Verstärkung durch reißfeste Gittergewebefolie mit Gittergewebe an den Kreuzungspunkten verknotet.

Technische Eigenschaften

Wärmeleitfähigkeit:  λ40°C = 0,035 W/(m∙K)
Diffusionswiderstand:  µ ≥ 5200
Baustoffklasse:  B2 nach DIN 4102
  EL nach DIN EN 13501-1
Dynamische Steifigkeit.:19 - 20 MN/m³
Betriebstemperatur:  bis 100 °C
Dämmstärke:  nach GEG

inkl. Körperschallentkoppelte Systembefestigung

Komplett liefern und montieren.

**1.5.850 Kompakt Dämmhülse Kunsstoffrohr 16x 2,0 mm**
*** gemäß Ausführungsbeschreibung 1029
Kompakt Dämmhülse Kunststoffrohr 16x 2,0 mm
50% GEG
Menge: 390,000 m

**1.5.860 Kompakt Dämmhülse Kunsstoffrohr 16x 2,0 mm**
*** gemäß Ausführungsbeschreibung 1029
Kompakt Dämmhülse Kunsstoffrohr 16x 2,0 mm
100% GEG
Menge: 410,000 m

**1.5.870 Kompakt Dämmhülse Kunsstoffrohr 20x 2,0 mm**
*** gemäß Ausführungsbeschreibung 1029
Kompakt Dämmhülse Kunsstoffrohr 20x 2,0 mm
100% GEG
Menge: 60,000 m

#### Abschnitt 1.6 KG 490 Sonstiges

**1.6.10 Transport und Lieferung Heizungsanlage**
*** Pauschalposition
Transport und Lieferung Heizungsanlage (KG 421) zum Aufstellungsort Heizungszentrale

Anlieferung auf LKW.
Transport der Anlage mit Hilfe von Fahrzeugkran.

Höhe:  siehe LV Pos. Heizung Wärmepumpe/ Pufferspeicher
Gewicht Hzg-Anlage: siehe LV Pos. Heizung Wärmepumpe/ Pufferspeicher
Maße Hzg-Anlage: siehe LV Pos. Heizung Wärmepumpe/ Pufferspeicher

inkl.:
- Absperrung des Schwenkbereiches
- Prüfung der Einsatzbedingungen vor Ort auf Bodenverhältnisse, Anfahrt, evtl. Sperrungen
- Krangeschirr, evtl. Sprechfunk .

Beachte:
- Transport über Einbringungsöffnung in Einzelteilen (max. mögliche Abmessungen beachten).

Dazu wird eine vorherige Besichtigung des Einsatzortes durch den Kranführer benötigt.
Menge: 1,000 psch

**1.6.20 Montageschiene zur direkten Montage an Decke/Träger**
Montageschiene zur direkten Montage an Decken, Trägern oder
Wänden Standard verzinkt, Baustoffklasse B2 nach DIN
4102. Mit F30-Zulassung.Direkt montiert auf Untergrund.
Inkl. zugelassener Befestigungsmittel mit F30- Zulassung (z.B. Metalldübel für Beton oder brandschutztechnische nachgewiesene Holzschrauben für Holzkonstruktionen).
Bohren der Löcher sowie sämtlichen Zubehör und
Befestigungsmaterial. Für Beton- und Holzbauteile.
Einschl. Nachweis der Brandschutzzulassung des Systems
durch gültigen Prüfbericht. Für Verschnitt wird kein
besonderer Zuschlag gewährt, dieser ist bei der
Kalkulation zu berücksichtigen.
Inkl. Gewindestab bis 200 mm Länge und zugelassenen Befestigungselemente (z.B. Metalldübel oder Stockschrauben/ Holzbauschrauben mit F30-Nachweis), sowie Bohren der Löcher.
Einschl. sämtl. Zubehör und Nachweis der
Brandschutzzulassung des Systems durch gültigen
Prüfbericht.

Komplett liefern und montieren.
Menge: 20,000 m

**1.6.30 Verzinkter Gewindestab M8**
Verzinkter Gewindestab M8 als Verlängerung inkl. Gewindemuffe in 2 m Stäben

Komplett liefern und montieren.
Menge: 20,000 m

**1.6.40 Verzinkter Gewindestab M10**
Verzinkter Gewindestab M10 als Verlängerung inkl. Gewindemuffe in 2 m Stäben

Komplett liefern und montieren.
Menge: 20,000 m

**Ausführungsbeschreibung 21 Bohr- und Stemmarbeiten**
Bei Bohr- und Stemmarbeiten ist der anfallende Bauschutt, Bohrkerne o.ä. vorschriftsmäßig zu entsorgen.
Kernbohrungen dürfen erst nach Genehmigung durch den
Statiker und die Bauleitung ausgeführt werden.
Bohrstellen sind täglich besenrein zu verlassen.

**1.6.50 Kernbohrungen 50-100mm**
*** gemäß Ausführungsbeschreibung 21
Kernbohrungen 50-100mm

Durchmesser: 50 bis 100 mm.
Menge: 2,000 St

**1.6.60 Kernbohrungen 100-150mm.**
*** gemäß Ausführungsbeschreibung 21
Kernbohrungen 100-150mm.

Durchmesser: über 100 bis 150 mm.
Menge: 2,000 St

**1.6.70 Verschließen von Durchbrüchen**
Verschließen von Durchbrüchen

bestehend aus:

Verschließen von Wanddurchbrüchen durch Brandabschnitte
zwischen Medienrohr / BSK und Wände bzw. Decke unter Verwendung von geeignetem Brandschutzmörtel. Einschl. Hinweisschild, nebendem Durchbruch dauerhaft befestigt, mit Angabe der ausführenden Firma, sowie Art und Ausführung des
verwendeten Brandschutzes. Das Verschließen der
Brandwände darf nur von dafür zugelassenen Fachfirmen
ausgeführt werden.
Durchbrüche durch Brandabschnittswände komplett
verschließen
Menge: 10,000 dm³

**1.6.80 Verschließen von Durchbrüchen durch Nichtbrandwände**
wie vor beschrieben, jedoch
Verschließen von beton-, Mauerwerks- und Holzdurchbrüchen durch Nicht-Brandabschnittswände
Menge: 1,000 dm³

**1.6.90 Bezeichnungsschild**
Bezeichnungschild in Weiß mit schwarzer Schrift aus Kunststoff zur befestigung an Rohren. 360° drehbar.

Technische Eigenschaften

Bezeichnungsschild:  100x50 mm
Bezeichnungsschild Farbe: weiß
Schrift:  schwarz
Schrifthöhe:  mind.15 mm,
Beschriftung:  mehrzeilig
Werkstoff:  Kunststoff, mehrschichtig,  gefräst
Befestigung:  schrauben

inkl. Befestigung

Komplett liefern und montieren.
Menge: 30,000 St

**1.6.100 Heizkörper abnehmen**
Heizkörper abnehmen
Heizkörper für Maler- und Verputzarbeiten, Montage
der Thermostatventile und Rücklaufverschraubungen
nach Aufforderung abnehmen, zwischenlagern und wieder
anschließen einschl. Entleeren und Füllen der
Teilstränge.
Anmerkung:
Für jedes zusätzliche Abnehmen, zwischenlagern,
wiedermontieren (einschl. Entleeren und Füllen der
Anlage) von Heizkörpern durch Auftrag von der
Bauleitung wird der nachgenannte Einheitspreis
zur Verrechnung angesetzt.

Abnehmen, Lagern und Wiederanschließen:
Menge: 3,000 St

**1.6.110 Befüllen der Heizungsanlage**
*** Pauschalposition
Befüllen und Entlüften der kompletten Heizungsanlage
des Gebäudes, einschl. aller Nebenarbeiten.

Befüllen der Anlage mit Enthärtetem Wasser nach VDI 2035 unter Beachtung der DIN EN 1717 mit Systemtrenner BA bzw. GB.

Medium:  Wasser
Füllmenge: ca. 5500 l

Befüllen und Entlüften:
Menge: 1,000 psch

**1.6.120 Befüllen des kompletten KVS-Systems**
*** Pauschalposition
Befüllen und Entlüften des kompletten KVS-Systems, einschl. Nebenarbeiten

Befüllen der Anlage mit Enthärtetem Wasser nach VDI 2035 unter Beachtung der DIN EN 1717 mit Systemtrenner BA bzw. GB.

Medium:  Wasser + 25% Glykol
Füllmenge: ca. 200 l

Befüllen und Entlüften:
Menge: 1,000 psch

**1.6.130 Druckprobe der Heizwasserleitungen**
*** Pauschalposition
Druckprobe der Heizwasserleitungen
Komplette Druckprobe der Heizwasserleitungen mit dem
1,5-fachen Betriebsdruck über 24 Stunden;
die Druckproben sind abschnittsweise vorzunehmen;
Vorlage eines Protokolles
Druckprobe mittels elektronischem
Druckschreiber.
Druckprobe kann in mehreren Teilabschnitten notwendig sein.
Menge: 1,000 psch

**1.6.140 Inbetriebnahme und hydraulische Einregulierung**
*** Pauschalposition
Inbetriebnahme und hydraulische Einregulierung der
vorstehenden Heizungsanlage einschl. Pumpeneinstellung,
Ventilvoreinstellung, Abgleich von
Strangregulierventilen, mit Protokoll der Einstellparameter.
Menge: 1,000 psch

**1.6.150 Baustelleneinrichtung**
*** Pauschalposition
Einrichten und Räumen der Baustelle, Vorhalten der Baustelleneinrichtung für sämtliche in der Leistungsbeschreibung aufgeführten Leistungen.
Menge: 1,000 psch

**1.6.160 Einweisung vor Ort des Bedienungs- und Wartungspersonal**
*** Pauschalposition
Einweisung vor Ort des Bedienungs- und Wartungspersonals. Nach Herstellung der Funktionsfähigkeit der Anlage, aber vor der letzten Abnahmeprüfung, hat zu einer vom Auftraggeber festgelegten Zeit der Auftragnehmer Fachkräfte abzustellen, die Vertreter der Betriebstechnik in den Betrieb und die Wartung der Heizungsanlage bzw. der speziellen Einrichtungen während der normalen Arbeitszeit einweisen.
Menge: 1,000 psch

**1.6.170 Komplette Erstellung der Revisionsunterlagen**
*** Pauschalposition
Komplette Erstellung der Revisionsunterlagen

Komplette Erstellung der deutschsprachigen
Revisionsunterlagen 3-fach in Papierform und 1-fach auf Datenträger (dwg/dxf/pdf-Format) Heizung bestehend aus:
- mit allen Zeichnungsunterlagen:
  Geschoße, Schnitte, Schemen usw.
- Papierpausen aller Zeichnungsunterlagen
  Beschreibungen der Anlage
- Behördliche Prüfbescheinigungen und Werksatteste
- Protokolle über alle in der Leistungsbeschreibung
  geforderten Arbeiten (z.B.: Einregulierungen, Spülen,
  Druckprobe der Anlage)
- Erforderliche Betriebs und Wartungsarbeiten
- Ersatzteillisten aller Anlagenteile
- Leichtverständliche Bedienungsanleitung
- Schaltschrankplänen
- Einstellwerten
Menge: 1,000 psch

**1.6.180 Abnahme**
*** Pauschalposition
Abnahme der Anlage durch den Bauherrnvertreter. Sollten durch den Baufortschritt und durch den Bauablauf mehrere Zwischenabnahmen notwendig werden, so sind diese hiermit abgegolten.

Die Bereitschaft zur Abnahme ist dem Bauherren mindestens zwei Woche vor dem gewünschten Abnahmetermin schriftlich  mitzuteilen.
Menge: 1,000 psch

**1.6.190 Wartung der ausgeschriebenen heizungstechnischen Anlage**
*** Pauschalposition
*** Bedarfsposition ohne GB
Wartung der vorbeschriebenen kompletten heizungs technischen Anlage gemäß Leistungsprogramm in Anlehnung an die VDMA, die Vorgaben der DIN-Normen und die Wartungsanweisungen der Geräte und Anlagenhersteller.

Für 5 Jahre nach Abnahmedatum.
Menge: 1,000 psch

*Hinweis: STUNDENLOHNARBEITEN*
STUNDENLOHNARBEITEN

Stundenlohnarbeiten dürfen nur auf besondere schriftliche Anweisung der Bauleitung ausgeführt werden. Mit der Angebotsunterschrift erklärt der AN gleichzeitig, dass die Verrechnungssätze für Stundenlohnarbeiten unter Beachtung der preisrechtlichen Vorschriften ermittelt wurden und unabhängig von der Anzahl der abgerechneten Stunden gelten.

In den Stundenlohnarbeiten sind außer den Lohn- und Gehaltskosten und Gemeinkostenanteilen die Sozialkassenbeiträge, die vermögenswirksamen Leistungen sowie sämtliche Lohn- und Gehaltsnebenkosten enthalten. Die Bauleitung kann auf die Verwendung bestimmter Kräfte bestehen. Leistungsnachweise über Stundenlohnarbeiten sind der Bauleitung  t ä g l i c h  zur Anerkennung vorzulegen.

**1.6.200 Obermonteur**
Menge: 1,000 Std.

**1.6.210 Monteur**
Menge: 1,000 Std

**1.6.220 Helfer/Azubi**
Menge: 1,000 Std

*Hinweis: Nachfolgender Mehrpreis bezieht sich*
Nachfolgender Mehrpreis bezieht sich auf alle anfallenden Arbeiten, die Sonntags, nachts ab 22.00 Uhr bis 06.00 Uhr und feiertags zusätzlich erforderlich werden.
Es ist dafür eine Mischkalkulation für Selbstständiger Monteur/Monteur vorzusehen.

**1.6.230 Mehrpreis für Arbeiten Nachts- und Sonntag**
Menge: 1,000 Std

**1.6.240 Mehrpreis für Arbeiten an Feiertagen**
Menge: 1,000 Std
